# Schulhof Ulrichschule 3. BA
Angebotsaufforderung (GAEB DA XML 3.3, DA83)
Projekt: 2024-15
Währung: EUR
Vergabeart: Beschränkte Ausschreibung
Erstellt mit: GXML Toolbox V3.3 R20220330, ORCA AVA 26.0.6 26.00.06, 07.11.2025

## VORBEMERKUNGEN ZUM LEISTUNGSVERZEICHNIS
VORBEMERKUNGEN ZUM LEISTUNGSVERZEICHNIS

ALLGEMEINE BESCHREIBUNG

 1. Anlass
Die Ulrichschule ist in 2023 durch einen Neubau der "Weißen Schule" erweitert worden. Im Rahmen der Neubaumaßnahme sind bereits Teile des Schulhofes in 2 Bauabschnitten erneuert worden - 1. BA (Schulhof zwischen den Gebäuden "Rote Schule" und "Gelbe Schule" sowie der 2. BA (Asphaltprovisorium im Bereich des Neubaus). Nach dem im August 2025 erfolgtem Abriss der "alten Weißen Schule" sowie der Herstellung einer Versickerungsrigole im ehemaligen Kellerbereich, soll nun der restliche Schulhof als 3. BA erneuert werden. Dieser umfasst im Wesentlichen die Erneuerung von Verkehrs- und Vegetationsflächen, die Herstellung von mehreren Spielbereichen und Fahrradaufstellflächen sowie die Wiederherstellung der Laufbahn und Sprunggrube.

Die Gesamtfläche der im 3. BA herzustellenden Freianlagen beträgt ca. 5.210m², aufgeteilt in:

ca. 3.165m² Versiegelte Flächen (Pflaster, Wassergeb. Wegedecke, Betonfertigelemente)
ca. 1.030m² Teilversiegelte Flächen (Rasenfugenpflaster, Kunststoffbelag, Holzhackschnitzel)
ca. 1.015m² Grünflächen (Rasen, Pflanzflächen, Hecken)

Die Landschaftsbauarbeiten für den 3. Bauabschnitt erfolgen weitestgehend im laufenden Schulbetrieb. Für die Arbeiten während des Schulbetriebs sind entsprechende Sicherungsmaßnahmen vorzusehen. Die ordnungsgemäße Sicherung der Baustelle und insbesondere die Sicherheit der Nutzer des Schulgeländes haben oberste Priorität! Art und Umfang der Sicherungsmaßnahmen sind zum Baubeginn mit der Bauüberwachung und dem Nutzer abzustimmen.

 2. Lage der Baumaßnahme
Die Ulrichschule befindet sich zentral im Kerpener Stadtteil Sindorf. Die Schule hat ein von drei Seiten zugängliches Außengelände (Norden - Fuchsiusstraße ǀ Osten - Hegelstraße ǀ Süden - Rauschgraben), welches auch über die Schulzeiten hinaus öffentlich genutzt wird. Um das Grundstück der Grundschule herum befindet sich Wohnbebauung. Die Adressanschrift der Schule lautet:

Ulrichschule Sindorf
Hegelstraße 2-10
50170 Kerpen

 3. Zu- und Abfahrten
Die Andienung des Schulgeländes kann über die Hegelstraße (Einbahnstraße) und die Fuchsiusstraße erfolgen.

Die Sicherung des öffentlich genutzten Verkehrsbereiches - sowie dessen eventuellen Einschränkungen, sind gem. den Vorgaben der zuständigen Behörde auszuführen und zu unterhalten. Das Genehmigungsverfahren ist auf der Baustelle zur Einsicht vorzuhalten.

Bei der Anfahrt der Baustelle und der Zufahrt zum Baufeld muss in Teilen mit beengten Verhältnissen gerechnet werden. Die Transportwege zur und auf der Baustelle sind vom Auftragnehmer selbstverantwortlich auf Benutzbarkeit hin zu prüfen und entsprechend zu schützen. Eine besondere Vergütung hierfür erfolgt nicht.

 4. Aufenthalts-, Lagerplätze, Baustraßen und Abladeplätze (Baustelleneinrichtung)
Lagerflächen stehen nur im Bereich der Baustelle zur Verfügung.
Sollten zusätzliche Lagerflächen außerhalb des Baufeldes erforderlich sein, hat der Auftragnehmer diese zu beschaffen, die Kosten sind durch die Vertragspreise abgegolten.
Die Gestellung, Vorhaltung, Betriebskosten und der Abbau von Aufenthalts-, Lagerplätze, Baustraßen und Abladeplätze sind Sache des AN, die Kosten sind in die Einheitspreise einzukalkulieren.
Angrenzende, in Anspruch genommene Flächen sind nach Beendigung der Baumaßnahme wieder in Ihren Urzustand herzustellen. Eine gesonderte Vergütung hierfür erfolgt nicht.

ALLGEMEINE VORBEMERKUNGEN

 1. Sicherheits- und Gesundheitsschutz
Vor Beginn der Arbeiten hat der beauftragte Unternehmer die ausführenden Mitarbeiter über die Gefahren auf der Baustelle und im Baubereich zu unterrichten und einzuweisen. Der schriftliche Nachweis darüber ist der Bauüberwachung unaufgefordert vorzulegen. Die Regelungen des Sicherheits- und Gesundheitsplans, der Baustellensicherheitsordnung und der Baustellenbrandschutzordnung sind zu beachten, auf die BGV C 22 (aktuelle Fassung) wird besonders hingewiesen.

 2. Zufahrten, Lager- und Arbeitsflächen
Der Auftragnehmer hat vor Beginn seiner Arbeiten die Möglichkeiten der Materialanlieferung und Lagerung zu klären.

Anfallender Bauschutt und Verschmutzungen sind während der Bauarbeiten jeweils sofort nach Beendigung des Arbeitsganges zu entfernen.

Sollten dem AG im Zuge der Baumaßnahme Kosten für Reinigungs- bzw. Müllbeseitigungsarbeiten entstehen, werden diese nach dem Verursacherprinzip an den AN weitergeleitet / verteilt.

 3. Baustelleneinrichtung
Die Baustelleneinrichtung ist so vorzunehmen, dass ein reibungsloser Ablauf der Gesamtbaumaßnahme gewährleistet wird. Die Baustelleneinrichtung muss der Größenordnung des Bauvorhabens angepasst sein und eine termingerechte, fachgerechte und bauablaufoptimale Abwicklung des Bauvorhabens ermöglichen.

Das Anpassen der gesamten Baustelleneinrichtung an die Erfordernisse des Bauablaufs, durch Umsetzen, Ergänzen, Auf- und Abbauen sind Bestandteil der Leistung und werden nicht gesondert vergütet.

Statische Berechnungen für den Nachweis der Standsicherheit von Baustelleneinrichtungen sind vom Auftragnehmer zu erbringen und werden nicht gesondert vergütet.

Die Nutzung sowie die Zuwegung des Baugrundstücks für die Baustelleneinrichtung darf nur in dem von Auftraggeber bzw. Bauüberwachung genehmigten Umfang erfolgen.

Alle Schutzvorrichtungen wie Schutzgerüste, Schutzgeländer, Abdeckungen usw. sind nach den gültigen Unfallverhütungsvorschriften während der gesamten Bauzeit für die eigene Leistung ordnungsgemäß herzustellen, zu liefern, zu montieren und vorzuhalten.

 4. Planunterlagen
Grundlage der Ausschreibung ist die Ausführungsplanung des AG. Der AG stellt dem AN diese Unterlagen in zur Ausführung freigegebener Fassung rechtzeitig vor Ausführung der jeweiligen Leistungsteile zur Verfügung (1x Papier und 1x PDF-Datei).

Nachstehende Unterlagen liegen als Anlage der Leistungsbeschreibung bei und sind bei der Preisbildung zu berücksichtigen:

-  Baugrundgutachten von Ingenieurteam Dr. Hemling & Gräfe GmbH (2-teilig)
-  Lageplan zur Ausschreibung, Plan-Nr. 2024-15-L6-LA-01
-  Fotodokumentation zur Ausschreibung

 5. Dokumentation der Bautätigkeit
Für die folgend beschriebenen Leistungen:

- Abnahme und Zustandsfeststellungen (als Kopie)
- Fachunternehmererklärung, Fachbauleitererklärung
- Bautagesberichte im Original
- Bedienungs-, Wartungs- und Pflegeanleitungen
- Protokolle über durchgeführte Prüfungen / Nachweise im Original
- Übereinstimmungserklärung
- Materialnachweis
- Bestandsdokumentation

Unterlagen in Form von:

- Kopien, Handskizzen, in maßstäblichen Zeichnungen, alle je 3-fach
- digitale Unterlagen als PDF oder TIF mit min. 300 DPI auf einem digitalen Datenträger nach
  Wahl des AN
- am Ende der Bauzeit: Zusammenstellung aller Unterlagen, mit Inhaltsverzeichnis,
  Übergabe an den AG spätestens 10 (Werk-)Tage vor der Schlussabnahme.
  Diese Leistung ist in die Einheitspreise einzukalkulieren und wird nicht gesondert vergütet.

 6. Schädliche Umwelteinwirkungen (Lärm, Erschütterungen und Staub)
sind entsprechend dem Stand der Technik zu vermeiden bzw. auf ein Mindestmaß zu beschränken (§22 Bundes-Immissionsschutzgesetz, BImSchG).
Lärm erzeugende Bauarbeiten dürfen nachts (20:00 bis 07:00 Uhr) nicht durchgeführt werden.

 7. Terminplan
Vor Ausführungsbeginn hat der beauftragte Unternehmer einen genauen Ablaufplan in 2-facher Ausfertigung vorzulegen und durch den AG und die BÜ genehmigen zu lassen.

 8. Vermessung
Alle Vermessungsleistungen zur Erfüllung der nachfolgend beschriebenen Leistung sind in die Einheitspreise mit einzukalkulieren und werden nicht gesondert vergütet.

 9. Baugrunduntersuchung
Nachstehende Unterlagen liegen als Anlage bei und dienen als Grundlage für die Ausführung der Erdarbeiten:

-  Stellungnahme zu den Untersuchungsergebnissen - BV Ulrichschule Hegelstraße
  von Ingenieurteam Dr. Hemling & Gräfe GmbH, vom 28.07.2025
-  Stellungnahme Laboranalytik / abfalltechnische Bewertung - BV Ulrichschule Hegelstraße
  von Ingenieurteam Dr. Hemling & Gräfe GmbH, vom 17.07.2025

10. Koordination / Abstimmung
Bei der Ausführung der Maßnahmen ist mit Behinderungen und Unterbrechungen durch den Schulbetrieb zu rechnen. Abstimmungen bei der Ausführung der Leistungen mit dem Bauherrn und den Nutzern hinsichtlich eines guten Arbeitsablaufes sind dringend erforderlich. Bei den notwendigen Abstimmungs-, Koordinations- und Sicherheitsgesprächen hat der zuständige Bauleiter und Baustellenleiter teilzunehmen. Eventuell anstehende Mehrkosten durch Behinderungen bzw. Unterbrechungen der Arbeiten werden nicht vergütet.

Der AN hat sich rechtzeitig vor Ausführung der Arbeiten über die Lage von Leitungen, Kabeln, Kanälen usw. im Bereich der Baustelle bei den zuständigen Versorgungsträgern bzw. der Bauüberwachung / dem Bauherrn oder den Leistungsträgern vorlaufender Ausführungen zu unterrichten. Der Aufwand, der sich hieraus ergibt, ist in die Einheitspreise mit einzurechnen. Schäden an Leitungen, Kabeln, Kanälen usw., die aus der Nichtbeachtung dieser Vorschrift entstehen, gehen zu Lasten des AN.

Der AN hat sich vor Abgabe des Angebotes über die örtlichen Verhältnisse der Baustelle sowie über die zweckmäßigen Transport- und Lagermöglichkeiten vor Ort und bei der zuständigen Bauüberwachung zu unterrichten. Nachforderungen aufgrund der örtlichen Zustandsverhältnisse bzw. Forderungen, die sich auf Unkenntnis der genannten Hinweise, Auflagen, Vertrags- und Planunterlagen etc. stützen, werden nicht anerkannt.

11. Lieferung von Stoffen und Bauteilen
Alle Leistungen umfassen die Lieferung der dazugehörenden Stoffe und Bauteile einschl. Transport, Abladen und Lagern inkl. Einbau auf der Baustelle, wenn im LV nichts anderes vorgesehen ist.
Stoffe und Bauteile, die der AN vorzuhalten hat, können gebraucht sein.
Stoffe und Bauteile, die in das Eigentum des AG übergehen, müssen neu sein.
Notwendige Muster bzw. Materialen sind so rechtzeitig vorzulegen, dass die Materialbeschaffung für die Ausführungstermine sichergestellt ist.
Der Einbau von Recyclingbaustoffen oder industriellen Nebenprodukten ist unzulässig und führt zum Wiederausbau dieser Materialien.

REGELUNG ZU VERSORGUNGSEINRICHTUNGEN

 1. Baustrom und Bauwasser
Baustrom und Bauwasser sind vom AN zu stellen, einschl. aller erforderlichen Anschlüsse. Verlegung, Unterhalt und Rückbau gehen zu Lasten des AN.

 2. Bereitstellung von Sanitär- und Sanitätsräumen
Sanitär- und Sanitätsräumen sind vom AN zu stellen, einschl. aller erforderlichen Anschlüsse. Verlegung, Unterhalt und Rückbau gehen zu Lasten des AN.

## 03 Landschaftsbauarbeiten

### Titel 01 BAUSTELLENEINRICHTUNG

**01.01 Bauzaun aufstellen, vorhalten und räumen**
Bauzaun aufstellen, vorhalten und räumen.
Bereich:
Teilflächen im gesamten Baustellenbereich
Ausführung:
Bauzaun auf unbefestigtem Untergrund aufstellen,
für die Dauer der gesamten Bauzeit vorhalten und nach Beendigung der Baumaßnahme wieder beseitigen.
Leistung:
einschl. einer Toranlage
Bodenabstand:
5cm
Zaunoberkante:
2,00m
Bauzaun:
aus Metallgeflecht, übersteigsicher ("anti-climb"),
MW min. 30 x 150mm / max. 32 x 250mm,
obere und untere Ausführung glatt.
Mit Betonfüßen und Befestigungsmaterialien, Verbindung der Zaunfelder untereinander mit jeweils 2 verschraubbaren Metallschellen. Drähte oder vergleichbare provisorische Verbindungen werden nicht akzeptiert.
Während der Aufstellzeit ist vom AN sicher zu stellen, dass sich der Bauzaun jederzeit in einem verkehrssicheren Zustand befindet. Der Abbau des Zaunes erfolgt ausschließlich auf Anweisung des AG.
Abrechnung:
nach Längenaufmaß
Menge: 225,000 m

**01.02 Bauzaun umsetzen**
Bauzaun umsetzen.
Leistung:
Umsetzen des Bauzaunes - nach besonderer Anordnung der Bauüberwachung.
Menge: 150,000 m

**01.03 Beweissicherungsverfahren durchführen**
*** Pauschalposition
Beweissicherungsverfahren durchführen.
Bereich:
- Fassade der Turnhalle und des Neubaus (Weiße Schule)
- Asphaltbelag der Hegelstraße und Fuchsiusstraße im späteren
  Baustellenzufahrts- und -andienungsbereich, einschl. Gehweg
Ausführung:
Beweissicherungsverfahren vor Beginn und nach Beendigung der Arbeiten mit dem AG, der Bauüberwachung, dem Träger der Straßenbaulast und den Grundstückseigentümern durchführen, für Straßen, Wege, Plätze und den zu benutzenden Grundstücken, einschl. Protokollierung und Dokumentation in 3-facher Ausführung.
Menge: 1,000 psch

**01.04 Fotodokumentation erstellen**
*** Pauschalposition
Fotodokumentation erstellen.
Leistung:
Erstellung von Lichtbildern / Fotos über die Bauarbeiten während der gesamten Bauzeit, einschl. Bestandsaufnahme vor Beginn der Bauarbeiten.
Die Fotodokumentation ist nach Ende der Baumaßnahme chronologisch und in digitaler Form auf einem entsprechend großen Medium dem AG zu übergeben.
Fotos:
Auflösung mindestens 1024x 768 Pixel, 24 bit,
max. Datengröße 1 MB. Auf den Fotos muss mindestens das gültige Datum enthalten sein.
Menge: 1,000 psch

### Titel 02 VOR- UND ERDARBEITEN

*Hinweis: Besonderer Hinweis:*
Besonderer Hinweis (gilt für alle Titel):

Die im Bereich der Baumaßnahme vorkommenden Bodenschichten und charakteristischen Bodenkennwerte sind dem beigefügten Bodengutachten von Ingenieurteam Dr. Hemling & Gräfe GmbH zu entnehmen.

Die darin genannten Bodenarten sind bei der Preisbildung für die auszuführenden Erdarbeiten zu berücksichtigen.

Die Erdarbeiten sind auf die Witterung abzustimmen.
Schäden und Mehraufwendungen die durch einen unsachgemäßen Bauablauf entstehen sind vom AN zu tragen.

Bei den aufzunehmenden Stoff- und Bodenmassen sind alle Kosten für Sammeln, Laden, Transport und Abtransport sowie anfallende Kippgebühren bzw. sonstige Entsorgungsgebühren einzurechnen, auch wenn in den Positionen ein entsprechender Hinweis fehlt. Der aufgenommene Boden geht in das Eigentum des AN über.

Die in den nachfolgenden Positionen aufgeführten Aufbruch- / Abbruchmassen sind, sofern in den einzelnen Positionen nichts anderes ausgesagt ist, entsprechend den Bestimmungen des Abfallkreislaufwirtschaftsgesetz zu behandeln, d.h. zu einer für die Abfallart zugelassene Entsorgungsstelle oder Aufbereitungsanlage zu transportieren und dort zu entsorgen.
Der Entsorgungsnachweis ist auf Verlangen dem AG vorzulegen.

Die Vorschriften der Verordnung über die Nachweisführung bei der Entsorgung von Abfällen (Nachweisverordnung - NachwV) vom 20. Oktober 2006 sind durch alle Beteiligten zu beachten.
Für gefährliche Abfälle ist ein Entsorgungsnachweis im elektronischen Verfahren (EANV, Informationen: ZKS-Abfall als Vorabkontrolle und elektronische Begleitscheine (bzw. ggf. Übernahmescheine bei Sammelentsorgung) zur Verbleibskontrolle zu führen. Die genaue Anfallstelle (Ort, Bauvorhaben) ist im Feld 1.8 der verantwortlichen Erklärung (VE) des Entsorgungsnachweises zu benennen. Beförderer benötigen für den Transport von Abfällen eine Anzeige gem.
§ 53 KrWG bzw. eine Erlaubnis nach § 54 KrWG. Details regelt die Anzeige- und Erlaubnisverordnung (AbfAEV).

Alle Leistungen umfassen die Lieferung der dazugehörigen Stoffe und Bauteile, einschl. Transport, Abladen und Lagern sowie Einbau auf der Baustelle, wenn im Leistungsverzeichnis nichts anderes vorgesehen ist.

*Hinweis: --- Randeinfassungen ---*

**02.01 Randeinfassung aufnehmen und entsorgen - Kantenstein**
Randeinfassung aufnehmen und entsorgen - Kantenstein.
Bereich:
Teilflächen im gesamten Baustellenbereich, z.T. Kleinstflächen
Material:
Betonkantenstein B7 / B8 DIN 483, Länge i.d.R. ca. 100cm,
als Hoch- und Tiefbord in Betonstreifenfundament mit Betonrückenstütze versetzt, als Einfassung von Belagsflächen.
- siehe Fotodokumentation -
Abfuhr:
Kantensteine einschl. Betonfundamente sammeln, laden, transportieren und ordnungsgemäß entsorgen, einschl. Entsorgungsgebühren.
AVV-Schlüsselnummer:
17 01 01 - Beton
Menge: 360,000 m

**02.02 Randeinfassung aufnehmen und entsorgen - Basamentstein**
Randeinfassung aufnehmen und entsorgen - Basamentstein.
Bereich:
Asphaltbelag am Neubau
Material:
Basamentpflasterstein DIN EN 1338, 16/16/14cm,
als Randeinfassung des Asphaltbelags und entlang von Einbauten in Betonstreifenfundament mit Rückenstütze versetzt
- siehe Fotodokumentation -
Abfuhr:
Basamentsteine einschl. Betonfundamente sammeln, laden, transportieren und ordnungsgemäß entsorgen, einschl. Entsorgungsgebühren.
AVV-Schlüsselnummer:
17 01 01 - Beton
Menge: 385,000 m

*Hinweis: --- Flächen ---*

**02.03 Pflasterbelag aufnehmen und entsorgen - Betonsteinpflaster**
Pflasterbelag aufnehmen und entsorgen - Betonsteinpflaster.
Bereich:
Teilflächen im gesamten Baustellenbereich, z.T. Kleinstflächen
Material:
Betonsteinpflaster 20/10,
einschl. der Anfangs- und Endsteine,
Steinstärke bis 10cm
- siehe Fotodokumentation -
Bettung:
Sand- oder Mörtel- / Betonbett, Stärke bis 10cm
Abfuhr:
Pflaster einschl. Bettungs- und Fugenmaterial sammeln, laden, transportieren und ordnungsgemäß entsorgen, einschl. Entsorgungsgebühren.
AVV-Schlüsselnummer:
17 01 01 - Beton
Abrechnung:
nach Flächenaufmaß
Menge: 55,000 m²

**02.04 Pflasterbelag aufnehmen und entsorgen - Betonverbundsteinpflaster**
Pflasterbelag aufnehmen und entsorgen
- Betonverbundsteinpflaster.
Bereich:
Teilflächen im gesamten Baustellenbereich
Material:
Betonverbundsteinpflaster bestehend aus 2 Steinformaten:
achteckig 22x22cm und quadratisch 9x9cm,
einschl. der Anfangs- und Endsteine, Steinstärke bis 10cm
- siehe Fotodokumentation -
Bettung:
Sand- oder Mörtel- / Betonbett, Stärke bis 10cm
Abfuhr:
Pflaster einschl. Bettungs- und Fugenmaterial sammeln, laden, transportieren und ordnungsgemäß entsorgen, einschl. Entsorgungsgebühren.
AVV-Schlüsselnummer:
17 01 01 - Beton
Abrechnung:
nach Flächenaufmaß
Menge: 760,000 m²

**02.05 Plattenbelag aufnehmen und entsorgen - Betonsteinplatten**
Plattenbelag aufnehmen und entsorgen - Betonsteinplatten.
Bereich:
Traufstreifen und Nebeneingang Turnhalle
Material:
Betonsteinplatten 40/40cm bzw. 40/60cm
einschl. der Anfangs- und Endsteine,
Steinstärke bis 8cm
- siehe Fotodokumentation -
Bettung:
Sand- oder Mörtel- / Betonbett, Stärke bis 10cm
Abfuhr:
Platten einschl. Bettungs- und Fugenmaterial sammeln, laden, transportieren und ordnungsgemäß entsorgen, einschl. Entsorgungsgebühren.
AVV-Schlüsselnummer:
17 01 01 - Beton
Abrechnung:
nach Flächenaufmaß
Menge: 10,000 m²

**02.06 Bituminöse Asphaltbefestigung abkanten / schneiden**
Bituminöse Asphaltbefestigung senkrecht und gradlinig abkanten / schneiden.
Bereich:
Teilflächen im gesamten Schulhofbereich
Material:
Bituminös gebundene Deck- und Asphalttragschicht im Bereich des Neubaus sowie ungebundene Asphalt-Packlage unterhalb des Pflasterbelags im Bestandsschulhof
Stärke:
10 bis 20cm
Ausführung:
mit Fugenschneidegerät, gem. ZTV Fug-Stb 15.
Es ist auf einen fluchtgerechten Schnitt zu achten.
Abfuhr:
Material sammeln, laden, transportieren und ordnungsgemäß entsorgen, einschl. Entsorgungsgebühren.
Menge: 50,000 m

**02.07 Bituminöse Asphaltbefestigung aufnehmen und entsorgen - Verwertungsklasse A**
Bituminöse Asphaltbefestigung aufnehmen und entsorgen
- Verwertungsklasse A.
Bereich:
Teilflächen im gesamten Schulhofbereich
Material:
Bituminös gebundene Deck- und Asphalttragschicht im Bereich des Neubaus sowie ungebundene Asphalt-Packlage unterhalb des Pflasterbelags im Bestandsschulhof,
es wurde keine relevante PAK Belastung festgestellt,
Verwertungsklasse A nach RuVa-StB
- siehe beiliegendes Bodengutachten -
Stärke:
10 bis 20cm
Abfuhr:
Material sammeln, laden, transportieren und ordnungsgemäß entsorgen, einschl. Entsorgungsgebühren.
AVV-Schlüsselnummer:
17 03 02 Bitumengemische
mit Ausnahme derjenigen, die unter 17 03 01 fallen
Mengenermittlung:
nach Aufmaß im Soll- / Ist-Vergleich,
es wird ein Umrechnungsfaktor von 1m³ = 2,2t angenommen
Menge: 540,000 t

**02.08 Holzhackschnitzel aufnehmen und entsorgen**
Holzhackschnitzel aufnehmen und entsorgen.
Bereich:
Teilflächen im gesamten Baustellenbereich
Material:
Wegebelag aus Holzhackschnitzel, lose geschüttet, bestehend aus unbehandelten, geschredderten, trockenen Hölzern
- siehe Fotodokumentation -
Abtragsstärke:
bis 25cm
Abfuhr:
Material sammeln, laden, transportieren und ordnungsgemäß entsorgen, einschl. Entsorgungsgebühren.
AVV-Schlüsselnummer:
17 02 01 Holz
Abrechnung:
nach Flächenaufmaß
Menge: 90,000 m³

**02.09 Tennenbelag mit Schlacketragschicht profilgerecht aufnehmen und entsorgen**
Tennenbelag mit Schlacketragschicht profilgerecht aufnehmen und entsorgen.
Bereich:
ehemalige Laufbahn
Material:
Rote Tennendeckschicht und Schlacketragschicht,
es wurde keine relevante WHO-TEQ Belastung festgestellt,
- siehe beiliegendes Bodengutachten -
Abtragsstärke:
i.M. 22cm
Ausführung:
Tennendeck- und Schlacketragschicht vollständig profilgerecht aufnehmen und entsorgen. Wenn erforderlich ist das Tennenmaterial zur Vermeidung von Staubbelästigungen feucht zu halten.
Abfuhr:
Anfallendes Material, sammeln, laden, transportieren und ordnungsgemäß entsorgen, einschl. Entsorgungsgebühren.
Abrechnung:
nach Flächenaufmaß
Menge: 35,000 m³

*Hinweis: --- Entwässerung ---*

**02.10 Hof- / Straßenablauf aufnehmen und entsorgen**
Hof- / Straßenablauf aufnehmen und entsorgen.
Bereich:
im gesamten Baustellenbereich
Material:
Hof- / Straßenablaufkörper aus Beton, versetzt in Beton,
mit Rostaufsatz aus Gusseisen 30x30cm bzw. 30x50cm,
Ablaufkörper teils stark verunreinigt.
- siehe Fotodokumentation -
Senkenleitung:
fachgerecht nach Wahl des AN verschließen
Abfuhr:
Ablaufkörper, Aufsatz und Betonfundamente sammeln, laden, transportieren und ordnungsgemäß entsorgen, einschl. Entsorgungsgebühren.
Menge: 4,000 St

**02.11 Entwässerungsrinne aufnehmen und entsorgen - NW 100**
Entwässerungsrinne aufnehmen und entsorgen - NW 100.
Bereich:
im gesamten Baustellenbereich
Material:
Rinnenkörper aus Beton, NW 100, Breite ca. 12-15cm,
in Teillängen i.d.R. 100cm, versetzt in Beton,
mit Stegrostabdeckung aus Gusseisen,
Rinnenkörper teils stark verunreinigt.
- siehe Fotodokumentation -
Senkenleitung:
fachgerecht nach Wahl des AN verschließen
Abfuhr:
Rinnenkörper, Abdeckung und Betonfundamente sammeln, laden, transportieren und ordnungsgemäß entsorgen, einschl. Entsorgungsgebühren.
Menge: 30,000 m

**02.12 Fassadenrinne aufnehmen und entsorgen**
Fassadenrinne aufnehmen und entsorgen.
Bereich:
Eingang Fuchsiusstraße
Material:
Fassadenrinne als gedeckte Kastenrinne mit durchgehender Rostauflage aus verzinktem Stahl, Materialstärke 1,5mm,
mit verstärktem Einlaufrand 4mm, mit nach innen gekanteter Rostauflage und glatten Seitenwänden,
mit Steckverbindungen und integriertem Ablaufstutzen DN 100,
mit Maschenrost aus verzinktem Stahl, MW 30/10mm.
Maße:
Länge ca. 600cm
Breite ca. 23cm
Höhe 18cm
Versetzt:
in Geraden entlang Fassade (Tür- und Fensteranschlüsse)
auf Betonauflager aus Dränbeton
Abfuhr:
Rinnenkörper, Abdeckung und Betonfundamente sammeln, laden, transportieren und ordnungsgemäß entsorgen, einschl. Entsorgungsgebühren.
Menge: 6,000 m

**02.13 Schachtbauwerk aufnehmen und entsorgen - Tiefe ca. 180cm**
Schachtbauwerk aufnehmen und entsorgen - Tiefe ca. 180cm.
Bereich:
Nebeneingang Mehrzweckhalle
Ausführung:
Schachtbauwerk aus Beton, zum Teil mit Klinker aufgemauert,
Innenmaß ca. 90 x 90cm, quadratisch
Schachtdeckel und Rahmen aus Stahl / Riffelblech.
- siehe Fotodokumentation -
Tiefe:
ca. 180cm,
Messung von Sohle Schacht bis OK Schachtabdeckung
Zu- / Ablaufleitung:
vorhandene Leitungen (Stz) für den Neuanschluss an das neu zu erstellende Schachtbauwerk fachgerecht sichern.
Abfuhr:
Schachtbauwerk vollständig aufnehmen, laden, transportieren und ordnungsgemäß entsorgen, einschl. Entsorgungsgebühren.
Menge: 1,000 St

**02.14 Schacht DN 1000 aufnehmen und entsorgen - Tiefe ca. 100 bis 150cm**
Schacht DN 1000 aufnehmen und entsorgen
- Tiefe ca. 100 bis 150cm.
Bereich:
Provisorischer Schulhof
Ausführung:
Schachtbauwerk DN 1000 aus Betonfertigteilen,
Rahmen aus Gusseisen, Deckel aus Gusseisen und Beton, Klasse D, Konus, Steigeisen, Bodenteil in ortsüblicher Ausführung vollständig aufnehmen und entsorgen.
- siehe Fotodokumentation -
Tiefe:
ca. 100 bis 150cm,
Messung von Sohle Schacht bis OK Schachtabdeckung
Zu- / Ablaufleitung:
fachgerecht nach Wahl des AN verschließen
Abfuhr:
Schachtbauwerk vollständig aufnehmen, laden, transportieren und ordnungsgemäß entsorgen, einschl. Entsorgungsgebühren.
Menge: 4,000 St

**02.15 Vorhandene Leitungen aufnehmen und entsorgen - PVC-Rohre**
Vorhandene Leitungen aufnehmen und entsorgen - PVC-Rohre.
Bereich:
Schmutz-, Regen- und Mischwasserkanäle im gesamten
Baustellenbereich, z.T. kurze Teillängen
Material:
PVC-Leitungen bis DN 150
Ausführung:
Vorhandene Kanäle im Bereich der geplanten Leitungstrasse
nach Erfordernis und der Bauweise des AN aufnehmen, laden,
transportieren und ordnungsgemäß entsorgen, einschl.
Entsorgungsgebühren.
Anmerkung:
Einzurechnen sind alle erforderlichen Schnitte und provisorischen Maßnahmen. Verbleibende Anschlüsse sind fachgerecht nach Wahl des AN zu schließen.
Menge: 10,000 m

**02.16 Vorhandene Leitungen aufnehmen und entsorgen - Stz-Rohre**
Vorhandene Leitungen aufnehmen und entsorgen - Stz-Rohre.
Bereich:
Schmutz-, Regen- und Mischwasserkanäle im gesamten
Baustellenbereich, z.T. kurze Teillängen
Material:
Steinzeugleitungen bis DN 300
Ausführung:
Vorhandene Kanäle im Bereich der geplanten Leitungstrasse
nach Erfordernis und der Bauweise des AN aufnehmen, laden,
transportieren und ordnungsgemäß entsorgen, einschl.
Entsorgungsgebühren.
Anmerkung:
Einzurechnen sind alle erforderlichen Schnitte und provisorischen Maßnahmen. Verbleibende Anschlüsse sind fachgerecht nach Wahl des AN zu schließen.
Menge: 50,000 m

*Hinweis: --- Ausstattung ---*

**02.17 Abfallbehälter aufnehmen und zwischenlagern**
Abfallbehälter aufnehmen und zwischenlagern.
Bereich:
im gesamten Baustellenbereich
Ausführung:
Abfallbehälter bestehend aus Korpus und Bogenständer aus feuerverzinktem Stahl, Korpus zusätzlich farbbeschichtet,
Befestigung mittels Betonfundamenten.
- siehe Fotodokumentation -
Maße:
Höhe ca. 80cm
Breite ca. 60cm
Tiefe ca. 40cm
Abfallbehälter:
Sorgfältig aufnehmen, reinigen und zur Wiederverwendung geordnet zwischenlagern.
Abfuhr:
Betonfundamente vorsichtig lösen, sammeln, laden, transportieren und ordnungsgemäß entsorgen, einschl. Entsorgungsgebühren.
Menge: 4,000 St

**02.18 Fahrradparker aufnehmen und zwischenlagern**
Fahrradparker aufnehmen und zwischenlagern.
Bereich:
Provisorischer Schulhof
Ausführung:
Fahrrad-Reihenparker mit 6 Einstellplätzen,
abwechselnde Tief- / Hochstellung,
einseitige Radeinstellung 90°, Radabstand 350mm,
Grundrahmen aus verzinktem Winkelstahl,
Einstellbügel aus verzinktem Stahlrohr.
- siehe Fotodokumentation -
Maße:
Länge ca. 210cm
Höhe ca. 50cm
Fahrradparker:
Sorgfältig aufnehmen, reinigen und geordnet zwischenlagern.
Abholung der Fahrradparker erfolgt durch die Stadt Kerpen.
Menge: 8,000 St

**02.19 Fahrradparker aufnehmen und entsorgen**
Fahrradparker aufnehmen und entsorgen.
Bereich:
Provisorischer Schulhof
Ausführung:
Fahrrad-Reihenparker mit 5 Einstellplätzen,
Grundrahmen und Einstellbügel aus Stahlrohr,
in Asphaltbelag verschraubt
- siehe Fotodokumentation -
Maße:
Länge ca. 200 bis 250cm
Höhe ca. 30 bis 40cm
Abfuhr:
Fahrradparker und Befestigungsmaterialien sammeln, laden, transportieren und ordnungsgemäß entsorgen, einschl. Entsorungsgebühren.
AVV-Schlüsselnummer:
17 04 05 - Eisen und Stahl
Menge: 2,000 St

**02.20 Outdoor-Tischtennisplatte aufnehmen und zwischenlagern**
Outdoor-Tischtennisplatte aufnehmen und zwischenlagern.
Bereich:
Provisorischer Schulhof
Ausführung:
Outdoor-Tischtennisplatte bestehend aus einer zweiteiligen Oberplatte aus Betonwerkstein, einem Spielnetz aus feuerverzinktem Stahlblech und zwei Standfüßen aus Beton.
Betonfüße mittels Anker auf Asphaltbelag befestigt.
- siehe Fotodokumentation -
Maße:
Länge ca. 274cm
Breite ca. 152cm
Höhe ca. 76cm
Tischtennisplatte:
Sorgfältig aufnehmen, reinigen und zur Wiederverwendung geordnet zwischenlagern.
Menge: 1,000 St

**02.21 Holzbank aufnehmen und entsorgen**
Holzbank aufnehmen und entsorgen.
Bereich:
Sitzbereich neben Gelber Schule
Ausführung:
Holzbank bestehend aus
1 Holzbrett als Sitzfläche, ca. 195 x 35 x 4cm, aufgeschraubt auf 2 Füßen aus Holz, verstärkt mit 2 Holzbohlen
- siehe Fotodokumentation -
Maße:
Länge ca. 195cm
Breite ca. 35cm
Höhe ca. 42cm
Abfuhr:
Bank, Befestigungsmaterialien, Betonfundamente sammeln, laden, transportieren und ordnungsgemäß entsorgen, einschl. Entsorgungsgebühren.
AVV-Schlüsselnummer:
17 02 01 - Holz
17 01 01 - Beton
Menge: 5,000 St

**02.22 Absperrpoller aufnehmen und entsorgen - Holz**
Absperrpoller aufnehmen und entsorgen - Holz.
Bereich:
Entlang Hegelstraße
Ausführung:
Absperrpfosten aus Holz,
Durchmesser ca. 12-14cm, Höhe über Belag ca. 55cm,
- siehe Fotodokumentation -
Abfuhr:
Absperrpfosten und Betonfundamente sammeln, laden, transportieren und ordnungsgemäß entsorgen, einschl. Entsorgungsgebühren.
AVV-Schlüsselnummer:
17 02 01 - Holz
17 01 01 - Beton
Menge: 11,000 St

**02.23 Absperrpoller aufnehmen und entsorgen - Stahl**
Absperrpoller aufnehmen und entsorgen - Stahl.
Bereich:
Hauptzugang Schulhof (Hegelstraße)
Ausführung:
Absperrpfosten aus Stahlrundrohr Ø ca. 7-9cm, mit Zierringen,
eingelassen in Bodenhülse, Höhe über Belag ca. 80cm,
Oberfläche feuerverzinkt und farbbeschichtet in anthrazit.
- siehe Fotodokumentation -
Abfuhr:
Absperrpfosten, Bodenhülse und Betonfundamente sammeln, laden, transportieren und ordnungsgemäß entsorgen, einschl. Entsorgungsgebühren.
AVV-Schlüsselnummer:
17 04 05 - Eisen und Stahl
17 01 01 - Beton
Menge: 1,000 St

**02.24 Bodenhülse aufnehmen und entsorgen**
Bodenhülse aufnehmen und entsorgen.
Bereich:
Hauptzugang Schulhof (Hegelstraße)
Ausführung:
Bodenhülse im Verbundsteinpflasterbelag der Grundstückszufahrt, Durchmesser ca. 8cm
- siehe Fotodokumentation -
Abfuhr:
Bodenhülse und Betonfundament sammeln, laden, transportieren und ordnungsgemäß entsorgen, einschl. Entsorgungsgebühren.
AVV-Schlüsselnummer:
17 04 05 - Eisen und Stahl
17 01 01 - Beton
Menge: 2,000 St

**02.25 Schilderpfosten aufnehmen und entsorgen**
Schilderpfosten aufnehmen und entsorgen.
Bereich:
Hegelstraße, in der Gehölzfläche
Ausführung:
ortsüblicher Pfosten aus verzinktem Stahlrundrohr Ø ca. 7cm,
Höhe über Belag bis ca. 3,50m, versetzt in Betonfundament.
- siehe Fotodokumentation -
Abfuhr:
Pfosten und Betonfundament sammeln, laden, transportieren und ordnungsgemäß entsorgen, einschl. Entsorgungsgebühren.
AVV-Schlüsselnummer:
17 04 05 - Eisen und Stahl
17 01 01 - Beton
Menge: 1,000 St

**02.26 Fahnenmast aufnehmen und zwischenlagern**
Fahnenmast aufnehmen und zwischenlagern.
Bereich:
Schulhofbereich vor Mehrzweckhalle
Ausführung:
Konischer Fahnenmast, Mast Ø bis ca. 13cm,
Höhe über Belag ca. 800cm, mit Fußplatte auf einbetonierte Stahlkonstruktion aufgeschraubt.
- siehe Fotodokumentation -
Fahnenmast:
Sorgfältig aufnehmen, reinigen und zur Wiederverwendung geordnet zwischenlagern.
Abfuhr:
Betonfundament vorsichtig lösen, sammeln, laden, transportieren und ordnungsgemäß entsorgen, einschl. Entsorgungsgebühren.
AVV-Schlüsselnummer:
17 01 01 - Beton
Menge: 3,000 St

**02.27 Hüpfplatte aufnehmen und zwischenlagern**
Hüpfplatte aufnehmen und zwischenlagern.
Bereich:
Schulhofbereich vor Mehrzweckhalle
Ausführung:
Hüpfplatte, bestehend aus
1 Siebdruckplatte Ø ca. 120cm, Stärke 4cm,
auf 3 Sicherheitsfedern aus verzinktem Stahl,
mittels Betonfundamentplatte (Fertigteil) im Boden verankert,
Gesamthöhe ca. 40cm.
- siehe Fotodokumentation -
Hüpfplatte:
Sorgfältig aufnehmen, reinigen und zur Wiederverwendung geordnet zwischenlagern, einschl. Betonfundamentplatte.
Menge: 3,000 St

**02.28 Balancierbalken aufnehmen und entsorgen**
Balancierbalken aufnehmen und entsorgen.
Bereich:
Schulhofbereich vor Mehrzweckhalle
Ausführung:
Balancierbalken, bestehend aus
1 Holzbalken Ø ca. 13cm, Länge ca. 350cm,
befestigt auf 2 Sicherheitsfedern sowie 2 Rundrohrstützen aus verzinktem Stahl, mittels Fußplatte auf Betonfundament verankert, Gesamthöhe ca. 42cm.
- siehe Fotodokumentation -
Abfuhr:
Balancierbalken, Befestigungsmaterialien und Betonfundament sammeln, laden, transportieren und ordnungsgemäß entsorgen, einschl. Entsorgungsgebühren.
Menge: 1,000 St

**02.29 Spielkombination aufnehmen und entsorgen**
Spielkombination aufnehmen und entsorgen.
Bereich:
Schulhofbereich vor Mehrzweckhalle
Ausführung:
Spielkombination, bestehend aus:
- 1x Kletterwand ca. 180 x 120cm
- 1x Hangelgerät mit 5 Tritttellern Ø ca. 26cm aus
  Multiplexplatten, aufgehängt an mit Schutzpolstern
  ummantelten Edelstahlketten
- 1x Kletterstangen aus Edelstahl
Elemente montiert an 5 Holzpfosten mit Pfostenschuhen aus verzinktem Stahl, Höhe ca. 240 bis 260cm über OK Belag,
Pfosten in Betonfundamente versetzt.
- siehe Fotodokumentation -
Abfuhr:
Spielkombination, Befestigungsmaterialien und Betonfundamente sammeln, laden, transportieren und ordnungsgemäß entsorgen, einschl. Entsorgungsgebühren.
Menge: 1,000 St

*Hinweis: --- Beleuchtung ---*

*Hinweis: Besonderer Hinweis:*
Besonderer Hinweis:

Vor Demontage der Leuchten und Aufnahme der Leitungen ist eine Freischaltebescheinigung durch den AN beim AG / bei der Bauüberwachung - schriftlich - einzuholen.

**02.30 Vorhandene Elektroleitungen aufnehmen und entsorgen**
Vorhandene Elektroleitungen aufnehmen und entsorgen.
Bereich:
Teilflächen im gesamten Baustellenbereich
Material:
Elektrokabel
Ausführung:
Vorhandene Elektrokabel im Bereich der geplanten Leitungstrasse nach Erfordernis und der Bauweise des AN aufnehmen, laden, transportieren und ordnungsgemäß entsorgen, einschl. Entsorgungsgebühren.
Einzurechnen sind alle erforderlichen Schnitte und provisorische Maßnahmen.
Menge: 20,000 m

**02.31 Mastleuchte demontieren und entsorgen**
Mastleuchte demontieren und entsorgen.
Bereich:
einzeln über die gesamte Baustelle verteilt
Ausführung:
Maste und Aufsatzleuchten in unterschiedlichen Ausführungen,
Runder Mast Ø bis ca. 12cm, Höhe über Belag ca. 350cm,
Mast konisch bzw. abgesetzt, verzinkt bzw. farbbeschichtet.
- siehe Fotodokumentation -
Mastleuchte:
demontieren, interne Verkabelung zurückbauen und Fundamente aufnehmen.
Abfuhr:
Mast, Aufsatzleuchte, Kabel, Leuchtmittel sowie sonstige Einbauteile und Fundamente sammeln, laden, transportieren und ordnungsgemäß entsorgen, einschl. Entsorgungsgebühren.
Menge: 8,000 St

*Hinweis: --- Vegetation ---*

**02.32 Gras- / Ruderalflur fachgerecht mähen**
Gras- / Ruderalflur fachgerecht mähen.
Bereich:
Teilflächen im gesamten Baustellenbereich, z.T. Kleinstflächen,
ebene und leicht geneigte Flächen
Bewuchs:
überwiegend Gras- / Ruderalflur
- siehe Fotodokumentation -
Wuchshöhe:
bis ca. 30cm
Ausführung:
nach Wahl des AN
Abfuhr:
Schnittgut sammeln, laden, transportieren und ordnungsgemäß entsorgen, einschl. Entsorgungsgebühren.
AVV-Schlüsselnummer:
20 02 01 - Biologisch abbaubare Abfälle
Abrechnung:
in der Abwicklung
Menge: 1200,000 m²

**02.33 Grasnarbe abtragen und entsorgen**
Grasnarbe abtragen und entsorgen.
Bereich:
Teilflächen im gesamten Baustellenbereich, z.T. Kleinstflächen,
ebene und leicht geneigte Flächen
Bewuchs:
Gebrauchs- und Landschaftsrasen, in Teilen Ruderalflur
- siehe Fotodokumentation -
Abtragsstärke:
im Mittel 5cm
Abfuhr:
Material sammeln, laden, transportieren und ordnungsgemäß entsorgen, einschl. Entsorgungsgebühren.
AVV-Schlüsselnummer:
20 02 01 - Biologisch abbaubare Abfälle
Abrechnung:
in der Abwicklung
Menge: 2000,000 m²

**02.34 Gehölzfläche aufnehmen und entsorgen**
Gehölzfläche aufnehmen und entsorgen.
Bereich:
Teilflächen im gesamten Baustellenbereich
- siehe Fotodokumentation -
Bewuchs:
Gehölze wie Cornus, Lonicera, Rosa, Urtica etc.
- siehe Fotodokumentation -
Wuchshöhe:
bis ca. 200cm
Abfuhr:
Material sammeln, laden, transportieren und ordnungsgemäß entsorgen, einschl. Entsorgungsgebühren.
AVV-Schlüsselnummer:
20 02 01 - Biologisch abbaubare Abfälle
Abrechnung:
in der Abwicklung
Menge: 180,000 m²

**02.35 Einzelgehölze roden und entsorgen - Höhe bis 300cm**
Einzelgehölze roden und entsorgen - Höhe bis 300cm.
Bereich:
im gesamten Baustellenbereich,
in Abstimmung mit der Bauüberwachung
Bewuchs:
Einzelgehölze wie Cornus, Corylus, Sambucus etc.
- siehe Fotodokumentation -
Wuchshöhe:
bis ca. 300cm
Rodung:
einschl. des Wurzelwerkes
Abfuhr:
Schnittgut sammeln, laden, transportieren und ordnungsgemäß entsorgen, einschl. Entsorgungsgebühren.
AVV-Schlüsselnummer:
20 02 01 - Biologisch abbaubare Abfälle
Menge: 3,000 St

**02.36 Einzelgehölze roden und entsorgen - Höhe über 300 bis 500cm**
Einzelgehölze roden und entsorgen - Höhe über 300 bis 500cm.
Bereich:
im gesamten Baustellenbereich,
in Abstimmung mit der Bauüberwachung
Bewuchs:
Einzelgehölze wie Cornus, Corylus, Sambucus etc.
- siehe Fotodokumentation -
Wuchshöhe:
über 300 bis 500cm
Rodung:
einschl. des Wurzelwerkes
Abfuhr:
Schnittgut sammeln, laden, transportieren und ordnungsgemäß entsorgen, einschl. Entsorgungsgebühren.
AVV-Schlüsselnummer:
20 02 01 - Biologisch abbaubare Abfälle
Menge: 3,000 St

**02.37 Einzelgehölze roden und entsorgen - Höhe über 500 bis 800cm**
Einzelgehölze roden und entsorgen - Höhe über 500 bis 800cm.
Bereich:
im gesamten Baustellenbereich,
in Abstimmung mit der Bauüberwachung
Bewuchs:
Einzelgehölze wie Cornus, Corylus, Sambucus etc.
- siehe Fotodokumentation -
Wuchshöhe:
über 500 bis 800cm
Rodung:
einschl. des Wurzelwerkes
Abfuhr:
Schnittgut sammeln, laden, transportieren und ordnungsgemäß entsorgen, einschl. Entsorgungsgebühren.
AVV-Schlüsselnummer:
20 02 01 - Biologisch abbaubare Abfälle
Menge: 5,000 St

**02.38 Baum roden und entsorgen - Höhe 6m**
Baum roden und entsorgen - Höhe 6m.
Bereich:
Schulhofbereich vor Mehrzweckhalle
Art:
Tilia
Wuchs:
Höhe ca. 6m,
Stammdurchmesser ca. 16cm
- siehe Fotodokumentation -
Rodung:
einschl. des Wurzelwerkes
Abfuhr:
Material sammeln, laden, transportieren und ordnungsgemäß entsorgen, einschl. Entsorgungsgebühren.
AVV-Schlüsselnummer:
20 02 01 - Biologisch abbaubare Abfälle
Anmerkung:
Erst nach ausdrücklicher Aufforderung durch die Bauüberwachung.
Menge: 1,000 St

**02.39 Solitärgehölz aufnehmen und umpflanzen - Höhe 150cm**
Solitärgehölz aufnehmen und umpflanzen - Höhe 150cm.
Bereich:
ehemalige Laufbahn
Art:
Quercus
Wuchs:
Höhe ca. 150cm
- siehe Fotodokumentation -
Ausführung:
Solitärgehölz umstechen und sorgfältig aufnehmen,
bis 30m transportieren und fachgerecht in Rasenfläche pflanzen.
Einschl. Herstellung eines Gießrandes aus 100% LDPE,
Höhe 20cm, Stärke 3mm, dunkelgrün, zur Bewässerung des Wurzelballens. Alterungsbeständig, UV-beständig, wiederverwendbar.
Gießrand rund um das Solitärgehölz 10cm tief eingraben.
Sichtbare Gießrandhöhe 10cm, Gießranddurchmesser 60cm,
einschl. Verbindung mittels passender Gießrandkupplung.
Menge: 1,000 St

*Hinweis: --- Oberboden, Boden ---*

**02.40 Oberboden profilgerecht lösen und entsorgen**
Oberboden profilgerecht lösen und entsorgen.
Bereich:
Baumscheiben
Oberboden:
DIN 18300 - Bodenklasse 1
zum Teil mit Unkraut, Laub, Wurzeln durchsetzt
Abtragsstärke:
bis 30cm
Abfuhr:
Material sammeln, laden, transportieren und ordnungsgemäß entsorgen, einschl. Entsorgungsgebühren.
Abrechnung:
nach Abtragsprofilen
Menge: 315,000 m³

**02.41 Tragschicht profilgerecht lösen und entsorgen - BM-0 Schluff, Lehm**
Tragschicht profilgerecht lösen und entsorgen
- BM-0 Schluff, Lehm.
Bereich:
Tragschichten der vorhandenen Pflasterbelagsflächen,
Teilflächen im gesamten Baustellenbereich, z.T. Kleinstflächen
Material:
Tragschicht aus Kiessand und Schotter mit geringen Bauschuttanteilen
EBV-Zuordnung - BM-0 Schluff, Lehm
- siehe beiliegendes Bodengutachten -
Abtragsstärke:
bis 40cm
Abfuhr:
Material sammeln, laden, transportieren und ordnungsgemäß entsorgen, einschl. Entsorgungsgebühren.
AVV-Schlüsselnummer:
17 05 04 - Boden und Steine
mit Ausnahme derjenigen, die unter 17 05 03 fallen
Abrechnung:
nach Abtragsprofilen
Menge: 150,000 m³

**02.42 Boden profilgerecht lösen und entsorgen - BM-0 Sand**
Boden profilgerecht lösen und entsorgen - BM-0 Sand.
Bereich:
anstehender Baugrund, Teilflächen im gesamten Baustellenbereich, z.T. Kleinstflächen
Material:
Auffüllungen aus schwach kiesigem, sandigem Schluff mit geringen Bauschuttanteilen
EBV-Zuordnung - BM-0 Sand
- siehe beiliegendes Bodengutachten -
Abtragsstärke:
bis 50cm
Abfuhr:
Material sammeln, laden, transportieren und ordnungsgemäß entsorgen, einschl. Entsorgungsgebühren.
AVV-Schlüsselnummer:
17 05 04 - Boden und Steine
mit Ausnahme derjenigen, die unter 17 05 03 fallen
Abrechnung:
nach Abtragsprofilen
Menge: 630,000 m³

**02.43 Fundamente aufnehmen und entsorgen - Ziegelmauerwerk**
Fundamente aufnehmen und entsorgen - Ziegelmauerwerk.
Bereich:
einzeln über die gesamte Baustelle verteilt
Material:
Ziegelmauerwerk
Abfuhr:
Material sammeln, laden, transportieren und ordnungsgemäß entsorgen, einschl. Entsorgungsgebühren.
Menge: 5,000 m³

**02.44 Fundamente aufnehmen und entsorgen - Beton**
Fundamente aufnehmen und entsorgen - Beton.
Bereich:
einzeln über die gesamte Baustelle verteilt
Material:
Beton aller Art und Güte
Abfuhr:
Material sammeln, laden, transportieren und ordnungsgemäß entsorgen, einschl. Entsorgungsgebühren.
Menge: 5,000 m³

**02.45 Fundamente aufnehmen und entsorgen - Stahlbeton**
Fundamente aufnehmen und entsorgen - Stahlbeton.
Bereich:
einzeln über die gesamte Baustelle verteilt
Material:
Stahlbeton aller Art und Güte
Abfuhr:
Material sammeln, laden, transportieren und ordnungsgemäß entsorgen, einschl. Entsorgungsgebühren.
Menge: 5,000 m³

**02.46 Füllboden profilgerecht einbauen - Kiessand**
Füllboden profilgerecht einbauen - Kiessand.
Bereich:
befestigte Flächen bei nicht standfestem Untergrund und Hohlraumverfüllung bei Fundamententnahme
Material:
Kiessand, korngestuft
Körnung:
0/32mm
Einbau und Verdichtung:
lagenweise gem. ZTVE,
Andeckstärke bis 50cm
Abrechnung:
nach Auftragsprofilen im verdichteten Zustand
Menge: 50,000 m³

### Titel 03 ENTWÄSSERUNG

*Hinweis: Besonderer Hinweis:*
Besonderer Hinweis:

Leitungsgräben profilgerecht mit dem vorgeschriebenen Sohlengefälle und in den erforderlichen Tiefen und Breiten ausheben und nach der Leitungsverlegung wie in den Positionen vermerkt mit zu lieferndem Filtermaterial wieder verfüllen. Die Verfüllungen sind erst nach der vom AN zu beantragenden Abnahme der Leitung vorzunehmen.

Abdeckungen von vorhandenen Schächten, Schiebern, Hydranten usw. müssen während der Arbeiten ständig geschützt und sichtbar abgepflockt sein. Bei der Abnahme müssen die gesamten Entwässerungsanlagen gereinigt vorliegen.

Alle Leistungen umfassen die Lieferung der dazugehörigen Stoffe und Bauteile einschl. Transport, Abladen und Lagern einschl. Einbau auf der Baustelle, wenn im Leistungsverzeichnis nichts anderes vorgesehen ist.

-  Entwässerungskanalarbeiten gem. DIN 18306
-  Erdarbeiten gem. DIN 18300
-  Aushub und Sicherung gem. DIN 4124 und 18303
-  Abwasserleitungen / -kanäle gem. DIN EN 1610

Abrechnung der Gräben und Leitungen:
Die Grabentiefe wird ab OK Rohplanum ermittelt. Die Länge der Gräben und Leitungen wird in der Achse der Kanäle gemessen.
Mehraushub für Festpunkte wird nicht gesondert vergütet.

Die Erdarbeiten sind auf die Witterung abzustimmen. Schäden und Mehraufwendungen, die durch einen unsachgemäßen Bauablauf entstehen, sind vom AN zu tragen.

Die Trasse der Kanalisation kreuzt mehrere Versorgungsleitungen. Der AN wählt die Baumethode für die Kreuzungen aller Anlagen. Alle Erschwernisse, die mit der gewählten Baumethode zusammenhängen, sind zu berücksichtigen.

Der AN trägt die Verantwortung dafür, dass durch die Bauarbeiten keine Beeinträchtigungen der Betriebsabläufe auftreten. Sofern mit Behinderungen zu rechnen ist, sind diese vorab mit der Bauüberwachung und dem Auftraggeber abzustimmen. Sämtliche gesetzlichen Sicherheitsvorschriften (GUV, Versicherer etc.) sind strengstens einzuhalten. Offene Baugruben sind mit geeigneten Mitteln vom Gelände bzw. der weiteren Baumaßnahme abzusperren.

Bei der Verlegung der Entwässerungsleitungen (Regenwasser) ist äußerste Sorgfalt auf den fluchtgerechten Verlauf zu legen. Unterbögen bzw. Ausbiegungen werden nur bis zu einer Toleranz von maximal 1cm akzeptiert, soweit hierdurch keine erkennbaren Beeinträchtigungen am Abflussverhalten entstehen.

**03.01 Gräben für Entwässerungsleitungen profilgerecht ausheben - bis 80cm**
Gräben für Entwässerungsleitungen profilgerecht ausheben
- bis 80cm.
Bereich:
im gesamten Baustellenbereich
Ausführung:
gem. DIN EN 1610, ATV-A 139 und ZTV
Aushubtiefe:
bis 80cm ab OK Baugrundplanum
Sohlenbreite:
für Rohre bis DN 300
Grabensohle:
Gräben für Entwässerungsleitungen profilgerecht ausheben.
Herstellen einer ausgemuldeten und verdichteten Bettung aus Sand (Bettungstyp 1), Dicke 10cm. Verfüllen der Leitungszone mit Sand bis 30cm über Rohrscheitel nach Rohrverlegung
Grabenverfüllung:
Nach Rohrverlegung und Absandung mit Füllkies 0/32mm lagenweise verfüllen und verdichten bis OK Baugrundplanum.
Aushubmaterial:
Auffüllungen aus schwach kiesigem, sandigem Schluff mit geringen Bauschuttanteilen bzw. gewachsener Lehm
EBV-Zuordnung - BM-0 Sand
- siehe beiliegendes Bodengutachten -
Abfuhr:
Material sammeln, laden, transportieren und ordnungsgemäß entsorgen einschl. Entsorgungsgebühren.
AVV-Schlüsselnummer:
17 05 04 - Boden und Steine,
mit Ausnahme derjenigen, die unter 17 05 03 fallen
Anmerkung:
Sicherungsmaßnahmen gegen Tagwasser und dessen Beseitigung sind in den Einheitspreis miteinzukalkulieren.
Menge: 190,000 m

**03.02 Gräben für Entwässerungsleitungen profilgerecht ausheben - über 80-125cm**
Gräben für Entwässerungsleitungen profilgerecht ausheben
- über 80-125cm.
Leistung:
wie zuvor in vollem Wortlaut beschrieben, jedoch:
Aushubtiefe:
über 80 bis 125cm ab OK Rohplanum
Sohlenbreite:
für Rohre bis DN 300
Menge: 45,000 m

**03.03 Boden in Handarbeit lösen**
Boden in Handarbeit lösen.
Bereich:
Unter Hindernissen, für Kopflöcher, für Suchgräben und -schlitze sowie für Kontroll- und Überprüfungsmaßnahmen,
einschl. Wiederverfüllung und Verdichtung.
Menge: 15,000 m³

**03.04 Sicherung von Bestandsleitungen - Gas und Wasser bis DN 200**
Sicherung von Bestandsleitungen
- Gas und Wasser bis DN 200.
Bereich:
Teilflächen im gesamten Baustellenbereich
Art:
Gas- und Wasserleitung
Ausführung:
Kreuzende Ver- und Entsorgungsleitungen bis DN 200 im Grabenbereich fachgerecht sichern. Leitungen sind in Betrieb.
Bei der Grabenauffüllung sind die Leitungen mit Sand gem. Angabe des Versorgungsunternehmens zu umhüllen,
einschl. Einbau eines Trassenwarnbands.
Die Position beinhaltet die Handschachtung bis zu einer Tiefe von 30cm unterhalb der Leitungen.
Anmerkung:
Liegen mehrere Hindernisse zusammen, so werden jeweils Bereiche bis zu 0,75m als ein Hindernis vergütet.
Menge: 10,000 m

**03.05 Sicherung von Bestandsleitungen - Strom und Medien bis DN 160**
Sicherung von Bestandsleitungen
- Strom und Medien bis DN 160.
Bereich:
Teilflächen im gesamten Baustellenbereich
Art:
Strom- und Medienleitung
Ausführung:
Kreuzende Ver- und Entsorgungsleitungen bis DN 160 im Grabenbereich fachgerecht sichern. Leitungen sind in Betrieb.
Bei der Grabenauffüllung sind die Leitungen mit Sand gem. Angabe des Versorgungsunternehmens zu umhüllen,
einschl. Einbau eines Trassenwarnbands.
Die Position beinhaltet die Handschachtung bis zu einer Tiefe von 30cm unterhalb der Leitungen.
Anmerkung:
Liegen mehrere Hindernisse zusammen, so werden jeweils Bereiche bis zu 0,75m als ein Hindernis vergütet.
Menge: 10,000 m

*Hinweis: --- Regenwasserentwässerung ---*

**03.06 Entwässerungsleitung fachgerecht herstellen - DN 110**
Entwässerungsleitung fachgerecht herstellen - DN 110.
Ausführung:
Als Anschlussleitungen zwischen Abläufen bzw. Entwässerungsrinnen und zu erstellenden Sammelleitungen und Schachtbauwerken, zum Teil kurze Teillängen.
Leitung:
Regenwasserkanal aus PP-Rohr (Polypropylen)
DIN EN 1852-1, DN 110,
mit angeformter Steckmuffe und eingelegtem Spezial-Lippendichtring. Ohne Zusatz von Füllstoffen, Ringsteifigkeit mind. 10 kN/m² geprüft nach ISO 9969 (SN 10).
Verlegung:
Höhen- und fluchtgerecht in Sandbett von Gräben der vorgenannten Positionen nach DIN EN 1610, ATV A 139 und den Verlegehinweisen des Herstellers.
Anmerkung:
In den Einheitspreis ist das Schneiden von Rohrpassstücken einzurechnen.
Menge: 40,000 m

**03.07 Entwässerungsleitung fachgerecht herstellen - DN 160**
Entwässerungsleitung fachgerecht herstellen - DN 160.
Leistung:
wie zuvor in vollem Wortlaut beschrieben, jedoch:
Leitung:
Regenwasserkanal aus PP-Rohr (Polypropylen)
DIN EN 1852-1, DN 160
Menge: 70,000 m

**03.08 Entwässerungsleitung fachgerecht herstellen - DN 200**
Entwässerungsleitung fachgerecht herstellen - DN 200.
Leistung:
wie zuvor in vollem Wortlaut beschrieben, jedoch:
Leitung:
Regenwasserkanal aus PP-Rohr (Polypropylen)
DIN EN 1852-1, DN 200
Menge: 105,000 m

**03.09 Entwässerungsleitung fachgerecht herstellen - DN 250**
Entwässerungsleitung fachgerecht herstellen - DN 250.
Leistung:
wie zuvor in vollem Wortlaut beschrieben, jedoch:
Leitung:
Regenwasserkanal aus PP-Rohr (Polypropylen)
DIN EN 1852-1, DN 250
Menge: 12,000 m

**03.10 Entwässerungsleitung fachgerecht herstellen - DN 300**
Entwässerungsleitung fachgerecht herstellen - DN 300.
Leistung:
wie zuvor in vollem Wortlaut beschrieben, jedoch:
Leitung:
Regenwasserkanal aus PP-Rohr (Polypropylen)
DIN EN 1852-1, DN 300
Menge: 8,000 m

**03.11 Bogen fachgerecht einbauen - DN 110**
Bogen fachgerecht einbauen - DN 110.
Ausführung:
Einbau in Entwässerungskanal / -leitung der vorgenannten Positionen, als Zulage.
Bogen:
Aus PP-Rohr wie zuvor in vollem Wortlaut beschrieben.
Bogen DN 110 - 15° / 30° / 45°.
Menge: 45,000 St

**03.12 Bogen fachgerecht einbauen - DN 160**
Bogen fachgerecht einbauen - DN 160.
Ausführung:
Einbau in Entwässerungskanal / -leitung der vorgenannten Positionen, als Zulage.
Bogen:
Aus PP-Rohr wie zuvor in vollem Wortlaut beschrieben.
Bogen DN 160 - 15° / 30° / 45°.
Menge: 25,000 St

**03.13 Bogen fachgerecht einbauen - DN 200**
Bogen fachgerecht einbauen - DN 200.
Ausführung:
Einbau in Entwässerungskanal / -leitung der vorgenannten Positionen, als Zulage.
Bogen:
Aus PP-Rohr wie zuvor in vollem Wortlaut beschrieben.
Bogen DN 200 - 15° / 30° / 45°.
Menge: 10,000 St

**03.14 Bogen fachgerecht einbauen - DN 250**
Bogen fachgerecht einbauen - DN 250.
Ausführung:
Einbau in Entwässerungskanal / -leitung der vorgenannten Positionen, als Zulage.
Bogen:
Aus PP-Rohr wie zuvor in vollem Wortlaut beschrieben.
Bogen DN 250 - 15° / 30° / 45°.
Menge: 1,000 St

**03.15 Übergangsrohr fachgerecht einbauen - DN 110/160**
Übergangsrohr fachgerecht einbauen - DN 110/160.
Ausführung:
Einbau in Entwässerungskanal / -leitung der vorgenannten Positionen, als Zulage.
Übergangsrohr:
Aus PP-Rohr wie zuvor in vollem Wortlaut beschrieben.
Übergangsrohr DN 110/160.
Menge: 1,000 St

**03.16 Übergangsrohr fachgerecht einbauen - DN 160/200**
Übergangsrohr fachgerecht einbauen - DN 160/200.
Ausführung:
Einbau in Entwässerungskanal / -leitung der vorgenannten Positionen, als Zulage.
Übergangsrohr:
Aus PP-Rohr wie zuvor in vollem Wortlaut beschrieben.
Übergangsrohr DN 160/200.
Menge: 2,000 St

**03.17 Übergangsrohr fachgerecht einbauen - DN 200/250**
Übergangsrohr fachgerecht einbauen - DN 200/250.
Ausführung:
Einbau in Entwässerungskanal / -leitung der vorgenannten Positionen, als Zulage.
Übergangsrohr:
Aus PP-Rohr wie zuvor in vollem Wortlaut beschrieben.
Übergangsrohr DN 200/250.
Menge: 1,000 St

**03.18 Anschluss DN 110 an Sammelleitung DN 110 - Abzweig**
Anschluss DN 110 an Sammelleitung DN 110 - Abzweig.
Anschluss:
An herzustellende Sammelleitung DN 110 aus PP-Rohr durch Einbau eines Anschlussstutzen (PP-Einfachabzweig 45°, Nennweite 110/110), einschl. der erforderlichen Form- und Passstücke für den fachgerechten Anschluss des zuvor beschriebenen Grundleitungsrohr, als Zulage.
Vorhandene Anlage ist in Betrieb.
Menge: 1,000 St

**03.19 Anschluss DN 110 an Sammelleitung DN 160 - Abzweig**
Anschluss DN 110 an Sammelleitung DN 160 - Abzweig.
Anschluss:
An herzustellende Sammelleitung DN 160 aus PP-Rohr durch Einbau eines Anschlussstutzen (PP-Einfachabzweig 45°, Nennweite 160/110), einschl. der erforderlichen Form- und Passstücke für den fachgerechten Anschluss des zuvor beschriebenen Grundleitungsrohr, als Zulage.
Vorhandene Anlage ist in Betrieb.
Menge: 4,000 St

**03.20 Anschluss DN 110 an Sammelleitung DN 200 - Abzweig**
Anschluss DN 110 an Sammelleitung DN 200 - Abzweig.
Anschluss:
An herzustellende Sammelleitung DN 200 aus PP-Rohr durch Einbau eines Anschlussstutzen (PP-Einfachabzweig 45°, Nennweite 200/110), einschl. der erforderlichen Form- und Passstücke für den fachgerechten Anschluss des zuvor beschriebenen Grundleitungsrohr, als Zulage.
Vorhandene Anlage ist in Betrieb.
Menge: 2,000 St

**03.21 Anschluss DN 160 an Sammelleitung DN 160 - Abzweig**
Anschluss DN 160 an Sammelleitung DN 160 - Abzweig.
Anschluss:
An herzustellende Sammelleitung DN 160 aus PP-Rohr durch Einbau eines Anschlussstutzen (PP-Einfachabzweig 45°, Nennweite 160/160), einschl. der erforderlichen Form- und Passstücke für den fachgerechten Anschluss des zuvor beschriebenen Grundleitungsrohr, als Zulage.
Vorhandene Anlage ist in Betrieb.
Menge: 1,000 St

**03.22 Anschluss DN 160 an Sammelleitung DN 200 - Abzweig**
Anschluss DN 160 an Sammelleitung DN 200 - Abzweig.
Anschluss:
An herzustellende Sammelleitung DN 200 aus PP-Rohr durch Einbau eines Anschlussstutzen (PP-Einfachabzweig 45°, Nennweite 200/160), einschl. der erforderlichen Form- und Passstücke für den fachgerechten Anschluss des zuvor beschriebenen Grundleitungsrohr, als Zulage.
Vorhandene Anlage ist in Betrieb.
Menge: 3,000 St

**03.23 Anschluss DN 160 an Sammelleitung DN 250 - Abzweig**
Anschluss DN 160 an Sammelleitung DN 250 - Abzweig.
Anschluss:
An herzustellende Sammelleitung DN 250 aus PP-Rohr durch Einbau eines Anschlussstutzen (PP-Einfachabzweig 45°, Nennweite 250/160), einschl. der erforderlichen Form- und Passstücke für den fachgerechten Anschluss des zuvor beschriebenen Grundleitungsrohr, als Zulage.
Vorhandene Anlage ist in Betrieb.
Menge: 1,000 St

**03.24 Hofablauf fachgerecht herstellen - Klasse B, 300/300mm**
Hofablauf fachgerecht herstellen - Klasse B, 300/300mm.
Bereich:
Fahrradstellplätze an Feuerwehrzufahrt
Ausführung:
Hof- und Punktablauf aus Polymerbeton,
Belastungsklasse B 125 entsprechend DIN EN 124,
mit integriertem Rahmen aus Gusseisen EN-GJS,
mit schraubloser Sicherheitsarretierung,
mit integriertem Schlammeimer aus Kunststoff,
mit Lippenlabyrinthdichtung für einen flüssigkeitsdichten, waagerechten Anschluss an die Grundleitung DN/OD 110
Maße:
Baulänge 300mm,
Baubreite 300mm,
Bauhöhe 400mm
Abdeckung:
Rost aus Gusseisen EN-GJS
in Maschenoptik oder Strahlendesign,
Maschenweite / Einlauföffnung 10mm,
Belastungsklasse B 125 entspr. DIN EN 124
Einbau:
nach Herstellervorgabe in Betonfundament C 16/20
Ablauf:
An Leitung anschließen, einschl. der erforderlichen Form- und Passstücke, einschl. der erforderlichen Erdarbeiten und Verfüllen der Arbeitsräume mit Kiessand 0/32mm.
Aushubmaterial:
Auffüllungen aus schwach kiesigem, sandigem Schluff mit geringen Bauschuttanteilen bzw. gewachsener Lehm
EBV-Zuordnung - BM-0 Sand
- siehe beiliegendes Bodengutachten -
Abfuhr:
Material sammeln, laden, transportieren und ordnungsgemäß entsorgen, einschl. Entsorgungsgebühren.
AVV-Schlüsselnummer:
17 05 04 - Boden und Steine,
mit Ausnahme derjenigen, die unter 17 05 03 fallen
Menge: 1,000 St

**03.25 Straßenablauf fachgerecht herstellen - Klasse D, 500/300mm**
Straßenablauf fachgerecht herstellen - Klasse D, 500/300mm.
Bereich:
Schulhoffläche vor Haupteingang Mehrzweckhalle
Aufsatz:
Klasse D 400 entspr. DIN EN 124,
Pultform 300/524mm, mit dämpfender Einlage,
Schlitzweite 24mm, Schlitzlängen kleiner 170mm,
für den Einbau in Straßen und Fußgängerzonen geeignet,
Einlaufquerschnitt mind. 665cm²,
Rahmen mit Eimerauflage aus Gusseisen EN-GJL und Rost aus Gusseisen EN-GJS.
Aufsatz mit Doppelscharnier und vier schraublosen und verkehrssicheren Arretierung.
Rost nach Lösen der Arretierungen herausnehmbar.
Eimer:
aus Stahl, feuerverzinkt DIN 4052-D1
Auflagering:
aus Beton, DIN 4052-10b
Schaftkonus:
aus Beton, DIN 4052-11
Boden:
aus Beton, DN 160 mit Muffe DIN 19534
Fugen:
mit Mörtel MG III, DIN 1053, dicht füllen, Füllung glattstreichen
Einbau:
nach Herstellervorgabe in Betonfundament C 20/25
Ablauf:
An Leitung anschließen, einschl. der erforderlichen Form- und Passstücke, einschl. der erforderlichen Erdarbeiten und Verfüllen der Arbeitsräume mit Kiessand 0/32mm.
Aushubmaterial:
Auffüllungen aus schwach kiesigem, sandigem Schluff mit geringen Bauschuttanteilen bzw. gewachsener Lehm
EBV-Zuordnung - BM-0 Sand
- siehe beiliegendes Bodengutachten -
Abfuhr:
Material sammeln, laden, transportieren und ordnungsgemäß entsorgen, einschl. Entsorgungsgebühren.
AVV-Schlüsselnummer:
17 05 04 - Boden und Steine,
mit Ausnahme derjenigen, die unter 17 05 03 fallen
Menge: 2,000 St

**03.26 Entwässerungsrinne fachgerecht herstellen - Klasse B, NW 100**
Entwässerungsrinne fachgerecht herstellen
- Klasse B, NW 100.
Bereich:
Eingangsbereiche der Mehrzweckhalle
Ausführung:
Entwässerungsrinne NW 100 - DIN EN 1433 / DIN 19580,
in unterschiedlichen Gesamt-Teillängen von
1 x 2,00m,
2 x 2,20m,
1 x 2,50m
Rinnenkörper:
Kastenrinne aus frost- und tausalzbeständigem Polymerbeton, Nennweite 100, mit integriertem Kantenschutz aus verzinktem Stahl, mit Sicherheitsfalz (SF) auf der Auslaufseite,
Rinnensohle mit Wasserspiegelgefälle
Maße:
Baubreite 13,5cm,
Bauhöhe 17,5cm,
Baulängen 1 x 50cm und 7 x 100cm
(davon 2 zu kürzen auf 70cm)
Abdeckung:
Maschenrost aus verzinktem Stahl, NW 100,
Maschenweite / Einlauföffnung 10 x 30mm,
Belastungsklasse B 125 entspr. DIN EN 1433,
mit schraubloser Arretierung,
mit Verschiebesicherung
Versetzen:
in Geraden in Belagsfläche sowie vor Eingangstüren nach Herstellervorgabe,
einschl. dem ggf. erforderlichen Kürzen von Rinnenteilen und Abdeckungen (Passstücke).
Schnittflächen der Bauteile aus verzinktem Stahl sind mit Zinkstaub-Beschichtung nachzuarbeiten.
Fundament:
Rinnenteile auf Betonauflager C 16/20 (X0), Dicke 10cm,
auf Frostschutzkies 0/32, Dicke 23cm im verdichteten Zustand,
einschl. der erforderlichen Erdarbeiten.
Menge: 7,500 m

**03.27 Einlaufkasten fachgerecht herstellen - Klasse B, NW 100, Anschluss DN 110**
Einlaufkasten fachgerecht herstellen
- Klasse B, NW 100, Anschluss DN 110.
Ausführung:
Rinnenkörper, Abdeckung, Versetzen und Fundament wie zuvor in vollem Wortlaut beschrieben herstellen, jedoch mit Öffnung für Sinkkastenteil, Sinkkasten aus Polymerbeton,
Anschluss DN 110, mit Geruchsverschluss.
Eimer:
aus Stahl, feuerverzinkt
Ablauf:
An Leitung anschließen, einschl. der erforderlichen Form- und Passstücke, einschl. der erforderlichen Erdarbeiten und Verfüllen der Arbeitsräume mit Kiessand 0/32mm.
Menge: 4,000 St

**03.28 Endstirnwand fachgerecht einbauen - NW 100**
Endstirnwand fachgerecht einbauen - NW 100.
Ausführung:
Endstirnwand für vorgenannte Entwässerungsrinnen herstellen,
NW 100.
Menge: 8,000 St

**03.29 Entwässerungsrinne fachgerecht herstellen - Klasse C, NW 150**
Entwässerungsrinne fachgerecht herstellen
- Klasse C, NW 150.
Bereich:
Teilflächen im gesamten Baustellenbereich
Ausführung:
Entwässerungsrinne NW 150 - DIN EN 1433 / DIN 19580,
in unterschiedlichen Teillängen von
2 x 4,70m,
1 x 32,00m
Rinnenkörper:
Kastenrinne aus frost- und tausalzbeständigem Polymerbeton, Nennweite 150, mit integriertem Kantenschutz aus Gusseisen EN-GJS, mit Sicherheitsfalz (SF) auf der Auslaufseite, Rinnensohle mit Wasserspiegelgefälle
Maße:
Baubreite 18,5cm,
Bauhöhe 21cm,
Baulängen 2 x 50cm und 38 x 100cm
(davon 2 zu kürzen auf 70cm)
Abdeckung:
Längsstabgussrost in Maschenoptik aus Gusseisen EN-GJS,
Maschenweite / Einlauföffnung 29 x 12mm,
Belastungsklasse C 250 - DIN EN 1433,
mit schraubloser Arretierung,
mit Verschiebesicherung, Nennweite 150
Versetzen:
in Geraden in Belagsfläche nach Herstellervorgabe,
einschl. dem ggf. erforderlichen Kürzen von Rinnenteilen und Abdeckungen (Passstücke).
Schnittflächen der Bauteile aus Gusseisen sind mit anthrazit-schwarzem Farbspray zu versiegeln.
Fundament:
Rinnenteile auf Betonauflager C 20/25 (X0), Dicke 15cm,
auf Frostschutzkies 0/32, Dicke 29cm im verdichteten Zustand,
einschl. der erforderlichen Erdarbeiten.
Menge: 39,000 m

**03.30 Einlaufkasten fachgerecht herstellen - Klasse C, NW 150, Anschluss DN 160**
Einlaufkasten fachgerecht herstellen
- Klasse C, NW 150, Anschluss DN 160.
Ausführung:
Rinnenkörper, Abdeckung, Versetzen und Fundament wie zuvor in vollem Wortlaut beschrieben herstellen, jedoch mit Öffnung für Sinkkastenteil, Sinkkasten aus Polymerbeton,
Anschluss DN 160, mit Geruchsverschluss.
Eimer:
aus Stahl, feuerverzinkt
Ablauf:
An Leitung anschließen, einschl. der erforderlichen Form- und Passstücke, einschl. der erforderlichen Erdarbeiten und Verfüllen der Arbeitsräume mit Kiessand 0/32mm.
Menge: 6,000 St

**03.31 Endstirnwand fachgerecht einbauen - NW 150**
Endstirnwand fachgerecht einbauen - NW 150.
Ausführung:
Endstirnwand für vorgenannte Entwässerungsrinnen herstellen,
NW 150.
Menge: 6,000 St

**03.32 Entwässerungsrinne fachgerecht herstellen - Klasse C, NW 200**
Entwässerungsrinne fachgerecht herstellen
- Klasse C, NW 200.
Bereich:
neben Rutschenturm
Ausführung:
Entwässerungsrinne NW 150 - DIN EN 1433 / DIN 19580,
in einerTeillänge von 3,50m.
Rinnenkörper:
Kastenrinne aus frost- und tausalzbeständigem Polymerbeton, Nennweite 150, mit integriertem Kantenschutz aus Gusseisen EN-GJS, mit Sicherheitsfalz (SF) auf der Auslaufseite, Rinnensohle mit Wasserspiegelgefälle
Maße:
Baubreite 23,5cm,
Bauhöhe 36,5cm,
Baulängen 1x 50 und 2x 100cm
Abdeckung:
Längsstabgussrost in Maschenoptik aus Gusseisen EN-GJS,
Maschenweite / Einlauföffnung 29 x 12mm,
Belastungsklasse C 250 - DIN EN 1433,
mit schraubloser Arretierung,
mit Verschiebesicherung, Nennweite 200
Versetzen:
in Geraden in Belagsfläche nach Herstellervorgabe
Fundament:
Rinnenteile auf Betonauflager C 20/25 (X0), Dicke 15cm,
auf Frostschutzkies 0/32, Dicke 13cm im verdichteten Zustand,
einschl. der erforderlichen Erdarbeiten.
Menge: 2,500 m

**03.33 Einlaufkasten fachgerecht herstellen - Klasse C, NW 200, Anschluss DN 200**
Einlaufkasten fachgerecht herstellen
- Klasse C, NW 200, Anschluss DN 200.
Ausführung:
Rinnenkörper, Abdeckung, Versetzen und Fundament wie zuvor in vollem Wortlaut beschrieben herstellen, jedoch mit Öffnung für Sinkkastenteil, Sinkkasten aus Polymerbeton,
Anschluss DN 200, mit Geruchsverschluss.
Eimer:
aus Stahl, feuerverzinkt
Ablauf:
An Leitung anschließen, einschl. der erforderlichen Form- und Passstücke, einschl. der erforderlichen Erdarbeiten und Verfüllen der Arbeitsräume mit Kiessand 0/32mm.
Menge: 2,000 St

**03.34 Endstirnwand fachgerecht einbauen - NW 200**
Endstirnwand fachgerecht einbauen - NW 200.
Ausführung:
Endstirnwand für vorgenannte Entwässerungsrinnen herstellen,
NW 200.
Menge: 2,000 St

**03.35 Entwässerungsrinne wie Bestand fachgerecht fortführen - Klasse C, NW 150, BG-Filcoten pro**
Entwässerungsrinne wie Bestand fachgerecht fortführen
- Klasse C, NW 150, BG-Filcoten pro.
Bereich:
Fahrradstellplätze Hegelstraße
Ausführung:
Entwässerungsrinne NW 150 - DIN EN 1433 / DIN 19580,
in einer Teillänge von 2,50m
Rinnenkörper:
Kastenrinne BG-Filcoten pro aus HPC, Nennweite 150,
mit integriertem Kantenschutz aus Gusseisen EN-GJS,
mit Verankerungstaschen an den Seiten,
Rinnensohle mit Wasserspiegelgefälle
Maße:
Baubreite 18,8cm,
Bauhöhe 21cm,
Baulängen 1 x 50cm und 2 x 100cm
Abdeckung:
Guss-Längsstabrost aus Gusseisen EN-GJS,
Maschenweite / Einlauföffnung 29 x 13mm,
Belastungsklasse C 250 - DIN EN 1433,
mit fiX-Verschluss, Nennweite 150
Versetzen:
in Geraden in Belagsfläche nach Herstellervorgabe,
als Verlängerung der vorhandenen Entwässerungsrinne
Fundament:
Rinnenteile auf Betonauflager C 20/25 (X0), Dicke 15cm,
auf Frostschutzkies 0/32, Dicke 29cm im verdichteten Zustand,
einschl. der erforderlichen Erdarbeiten.
Hinweis:
Die Stirnwand der vorhandenen Kastenrinne ist sorgfältig aufzunehmen und am Rinnenende der neuen Rinnenteile einzubauen.

Bezugsquelle / Produkt:

BG Graspointner GmbH, 50676 Köln
- BG-FILCOTEN pro NW 150
Menge: 2,500 m

**03.36 Fassadenrinnen am Lagerort abholen**
*** Pauschalposition
Fassadenrinnen am Lagerort abholen.
Lagerort:
Die Materialien sind auf dem Baubetriebshof der Stadt Kerpen zwischengelagert - Sindorfer Straße 26, 50171 Kerpen.
Material:
1x Fassadenrinne aus verzinktem Stahl, Länge ca. 240cm
1x Fassadenrinne aus verzinktem Stahl, Länge ca. 600cm
Ausführung:
Materialien laden, transportieren und abladen, einschl. Gestellung des Ladegerätes am Lager- und Verwendungsort.
Die Entfernung zwischen Baustelle und Baubetriebshof beträgt ca. 5km.
Abrechnung:
pauschal
Menge: 1,000 psch

**03.37 Fassadenrinne fachgerecht herstellen - bauseits gestellt**
Fassadenrinne fachgerecht herstellen - bauseits gestellt.
Bereich:
Fassadenanschlüsse Begegnungszentrum
Ausführung:
bauseits gestellte Fassadenrinne von Inotec,
gedeckte Kastenrinne mit durchgehender Rostauflage und seitlicher flacher Auskragung für Fenster- & Türnischen.
Typ ino 611 KR-ZN aus Werkstoff Stahl S235JR,
stückverzinkt, Materialstärke 1,5mm mit verstärktem Einlaufrand t= 4mm, mit nach innen gekantetem Rostauflage und glatten Seitenwänden. Rinne ohne Gefälle.
Baulänge bis 2,00m an einem Stück, einschl. Passstücke,
mit Steckverbindungen für eine schnelle und einfache Verlegung ohne Höhenversatz.
Einschl. Sinkkasten 455 x 95 x 270mm (LxBxH)
direkt unter der Rinne verschweißt,
mit Schlammeimer und Ablaufstutzen DN 100.
Abdeckung:
Maschenrost aus Stahl, stückverzinkt nach DIN EN ISO 1461,
Maschenweite 30/10mm, begehbare Ausführung,
Oberfläche glatt, einschl. Arretierung
Maße:
Eingang Hegelstraße
 - Länge 2,37m, Breite 20 / 24cm, Höhe 18cm
Eingang Fuchsiusstraße
 - Länge 6,07m, Breite 23cm, Höhe 18cm
Versetzen:
in Geraden entlang Fassade (Tür- und Fensteranschlüsse) nach Herstellerangabe, einschl. dem ggf. erforderlichen Kürzen von Rinnenteilen und Abdeckungen (Passstücke).
Schnittflächen der Bauteile aus verzinktem Stahl sind durch Kaltverzinkung zu versiegeln.
Einschl. Anschluss an Sammelleitung durch bauseits vorhandene Anschlussstutzen.
Fundament:
Rinnenteile auf Betonauflager, Dränbeton C 16/20 (X0),
Dicke 15cm mit einseitiger Rückenstütze
auf Frostschutzkies 0/32, Dicke 10cm im verdichteten Zustand,
einschl. der erforderlichen Erdarbeiten.
Menge: 8,500 m

**03.38 Rosthaken aus Stahl**
Rosthaken übergeben.
Übergabe:
Nach Abschluss der Arbeiten Rosthaken zum Öffnen der schraublosen Arretierung und Ausheben der Abdeckroste dem AG übergeben.
Menge: 1,000 St

**03.39 Revisionsschacht DN 400 aus PE fachgerecht herstellen - Tiefe 139cm**
Revisionsschacht DN 400 aus PE fachgerecht herstellen
- Tiefe 139cm.
Bereich:
Verkehrsfläche - Schacht RS3-400
Schachttiefe:
139cm,
Messung von Sohle Schacht bis OK Schachtabdeckung
Ausführung:
Als Kontroll- und Spülschacht DIN 4095 der Sammelleitung, höhengerecht in Verkehrsfläche versetzen in fertiger Leistung,
einschl. der erforderlichen Profildichtringe, Aufsetzrohr etc.
Fixierung der Teleskop-Abdeckungen mit Beton C 20/25 nach Herstellerangabe
Schacht:
DN 400, als nicht begehbarer Schacht.
Spül- und Kontrollschacht aus PE, UV-beständig,
beständig gegen Säuren, Laugen, Öle, Fette und Zement nach DIN 8075, wasserdicht, temperaturbeständig,
für Einbau in Verkehrsflächen.
Schachtabdeckung:
Klasse D 400 gem. DIN EN 124,
Abdeckung und Rahmen aus Guss, rechteckig,
mit Lüftungsöffnungen, einschl. Dichtring
Leitungsanschluss:
Schacht RS3-400 - Regenwasser
- 1x Zulauf aus PP-Rohr DN 110
- 1x Zulauf aus PP-Rohr DN 200
- 1x Ablauf aus PP-Rohr DN 200
Leitungen fachgerecht anschließen, einschl. der erforderlichen Form- und Passstücke für gelenkige Einbindung der Rohre.
Vorhandene Anlage ist in Betrieb.
Erdarbeiten:
Einschl. der erforderlichen Erdarbeiten und lagenweise Verfüllung und Verdichtung der Arbeitsräume mit
Kiessand 0/32mm.
Aushubmaterial:
- Tragschicht aus Kiessand und Schotter mit geringen
  Bauschuttanteilen
  EBV-Zuordnung - BM-0 Schluff, Lehm
- Auffüllungen aus schwach kiesigem, sandigem Schluff mit
  geringen Bauschuttanteilen bzw. gewachsener Lehm
  EBV-Zuordnung - BM-0 Sand
- siehe beiliegendes Bodengutachten -
Abfuhr:
Material sammeln, laden, transportieren und ordnungsgemäß entsorgen, einschl. Entsorgungsgebühren.
AVV-Schlüsselnummer:
17 05 04 - Boden und Steine,
mit Ausnahme derjenigen, die unter 17 05 03 fallen
Menge: 1,000 St

**03.40 Revisionsschacht DN 400 aus PE fachgerecht herstellen - Tiefe 160cm**
Revisionsschacht DN 400 aus PE fachgerecht herstellen
- Tiefe 160cm.
Bereich:
Verkehrsfläche - Schacht RS1-400
Schachttiefe:
160cm,
Messung von Sohle Schacht bis OK Schachtabdeckung
Ausführung:
Leistung wie zuvor in vollem Wortlaut beschreiben, jedoch:
Leitungsanschluss:
Schacht RS1-400 - Regenwasser
- 2x Zulauf aus PP-Rohr DN 160
- 1x Ablauf aus PP-Rohr DN 200
Leitungen fachgerecht anschließen, einschl. der erforderlichen Form- und Passstücke für gelenkige Einbindung der Rohre.
Vorhandene Anlage ist in Betrieb.
Menge: 1,000 St

**03.41 Revisionsschacht DN 1000 aus Beton fachgerecht herstellen - Tiefe 134cm**
Revisionsschacht DN 1000 aus Beton fachgerecht herstellen
- Tiefe 134cm.
Bereich:
Verkehrsfläche - Schacht RS2-1000
Schachttiefe:
134cm,
Messung von Sohle Schacht bis OK Schachtabdeckung
Ausführung:
Als Revisionsschacht aus Betonfertigteilen DN 1000
gem. DIN 4034-1, höhengerecht in Verkehrsfläche versetzen,
nach Herstellerangabe, in fertiger Leistung,
einschl. dem nachträglichen Regulieren der Abdeckung auf die fertige Ausbauhöhe.
Abdeckung:
Schachtabdeckung rund gem. DIN 19584-1,
Rahmen aus Gusseisen, Deckel aus Gusseisen und Beton,
mit Lüftungsöffnungen, Form DIN 19584 mit dämpfendem Einlagering, Klasse D 400 gem. DIN EN 124,
Fugendichtung mit Mörtel MG III.
Auflageringe:
AR-V DIN 4034, 625/40mm bis 625/100mm,
verschiebesicher durch Muffenanformung.
Fugendichtung mit Mörtel MG III.
Konus:
Betonschachthals SH-M DIN EN 1917 und DIN V 4034-1,
mit Muffenverbindung, 1000/625mm, Bauhöhe 300mm.
Schachtringe:
Betonschachtring SR-M DIN EN 1917 und DIN V 4034-1,
mit Muffenverbindung 1000/500mm bzw. 1000/250mm.
Schachunterteil:
Schachtboden als Betonfertigteil nach DIN EN 1917 und
DIN V 4034-1.
Anschluss der Entwässerungsleitungen mit Schachtfutter.
Fugendichtungen:
Mittels erforderlicher Gleitringdichtung gem. Anforderungen der DIN EN 681-1 / DIN 4060 [88] und der FBS-Qualitätsrichtlinie.
Der Ausgleich der Unebenheiten in der Lagerfuge muss mit TOK-Seal-Band erfolgen, entsprechende Muffenprofilierung ist vorzusehen.
Schmutzfänger:
aus Stahl, verzinkt, DIN 1221
Leitungsanschluss:
Schacht RS2-1000 - Regenwasser
- 3x Zulauf aus PP-Rohr DN 200
- 1x Ablauf aus PP-Rohr DN 300
Leitungen fachgerecht anschließen, einschl. der erforderlichen Form- und Passstücke für gelenkige Einbindung der Rohre.
Vorhandene Anlage ist in Betrieb.
Fundament:
Beton C 16/20, Durchmesser 150cm, Dicke 25cm
Unterbau:
Kiessand 0/32mm, Dicke 15cm im verdichteten Zustand
Steigeisen:
mit Sicherheitssteigbügeln (MSU) 4 Stück/m gem. DIN 1212
Erdarbeiten:
Einschl. der erforderlichen Erdarbeiten und lagenweise Verfüllung und Verdichtung der Arbeitsräume mit
Kiessand 0/32mm.
Aushubmaterial:
- Tragschicht aus Kiessand und Schotter mit geringen
  Bauschuttanteilen
  EBV-Zuordnung - BM-0 Schluff, Lehm
- Auffüllungen aus schwach kiesigem, sandigem Schluff mit
  geringen Bauschuttanteilen bzw. gewachsener Lehm
  EBV-Zuordnung - BM-0 Sand
- siehe beiliegendes Bodengutachten -
Abfuhr:
Material sammeln, laden, transportieren und ordnungsgemäß entsorgen, einschl. Entsorgungsgebühren.
AVV-Schlüsselnummer:
17 05 04 - Boden und Steine,
mit Ausnahme derjenigen, die unter 17 05 03 fallen
Anmerkung:
Der AN hat entsprechend der örtlichen Absteckung eigenverantwortlich die erforderlichen Abwinklungen der Zu- und Abläufe festzustellen und dem Hersteller mitzuteilen.
Menge: 1,000 St

**03.42 Revisionsschacht DN 1000 aus Beton fachgerecht herstellen - Tiefe 184cm**
Revisionsschacht DN 1000 aus Beton fachgerecht herstellen
- Tiefe 184cm.
Bereich:
Verkehrsfläche - Schacht RS4-1000
Schachttiefe:
184cm,
Messung von Sohle Schacht bis OK Schachtabdeckung
Ausführung:
Leistung wie zuvor in vollem Wortlaut beschreiben, jedoch:
Leitungsanschluss:
Schacht RS4 - Regenwasser
- 1x Zulauf aus Steinzeug-Rohr DN 150, vorhanden
- 1x Ablauf aus Steinzeug-Rohr DN 150, vorhanden
Leitungen fachgerecht anschließen, einschl. der erforderlichen Form- und Passstücke für gelenkige Einbindung der Rohre.
Vorhandene Anlage ist in Betrieb.
Menge: 1,000 St

**03.43 Muldenrinne fachgerecht herstellen**
Muldenrinne fachgerecht herstellen.
Bereich:
als Entwässerungsrinne an einer Längsseite der Laufbahn
Material:
Muldenstein aus Vorsatzbeton 33/30cm,
DIN EN 1340 Qualität DIT - DIN 483
Steinstärke:
10cm, Stichstärke 3cm
Farbe:
grau
Bettung:
Beton C 16/20, Dicke 20cm
Unterbau:
Frostschutzkies 0/32mm,
Dicke 20cm im verdichteten Zustand
Fugen:
dicht gestoßen
Anmerkung:
An Einbauten und Begrenzungen sind die Steine anzupassen.
Abrechnung:
nach Längenaufmaß
Menge: 55,000 m

**03.44 Abschlussstein für Muldenrinne herstellen**
Abschlussstein für Muldenrinne herstellen.
Bereich:
an Anfangs- und Endpunkt der vorgenannten Muldenrinne
Produkt:
Abschlussstein passend zum Muldenstein 33/30/10cm,
DIN EN 1340 Qualität DIT - DIN 483
Farbe:
grau
Bettung:
Beton C 16/20, Stärke 20cm
Unterbau:
Frostschutzkies 0/32mm,
Dicke 20cm im verdichteten Zustand
Versetzen:
Flucht- und höhengerecht einbauen. Die Einbauanleitung des Herstellers ist zu beachten.
Menge: 2,000 St

**03.45 Muldenablauf fachgerecht herstellen**
Muldenablauf fachgerecht herstellen.
Bereich:
in vorgenannter Muldenrinne
Material:
Gussablauf passend zur Muldenrinne der vorgenannten Position
Aufsatz:
Gussrost Klasse B 125, 30/30/12cm, profilgleich mit Rinne,
mit Halterung für Schlammeimer, Schlitzweite 16
Eimer:
aus Stahl, feuerverzinkt DIN 1236-K
Schacht:
24/24/30cm i.L. aus Beton C 35/45 DIN EN 1992-1-1,
mit einbetonierter Anschlussmuffe für PP-Rohre DN 110 DIN EN 1852-1,
mit Halbrohrschale zur Rückhaltung von Oberflächenschmutz
Fugen:
mit Mörtel MG III, DIN 1053, dicht füllen, Füllung glattstreichen
Fundament:
Beton C 16/20, Größe 60/60/20cm
Ablauf:
An Leitung (PP-Rohr DN 110) anschließen,
einschl. der erforderlichen Form- und Passstücke,
einschl. der erforderlichen Erdarbeiten und Verfüllen und Verdichten der Arbeitsräume mit Kiessand 0/32mm.
Abfuhr:
Verdrängte Bodenmassen sammeln, laden, transportieren und ordnungsgemäß entsorgen, einschl. Entsorgungsgebühren.
Bodenklasse:
Oberbau der Verkehrsflächen - Schottertragschicht, Kiessand.
Menge: 6,000 St

*Hinweis: --- Prüfungen und Dokumentation ---*

**03.46 Kamerabefahrung bei Entwässerungsleitungen durchführen**
Kamerabefahrung bei Entwässerungsleitungen durchführen.
Bereich:
alle neu verlegten Anschluss- und Sammelleitungen,
DN 110 bis DN 300 - Regenwasserleitungen
Ausführung:
mit Kanalkamera oder Satellitenkamera befahren und Erstellung der zugehörigen Befahrungsberichte je Haltung nach ATV-Merkblatt M 143 einschl. Aufzeichnung auf einem digitalen Datenträger nach Wahl des AN.
Zuvorige Reinigung der Kanäle mit Saugwagen.
Anmerkung:
Bei Verunreinigungen der Kanäle ist die Befahrung auf Kosten des AN zu wiederholen.
Es werden nur Befahrungsberichte akzeptiert, die keine Mängel aufweisen.
Soweit Ausbesserungen von Schadstellen erforderlich werden, sind hierzu neue Berichte über die gesamte Haltung anzufertigen.
Menge: 235,000 m

**03.47 Dichtigkeitsprüfung bei Entwässerungsleitungen durchführen**
Dichtigkeitsprüfung bei Entwässerungsleitungen durchführen.
Bereich:
alle neu verlegte Anschluss- und Sammelleitungen,
DN 110 bis DN 300 - Regenwasserleitungen
Ausführung:
Nach DIN EN 1610 mit dem Verfahren "LC/LD" oder "W" unter Gestellung aller erforderlichen Betriebs- und Hilfsmittel / -geräte. Von dem Ergebnis der Prüfung ist eine Niederschrift anzufertigen.
Bei Undichtigkeiten ist die Prüfung nach Beendigung der Mängel auf Kosten des AN zu wiederholen.
Menge: 235,000 m

**03.48 Dichtigkeitsprüfung bei Schachtbauwerken durchführen - DN 400**
Dichtigkeitsprüfung bei Schachtbauwerken durchführen
- DN 400.
Bereich:
alle neu erstellten Revisionsschächte DN 400,
Regenwasserentwässerung
Ausführung:
wie zuvor in vollem Wortlaut beschrieben
Menge: 1,000 St

**03.49 Dichtigkeitsprüfung bei Schachtbauwerken durchführen - DN 1000**
Dichtigkeitsprüfung bei Schachtbauwerken durchführen
- DN 1000.
Bereich:
alle neu erstellten Revisionsschächte DN 1000,
Regenwasserentwässerung
Ausführung:
wie zuvor in vollem Wortlaut beschrieben
Menge: 1,000 St

**03.50 Bestandsdokumentation / Revisionspläne erstellen**
*** Pauschalposition
Bestandsdokumentation / Revisionspläne erstellen.
Leistung:
Erstellung von Bestands- und Revisionsplänen mit allen erforderlichen Angaben (vermaßte Lage, Höhen- und Gefälleangaben, Leitungsbezeichnungen etc.) über alle erdverlegten Entsorgungsleitungen, allen Einbauteilen wie Revisionsschächte, Straßenabläufe, Rinnen etc. einschl. Schachtprotokolle.
Übergabe:
Dreifach, CAD-Pläne als Papierpause und als CAD- und PDF-Datei auf einem digitalen Datenträger nach Wahl des AN.
Menge: 1,000 psch

*Hinweis: --- Sonstiges ---*

**03.51 Revisionsschachtabdeckung fachgerecht regulieren - bis 10cm**
Revisionsschachtabdeckung fachgerecht regulieren
- bis 10cm.
Ausführung:
Revisionsschachtabdeckung bei bauseits vorhandenen Schächten regulieren.
Höhenausgleich:
bis 10cm
einschl. Aus- und Einbau der Abdeckung, der Ausgleichsringe
sowie der erforderlichen Erdarbeiten
Abfuhr:
Anfallender Schutt und nicht wiederverwendbare Materialien sammeln, laden, transportieren und ordnungsgemäß entsorgen, einschl. Entsorgungsgebühren.
Anmerkung:
Erforderliche Ausgleichsringe werden gesondert gem. nachstehenden Positionen vergütet.
Menge: 1,000 St

**03.52 Auflagering 40-100mm fachgerecht einbauen**
Auflagering 40-100mm fachgerecht einbauen.
Material:
Auflagering AR-V DIN 4034, Bauhöhe 40 bis 100mm, verschiebesicher durch Muffenanformung, Fugendichtung mit Zementmörtel DIN 1045.
Menge: 1,000 St

**03.53 Hydrant- und Schieberkappen höhenmäßig anpassen**
Hydrant- und Schieberkappen höhenmäßig anpassen.
Ausführung:
Bauseits vorhandene Hydrant- und Schieberkappen nach den Pflasterarbeiten und der Erdmodellierung höhenmäßig anpassen.
Höhenausgleich:
bis 20cm
Menge: 3,000 St

### Titel 04 ZUARBEITEN FÜR GEWERK ELEKTRO

*Hinweis: Vorbemerkungen Beleuchtung*
Vorbemerkungen Beleuchtung:

Die ausgeschriebenen Materialien sind aus Standardisierungsgründen zwingend zu verwenden. Die im Elektro-Coating Verfahren beschichteten Maste sind unbeschädigt zu setzen. Die Haftung bis zur Abnahme übernimmt der Bieter. Die Maste sind so zu setzen, dass die Stahlschutzmanschetten zwischen 15 und 20cm über die fertige Oberfläche hinausragen. Die Masttüren sind sinnvoll auszurichten gem. Absprache mit der Bauüberwachung.

Die Kabel für die Beleuchtung NYY 5x10mm² verlegen. Es wird streng darauf geachtet, dass die Fundamentabmessungen eingehalten werden!

Maste, Leuchten und Mastsicherungselemente werden zur Baustelle geliefert. Der fachgerechte Anschluss an die vorhandene elektrische Anlage sowie dessen Zuschaltung und Prüfung erfolgt bauseits.

**04.01 Köcherfundament (bewehrt) für Mastleuchte fachgerecht herstellen**
Köcherfundament (bewehrt) für Mastleuchte fachgerecht herstellen.
Bereich:
Teilflächen im gesamten Baustellenbereich
Ausführung:
Herstellen eines konstruktiv bewehrten Köcherfundamentes zur Aufnahme einer Mastleuchte (bauseitige Lieferung) in fertiger Leistung. Einschl. der erforderlichen Erdarbeiten und fachgerechten Wiederherstellung der Pflanz- / Belagsfläche.
Fundament:
Beton C 20/25 nach Herstellerangabe als Köcherfundament,
Abmessung mind. 60 x 60 x 110cm.
OK Fundament mind. 20cm unter OK Gelände.
Köcher-Durchmesser 30cm, Tiefe 100cm, mittig,
mit PVC-Leerrohr DN 110 und Anschlussstutzen als Zuleitung für Elektroleitung vorsehen.
Einschl. der erforderlichen Schalung.
Bewehrung:
konstruktiv, entsprechend den statischen Erfordernissen einschl. Anschlussfahne an der Fundamentbewehrung zur Einbeziehung in den Blitzschutzpotentialausgleich und Standortisolierung
Bettung und Arbeitsraumverfüllung:
mit Kiessand 0/32mm,
Einbau und Verdichtung lagenweise gem. ZTVE
Aushubmaterial:
- Tragschicht aus Kiessand und Schotter mit geringen
  Bauschuttanteilen
  EBV-Zuordnung - BM-0 Schluff, Lehm
- Auffüllungen aus schwach kiesigem, sandigem Schluff mit
  geringen Bauschuttanteilen bzw. gewachsener Lehm
  EBV-Zuordnung - BM-0 Sand
- siehe beiliegendes Bodengutachten -
Abfuhr:
Verdrängte Bodenmassen sammeln, laden, transportieren und ordnungsgemäß entsorgen, einschl. Entsorgungsgebühren.
Menge: 9,000 St

**04.02 Rundmast fachgerecht setzen - bauseits gestellt**
Rundmast fachgerecht setzen - bauseits gestellt
Bereich:
in Köcherfundament der Vorpostion
Material:
bauseits gestellter Mast, konisch rund, Lichtpunkthöhe 4,50m,
beschichtet im Elektro-Coating Verfahren DB 703,
mit Stahlmanschette 60cm, Kantenschutz,
Schutzanstrich innen und außen
Ausführung:
Mast in vorgefertigtes Köcherfundament unbeschädigt setzen,
Köcher mit Sand auffüllen und verdichten.
Köcherfundament mit einem 5cm Betonkragen versehen.
Die Stahlmanschette muss 15-20cm über fertiger Oberfläche hinausragen.
Menge: 9,000 St

**04.03 Mastsicherungselemente fachgerecht einbauen - bauseits gestellt**
Mastsicherungselemente fachgerecht einbauen
- bauseits gestellt.
Bereich:
in Mast der Vorpostion
Ausführung:
bauseits gestellte Mastsicherungselemente mit Überspannungsschutz, geeignet für 3 Kabel NYY 5x10 mm².
2xE 14-L1, L2, L3, N PE mit E-Seil mit M8,
betriebsfertig mit Sicherung 6A, Stöpselkopf und Schrauben in Beleuchtungsmast fachgerecht einbauen.
Hinweis:
Einbau nur durch zugelassenes Fachpersonal!
Menge: 9,000 St

**04.04 Aufsatzleuchten fachgerecht montieren - bauseits gestellt**
Aufsatzleuchten fachgerecht montieren - bauseits gestellt.
Bereich:
auf Mast der Vorpostion
Ausführung:
bauseits gestellte Leuchte Philips CityCharm, einschl. Anschlusskabel betriebsfertig auf Mast montieren.
Menge: 9,000 St

**04.05 Grabenaushub / -verfüllung für Stromleitungen fachgerecht herstellen**
Grabenaushub / -verfüllung für Stromleitungen fachgerecht herstellen.
Bereich:
Stromzuleitungen für Mastleuchten auf dem Schulhof,
Ausführung in mehreren Bauabschnitten, Einzelflächen und Anschlussbereichen unter befestigten Flächen.
Aushubtiefe:
mind. 20cm ab OK Rohplanum,
die Grabentiefe ist so zu wählen, dass die Kabel-Rohrlage von fertiger Höhe mind. 60cm Überdeckung beträgt.
Sohlenbreite:
mind. 30cm
Grabensohle:
Gräben für Stromleitungen und Erdungsmaßnahmen profilgerecht in Maschinenschachtung ausheben.
Herstellen einer verdichteten Bettung aus Sand, Dicke 5cm.
Nach Leitungsverlegung sind die Leitungen mit Sand gem. Angabe des Versorgungsunternehmens zu umhüllen.
Grabenverfüllung:
Nach Absandung der Leitungen sind die Gräben mit
Füllkies 0/32mm lagenweise zu verfüllen und zu verdichten bis OK Baugrundplanum, einschl. Einlegen eines Kabelwarnbands.
Aushubmaterial:
- Tragschicht aus Kiessand und Schotter mit geringen
  Bauschuttanteilen
  EBV-Zuordnung - BM-0 Schluff, Lehm
- Auffüllungen aus schwach kiesigem, sandigem Schluff mit
  geringen Bauschuttanteilen bzw. gewachsener Lehm
  EBV-Zuordnung - BM-0 Sand
- siehe beiliegendes Bodengutachten -
Abfuhr:
Material sammeln, laden, transportieren und ordnungsgemäß entsorgen, einschl. Entsorgungsgebühren.
AVV-Schlüsselnummer:
17 05 04 - Boden und Steine
mit Ausnahme derjenigen, die unter 17 05 03 fallen
Menge: 175,000 m

**04.06 Leerrohre in Gräben verlegen - DN 110**
Leerrohre / Kabelschutzrohr betriebsfertig verlegen - DN 110.
Bereich:
in Gräben der vorgenannten Position,
Ausführung in mehreren Bauabschnitten, Einzelflächen und Anschlussbereichen unter befestigten Flächen.
Material:
Leerrohre DN 110 aus PE-HD in Verbundrohrbauweise (außen gewellt, innen glatt) nach DIN EN 61386-24 (VDE 0605-24), hohe Druck- und Schlagfestigkeit,
mit Muffen und allen erf. Bögen zur sanddichten Ausführung, einschl. Einziehen eines verzinkten Zugdrahtes (mind. 4mm).
Verlegung als Schutz- und Zugrohr für Kabelleitungen, Rohre o.ä. im Erdreich, für große Druckbeanspruchung, wie z.B. unter Straßen und Plätzen.
Verlegung:
in Sandbett der Gräben der vorgenannten Position nach den Verlegehinweisen des Herstellers.
Abrechnung:
nach Längenaufmaß
Menge: 175,000 m

**04.07 Erdkabel fachgerecht verlegen**
Erdkabel fachgerecht verlegen.
Ausführung:
Erdkabel NYY-J 5x10mm² liefern und fachgerecht in Schutzrohr DN 110 einziehen. Je Mastfundament ist eine Schlaufe von 6m anzulegen.
Menge: 230,000 m

**04.08 Durchgangsmuffe fachgerecht montieren**
Durchgangsmuffe fachgerecht montieren.
Ausführung:
Durchgangsmuffe aus Gießharz oder Schrumpfmuffe zur Reparatur oder Schleifenverlängerung liefern und fachgerecht montieren.
Menge: 9,000 St

**04.09 Bestandsdokumentation / Revisionspläne erstellen**
*** Pauschalposition
Bestandsdokumentation / Revisionspläne erstellen.
Ausführung:
Erstellung von Bestands- und Revisionsplänen mit allen erforderlichen Angaben (vermaßte Lage, Höhenangaben, Kabelangaben, Leitungsbezeichnungen etc.) über alle erdverlegten Versorgungsleitungen sowie allen Einbauteilen wie Leerrohre etc.
Übergabe:
Dreifach, CAD-Pläne als Papierpause und als CAD- und PDF-Datei auf einem digitalen Datenträger nach Wahl des AN.
Menge: 1,000 psch

### Titel 05 VERKEHRSANLAGEN

*Hinweis: Besonderer Hinweis:*
Besonderer Hinweis:

Bei allen nachfolgend beschriebenen Frostschutz- und Tragschichten wird die Breite der Verkehrsflächen bis zur jeweiligen Randbegrenzung abgerechnet.
Der erforderliche Ausgleich zwischen Planum und UK Betonbettung von Pflasterzeilen, Pflasterband usw. wird in den jeweiligen Positionen der Randeinfassungen etc. vergütet.

Die unten aufgeführten Regelaufbauten sind dem
Bodengutachten von Dr. Hemling & Gräfe GmbH zu entnehmen.

Es gelten folgende Normen / Regelwerke:
- RStO 12/24
- FLL ZTV-Wegebau
- FLL Richtlinie begrünbare Flächenbefestigungen
- FLL Richtlinie wassergebundene Decken
- ZTV E-StB 17

Regelaufbauten Verkehrsflächen:

Pflasterbelag, befahrbar - Aufbau 50cm
-  8cm Betonsteinpflaster 30/15cm bzw. 20/10cm
-  4cm Bettung
-  15cm Schottertragschicht, EV2 ≥ 120 MN/m²
-  23cm Frostschutzkies, EV2 ≥ 100 MN/m²

Rasenfugenbelag, befahrbar - Aufbau 50cm
-  8cm Rasenkammerstein 20/20cm
-  4cm Bettung
-  15cm Schottertragschicht, EV2 ≥ 120 MN/m²
-  23cm Frostschutzkies, EV2 ≥ 100 MN/m²

Bänderung Naturstein - Aufbau 50cm
-  10cm Natursteinkleinpflaster 9/11cm
-  17cm Betonbettung
-  23cm Frostschutzkies, EV2 ≥ 100 MN/m²

Wassergebundene Wegedecke, begehbar - Aufbau 40cm
-  4cm Deckschicht
-  6cm Ausgleichschicht
-  30cm Schottertragschicht, EV2 ≥ 80 MN/m²

Schotterrasen, begehbar - Aufbau 40cm, N1
-  15cm Schotterrasentragschicht, EV2 ≥ 30 MN/m²
-  25cm Schottertragschicht

Vor Anlieferung der Pflastersteine / Belagsmaterialien sind dem Bauherrn Muster zur Freigabe vorzulegen.

**05.01 Grundplanum verdichtet herstellen**
Grundplanum für Verkehrsflächen verdichtet herstellen.
Bereich:
Schulhofflächen in mehreren Teilabschnitten
Profilgenauigkeit:
+/- 2cm
Ausführung:
Die Position beinhaltet die Herstellung des Wegegefällesystems einschl. der erforderlichen Bodenregulierung, einschl. Planum und Verdichtung.
Verdichtung:
Nach Maßgabe der ZTV E-StB, neueste Fassung.
Verdichtungsgrad DPr 100%
Verformungsmodul EV2 mind. 45 MN/m²
Bodenklasse:
3 bis 5 nach DIN 18300
Abrechnung:
in der Abwicklung
Menge: 3550,000 m²

**05.02 Noppenbahn mit Schutzvlies fachgerecht verlegen**
Noppenbahn mit Schutzvlies fachgerecht verlegen.
Bereich:
Fassadensockel in mehreren Teilabschnitten
Ausführung:
Noppenbahn mit Vlieskaschierung aus Polyethylen als Grundmauerschutz mit Dränfunktion für alle erdberührten Bauteile, thermostabilisiert.
Dränagekapazität 1,2 l/s x m,
Druckfestigkeit 250 kN/m²
Mattenstärke:
mind. 8mm
Arbeitshöhe:
35cm
Verlegung:
dicht gestoßen, an aufgehenden Bauteilen auf Perimeterdämmung zum Schutz der Abdichtung
Abrechnung:
in der Abwicklung
Anmerkung:
Nahtüberlappung und Verschnitt sowie der Zuschnitt sind in den Einheitspreis mit einzurechnen, einschl. der Herstellung von Eckausbildungen und Aufkantungen.

Vom Bieter einzutragen:

Angebotener Hersteller:

'..............................................................'

Angebotenes Modell:

'..............................................................'
Menge: 65,000 m²

**05.03 Pflasterfugenband fachgerecht verlegen**
Pflasterfugenband fachgerecht verlegen.
Bereich:
Fassadensockel oberhalb der Noppenbahn,
nach Angaben der Bauüberwachung
Material:
Pflasterfugenband aus PE-Schwerschaum als Schutz- und Trennlage
Mattenstärke:
8mm
Arbeitshöhe:
15cm
Verlegung:
dicht gestoßen
Abrechnung:
in der Abwicklung
Anmerkung:
Nahtüberlappung und Verschnitt sowie der Zuschnitt sind in den Einheitspreis mit einzurechnen, einschl. der Herstellung von Eckausbildungen und Aufkantungen.
Menge: 180,000 m

**05.04 Geogitter mit Vlies fachgerecht verlegen**
Geogitter mit Vlies fachgerecht verlegen.
Bereich:
Zur Bodenstabilisierung in Teilbereichen der
geplanten befestigten Flächen,
nur auf ausdrückliche Anweisung der Bauüberwachung.
Ausführung:
Geogitter mit Vlies gem. TL Geok E-StB 05.
Produkteigenschaften des Geogitters gemäß dem "Merkblatt für die Anwendung von Geokunststoffen im Erdbau des Straßenbaus, M Geok E", Ausgabe 2005.
Geotextilrobustheitsklasse (GRK) 3.
Flächengewicht mind. 500 g/m².
Verlegung:
Lose und spannungsfrei auf Planum nach Herstellervorgabe.
Überlappung in der Längsnaht und an den Stoßfugen mind. 30cm. Es darf nicht direkt befahren werden und ist im Vor-Kopf-Verfahren zu beschütten.
Anmerkung:
Nahtüberlappung und Verschnitt sind in den Einheitspreis mit einzukalkulieren.
Menge: 1200,000 m²

**05.05 Frostschutzschicht profilgerecht herstellen**
Frostschutzschicht profilgerecht herstellen.
Bereich und Schichtdicke:
- Betonsteinpflasterbeläge - befahrbar
  23cm im verdichteten Zustand
- Natursteinpflasterbelag - befahrbar
  23cm im verdichteten Zustand
in mehreren Teilabschnitten
Material:
Kiessand, Körnung 0/32mm, korngestuft
Einbau und Verdichtung:
nach Maßgabe der ZTV E-StB, neueste Fassung
Abrechnung:
in der Abwicklung x Einbaustärke ohne Randeinfassungen
Menge: 400,000 m³

**05.06 Schottertragschicht profilgerecht herstellen**
Schottertragschicht profilgerecht herstellen.
Bereich und Schichtdicke:
- Betonsteinpflasterbeläge - befahrbar
  15cm im verdichteten Zustand
- Schotterrasen - begehbar
  25cm im verdichteten Zustand
- Wassergeb. Wegedecke - begehbar
  30cm im verdichteten Zustand
in mehreren Teilabschnitten
Material:
Natursteinschotter, Körnung 0/45mm, korngestuft
Einbau und Verdichtung:
nach Maßgabe der ZTV E-StB, neueste Fassung
Abrechnung:
in der Abwicklung x Einbaustärke ohne Randeinfassungen
Menge: 360,000 m³

**05.07 Statischen Lastplattendruckversuch durchführen**
Statischen Lastplattendruckversuch durchführen.
Bereich:
Verkehrsflächen
Ausführung:
gem. ZTV E-StB, neueste Fassung.
Die Versuche sind durch ein staatl. anerkanntes Prüflabor ausführen zu lassen, einschl. dem Zuarbeiten un der Hilfestellung bei der Durchführung sowie der Bereitstellung eines beladenen, geeigneten LKWs und aller Nebenarbeiten.
Die Prüfung erfolgt auf Anweisung der Bauüberwachung.
Diese ist 2 Arbeitstage vor der Prüfung über den genauen Zeitpunkt der Durchführung zu informieren.
Die Prüfberichte sind dem Auftraggeber und der Bauüberwachung umgehend zuzustellen (max. 3 Tage).
Bei ungenügend festgestellter Verdichtung ist entsprechend Prüfzeugnis und Angabe nachzuverdichten bzw. Materialaustausch vorzunehmen, der Lastplattendruckversuch ist zu wiederholen.
Lastplattendruckversuche:
Pflasterbelag Schulhof - befahrbar
- 3 x auf Schottertragschicht, EV2 mind. 120 MN/m²
- 3 x auf Frostschutzkies, EV2 mind. 100 MN/m²
- 3 x auf Planum, EV2 mind. 45 MN/m²
Abrechnung:
Es werden jeweils nur Versuche mit Erreichung des geforderten Verdichtungswertes anerkannt und verrechnet.
Anmerkung:
Diese Position dient nicht als Ersatz der Eigenüberwachung, die durch den AN durchzuführen ist.
Kontrollprüfungen an unterschiedlichen Tagen.
Menge: 9,000 St

*Hinweis: --- Randeinfassungen ---*

**05.08 Randeinfassung fachgerecht herstellen - Kantenstein 8/20/100, mit Stütze**
Randeinfassung fachgerecht herstellen
- Kantenstein 8/20/100, mit Stütze.
Bereich:
Schulgarten, Fahrrad- / Scooterstellplätze,
DRK-Garage Fuchsiusstraße
Material:
Tiefbordstein aus Beton, 8/20/100cm,
DIN EN 1340 Qualität DTI - DIN 483,
Kopfseite einseitig mit Fase
Farbe:
anthrazit
Bettung:
Beton C 16/20, Dicke 15cm,
mit einseitiger Rückenstütze, Breite 15cm
Unterbau:
Frostschutzkies 0/32mm,
Dicke 15cm im verdichteten Zustand
Fugen:
dicht gestoßen
Anmerkung:
An Einbauten und Begrenzungen sind die Steine anzupassen.
Abrechnung:
nach Längenaufmaß
Menge: 55,000 m

**05.09 Randeinfassung fachgerecht herstellen - Läufer 30/15/8, mit Stütze**
Randeinfassung fachgerecht herstellen
- Läufer 30/15/8, mit Stütze.
Bereich:
Teilflächen im gesamten Schulhofbereich, z.T. Kleinstflächen
Material:
Rechteckpflaster der Fa. RINN,
Betonpflasterstein DIN EN 1338 Qualität KDI,
TL Pflaster-StB, zugelassen bis BK 1,0 gem. RStO.
Mit Fase 2/1,5mm, mit stahlsandgestrahltem Naturstein-Vorsatz
Rastermaß:
30/15cm
Steinstärke:
8cm
Farbe / Oberfläche:
nube s Warm Grey 2
Verlegung:
einzeilig in Geraden als Läuferschicht für Wegeeinfassungen
Bettung:
Beton C 16/20, Dicke 19cm,
mit einseitiger Rückenstütze, Breite 15cm
Unterbau:
Frostschutzkies 0/32mm,
Dicke 23cm im verdichteten Zustand
Fugen:
mit Basalt-Brechsand einkehren/ -schlämmen,
Belagsflächen anschließend säubern
Anmerkung:
An Einbauten und Begrenzungen sind die Steine anzupassen
Abrechnung:
nach Längenaufmaß

Bezugsquelle / Produkt:
RINN Beton- und Naturstein, 35452 Heuchelheim
- Rechteckpflaster mit stahlsandgestrahltem Naturstein-Vorsatz,
  Oberfläche nube s Warm Grey 2
Menge: 350,000 m

**05.10 Randeinfassung fachgerecht herstellen - Läufer 30/15/8, ohne Stütze**
Randeinfassung fachgerecht herstellen
- Läufer 30/15/8, ohne Stütze.
Bereich:
Teilflächen im gesamten Schulhofbereich, z.T. Kleinstflächen
Leistung:
wie zuvor in vollem Wortlaut beschrieben, jedoch:
Verlegung:
einzeilig in Geraden als Läuferschicht zur Belagstrennung und entlang von Einbauten
Bettung:
Dränbeton C 16/20, Dicke 19cm

Bezugsquelle / Produkt:
RINN Beton- und Naturstein, 35452 Heuchelheim
- Rechteckpflaster mit stahlsandgestrahltem Naturstein-Vorsatz,
  Oberfläche nube s Warm Grey 2
Menge: 680,000 m

**05.11 Randeinfassung fachgerecht herstellen - Läufer 20/10/8, mit Stütze**
Randeinfassung fachgerecht herstellen
- Läufer 20/10/8, mit Stütze.
Bereich:
Randeinfassung Weg zwischen Turnhalle und Laufbahn
Material:
Betonpflasterstein DIN EN 1338 Qualität DI,
TL-Pflaster-StB, Kanten gefast
Rastermaß:
20/10cm
Steinstärke:
8cm
Farbe:
anthrazit - wie Bestand
Verlegung:
einzeilig in Geraden als Läuferschicht für Wegeeinfassungen
Bettung:
Beton C 16/20, Dicke 19cm,
mit einseitiger Rückenstütze, Breite 15cm
Unterbau:
Frostschutzkies 0/32mm,
Dicke 23cm im verdichteten Zustand
Fugen:
mit Basalt-Brechsand einkehren/ -schlämmen,
Belagsflächen anschließend säubern
Anmerkung:
An Einbauten und Begrenzungen sind die Steine anzupassen
Abrechnung:
nach Längenaufmaß
Menge: 32,000 m

**05.12 Randeinfassung fachgerecht herstellen - Läufer 20/10/8, ohne Stütze**
Randeinfassung fachgerecht herstellen
- Läufer 20/10/8, ohne Stütze.
Bereich:
Randeinfassung Weg zwischen Turnhalle und Laufbahn
Leistung:
wie zuvor in vollem Wortlaut beschrieben, jedoch:
Verlegung:
einzeilig in Geraden als Läuferschicht zur Belagstrennung und entlang von Einbauten
Bettung:
Dränbeton C 16/20, Dicke 19cm
Menge: 40,000 m

**05.13 Randeinfassung fachgerecht herstellen - Stahlflachband**
Randeinfassung fachgerecht herstellen - Stahlflachband.
Bereich:
Teilflächen im gesamten Schulhofbereich
Ausführung:
Bandeisen aus feuerverzinktem Stahl in den erforderlichen Teillängen zuschneiden und nachverzinken,
Höhe 150mm, Dicke 3mm.
Verlegung:
In Geraden, höhen- und fluchtgerecht als Randeinfassung von Hecken und Pflanzflächen in Teilbereichen.
Fixierung:
An die Bandeisen sind in einem Abstand von max. 80cm spitz zulaufende Senkrechtstäbe 300/16/3mm, auf der Wegeseite angeschweißt, herzustellen. Die Senkrechtstäbe sind in ein Betonfundament C 16/20, 20 x 20cm zu versetzen.
Bettung:
Beton C 16/20, Dicke 15cm,
mit einseitiger Rückenstütze, Breite 15cm.
Unterbau:
Frostschutzkies 0/32mm,
Dicke 10-20cm im verdichteten Zustand
Verbindung:
Am Ende der Bandeisen sind Laschen anzubringen, die ein Ineinanderstecken ermöglichen.
Abrechnung:
nach Längenaufmaß
Menge: 160,000 m

*Hinweis: --- Belagsflächen ---*

**05.14 Pflasterbelag fachgerecht herstellen - Betonsteinpflaster 30/15/8**
Pflasterbelag fachgerecht herstellen
- Betonsteinpflaster 30/15/8.
Bereich:
Schulhoffläche
Material:
Rechteckpflaster der Fa. RINN,
Betonsteinpflaster DIN EN 1338 Qualität KDI,
TL Pflaster-StB, zugelassen bis BK 1,0 gem. RStO.
Mit Fase 2/1,5mm, mit stahlsandgestrahltem Naturstein-Vorsatz
Rastermaß:
30/15cm bzw. 15/15cm als Anfangs- und Endsteine
Steinstärke:
8cm
Farbe / Oberfläche:
nube s Warm Grey 2 + nube s Warm Grey 3
Mischungsverhältnis je 50%
Verlegung:
im Reihenhalbverband unter Beachtung der DIN 18318 und ZTV Pflaster-StB, neueste Fassung.
Farben im wilden Verband gem. vorgenanntem Mischungsverhältnis, immer 10-15 gleichfarbige Steine hintereinander, ähnlich wie Bestand.
Bettung:
Brechsand-Splittgemisch 0/5mm, korngestuft,
Dicke 4cm im verdichteten Zustand
Fugen:
mit Basalt-Brechsand einkehren/-schlämmen,
Belagsflächen anschließend säubern

Bezugsquelle / Produkt:
RINN Beton- und Naturstein, 35452 Heuchelheim
- Rechteckpflaster mit stahlsandgestrahltem Naturstein-Vorsatz,
  Oberfläche nube s Warm Grey 2 + nube s Warm Grey 3
Menge: 2380,000 m²

**05.15 Pflasterbelag fachgerecht herstellen - Betonsteinpflaster 20/10/8**
Pflasterbelag fachgerecht herstellen
- Betonsteinpflaster 20/10/8.
Bereich:
Weg zwischen Turnhalle und Laufbahn
Material:
Betonpflasterstein DIN EN 1338 Qualität DI,
TL-Pflaster-StB, Kanten gefast
Rastermaß:
20/10cm bzw. 10/10cm als Anfangs- und Endsteine
Steinstärke:
8cm
Farbe:
anthrazit - wie Bestand
Verlegung:
im Reihenhalbverband und als Läufer entlang von Randeinfassungen / Einbauten unter Beachtung der DIN 18318 und ZTV Pflaster-StB, neueste Fassung
Bettung:
Brechsand-Splittgemisch 0/5mm, korngestuft,
Dicke 4cm im verdichteten Zustand
Fugen:
mit Basalt-Brechsand einkehren/-schlämmen,
Belagsflächen anschließend säubern.
Menge: 85,000 m²

**05.16 Pflasterbelag fachgerecht herstellen - Rasenkammerstein**
Pflasterbelag fachgerecht herstellen - Rasenkammerstein.
Bereich:
Teilflächen im gesamten Baustellenbereich, z.T. Kleinstflächen
Material:
Rasenkammerstein aus Beton, mit mind. 42% Fugenanteil,
Kammergröße mind. 4,5 x 4,5cm bis 6,5 x 6,5cm
Rastermaß:
20/20cm bzw. 25/25cm bzw. 40/40cm
Steinstärke:
8cm bzw. 10cm
Farbe:
Grau
Verlegung:
im Kreuzverband unter Beachtung der DIN 18318 und ZTV Pflaster-StB, neueste Fassung
Bettung:
Brechsand-Splittgemisch 0/5mm, korngestuft,
Dicke 4cm im verdichteten Zustand
Fugen:
mit Substratgemisch verfüllen:
- 20% gewaschener Sand
- 40% Lava 2/8mm
- 40% Oberboden
  Bodenklasse 1 DIN 18300
  Bodengruppe 4 DIN 18915
Belagsflächen anschließend säubern.
Rasenansaat:
Saatgutmischung RSM 5.1.
Nachweis der Beschaffenheit durch Vorlage eines Zertifikates und des Original Lieferscheines.
Ansaatmenge:
25 g/m²
Dünger:
- granulierter organischer NPK-Volldünger
- 7% N, 9% P2O5, 3% K2O
- mit Mykorrhizapilzen
- mind. 65% organische, humusbildende Substanz
- angereichert mit natürlichen Bodenorganismen
Aufwandmenge nach Herstellervorgabe.

Mögliche Bezugsquellen / Produkte:

RINN Beton- und Naturstein, 35452 Heuchelheim
- Hydropor Rasenwabe 20/20/8cm in Standard Grau

KLOSTERMANN, 48653 Coesfeld
- GREENSTON 25/25/8cm in Grau

GODELMANN, 92269 Fensterbach
- GDM.GREEN stone 40/40/10cm in nativo Grau

Vom Bieter einzutragen:

Angebotener Hersteller:

'..............................................................'

Angebotenes Modell:

'..............................................................'
Menge: 300,000 m²

**05.17 Pflasterbelag fachgerecht herstellen - Natursteinpflaster 9/11**
Pflasterbelag fachgerecht herstellen - Natursteinpflaster 9/11.
Bereich:
Uhrenturm und Quadrat neben Sitzinsel
Material:
Natursteinkleinpflaster DIN EN 1342 aus heimischer Grauwacke, Format 9/11cm
Farbe:
gräulich - nach Bemusterung
Verlegung:
im Reihenverband mit versetzten Fugen unter Beachtung der DIN 18318 und ZTV Pflaster-StB, neueste Fassung.
Bettung:
Beton C 16/20, Dicke 17cm
Unterbau:
Frostschutzkies 0/32mm,
Dicke 23cm im verdichteten Zustand
Fugen:
mit zementärem, kunststoffvergütetem, schnellhärtendem Fugenmörtel für die Verfugung von Natursteinbelägen im Außenbereich, für leichte bis mittlere Verkehrsbelastungen, wasserundurchlässig. Belagsflächen anschließend säubern.
Anmerkung:
An Einbauten und Begrenzungen sind die Steine anzupassen
Menge: 50,000 m²

**05.18 Plattenbelag fachgerecht herstellen - Betonsteinplatte 30/30/10**
Plattenbelag fachgerecht herstellen - Betonsteinplatte 30/30/10.
Bereich:
Großes Quadrat neben Neubau
Material:
Magnum Platte der Fa. RINN,
Betonsteinplatte DIN EN 1339 Qualität PLDIU,
mit stahlsandgestrahltem Naturstein-Vorsatz
Rastermaß:
30/30cm bzw. 30/15cm als Anfangs- und Endsteine
Steinstärke:
10cm
Farbe / Oberfläche:
nube s Warm Grey 2
Verlegung:
im Kreuzverband unter Beachtung der DIN 18318 und ZTV Pflaster-StB, neueste Fassung.
Bettung:
Brechsand-Splittgemisch 0/5mm, korngestuft,
Dicke 4cm im verdichteten Zustand
Fugen:
mit Basalt-Brechsand einkehren/-schlämmen,
Belagsflächen anschließend säubern

Bezugsquelle / Produkt:
RINN Beton- und Naturstein, 35452 Heuchelheim
- Magnum Platte mit stahlsandgestrahltem Naturstein-Vorsatz,
  Oberfläche nube s Warm Grey 2
Menge: 110,000 m²

**05.19 Plattenbelag fachgerecht herstellen - Betonsteinplatte 40/40/6**
Plattenbelag fachgerecht herstellen - Betonsteinplatte 40/40/6.
Bereich:
Schulgarten
Material:
Betonplatten DIN EN 1339 Qualität PKDUI7, TL Pflaster-StB, Kanten nicht gefast
Rastermaß:
40/40cm
Steinstärke:
6cm
Farbe:
anthrazit
Verlegung:
ein- und zweireihig in Geraden bzw. im Kreuzufugenverband innerhalb des Schulgartens, Platte mit Haftkleber auf Dränbetonbettung höhengerecht versetzen
Bettung:
Dränbeton C 16/20, Dicke 15cm,
mit beidseitiger Rückenstütze, Breite 15cm
Unterbau:
Schottertragschicht 0/45mm,
Dicke 15cm im verdichteten Zustand
Fugen:
mit Basalt-Brechsand 1/3mm einkehren/-schlämmen,
Belagsflächen anschließend säubern
Menge: 13,000 m²

**05.20 Ausgleichsschicht profilgerecht herstellen - Lava**
Ausgleichsschicht profilgerecht herstellen - Lava.
Bereich:
Teilflächen im gesamten Baustellenbereich
Material:
Lava, korngestuft
Körnung:
0/16mm
Einbaustärke:
6cm im verdichtetem Zustand
Einbaumenge:
100 kg/m²
Einbau und Verdichtung:
gem. TVT, neueste Fassung
Materialnachweis:
amtl. anerkanntes Prüfzeugnis
Abrechnung:
in der Abwicklung
Menge: 290,000 m²

**05.21 Deckschicht profilgerecht herstellen - Dolomit-Brechsand**
Deckschicht profilgerecht herstellen - Dolomit-Brechsand.
Bereich:
auf Schotterausgleichsschicht der vorgenannten Position
Material:
Dolomit-Brechsand (aus dem Hagener Raum)
Körnung:
0/5mm
Einbaustärke:
4cm im verdichtetem Zustand
Einbaumenge:
80 kg/m²
Einbau und Verdichtung:
gem. TVT, neueste Fassung
Materialnachweis:
amtl. anerkanntes Prüfzeugnis
Abrechnung:
in der Abwicklung
Menge: 290,000 m²

**05.22 Schotterrasen-Vegetationstragschicht profilgerecht herstellen**
Schotterrasen-Vegetationstragschicht profilgerecht herstellen.
Bereich:
Fahrradaufstellfläche Hegelstraße
Ausführung:
Vegetationstragschicht, Körnung 0/32mm, als Fertigmischung, strukturstabilisiert und vorratsgedüngt im Bereich der Fahrradaufstellfläche profilgerecht einbauen.
Stärke:
mind. 15cm im verdichteten Zustand
Einbau und Verdichtung:
nach Maßgabe der ZTV E-StB, neueste Fassung
Eigenschaften:
gemäß den Vorgaben der "Richtlinie für die Planung, Ausführung und Unterhaltung von begrünbaren Flächenbefestigungen" (FLL, 2018), Nutzungskategorie N 1
Rasenansaat:
Saatgutmischung RSM 5.1 - Parkplatzrasen.
Nachweis der Beschaffenheitdurch Vorlage eines Zertifikates und des Original Lieferscheines.
Ansaatmenge:
25 g/m²
Dünger:
- granulierter organischer NPK-Volldünger
- 7% N, 9% P2O5, 3% K2O
- mit Mykorrhizapilzen
- mind. 65 % organische, humusbildende Substanz
- angereichert mit natürlichen Bodenorganismen
Aufwandmenge nach Herstellervorgabe.
Deckschicht:
nach Ansaat Belag mit Lava 0/8mm abstreuen und abwalzen, Stärke 2cm
Menge: 70,000 m²

*Hinweis: --- Sonstiges ---*

**05.23 Pflasterschnitt fachgerecht herstellen - Steinstärke 8-10cm**
Pflasterschnitt fachgerecht herstellen - Steinstärke 8-10cm.
Bereich:
an Einbauten und Begrenzungen
Material:
Betonsteinpflaster / -platten der Vorpositionen
Steinstärke:
8-10cm
Schneideart:
Nassschneidegerät
Genauigkeit:
Es ist darauf zu achten, dass beim Verlegen des geschnittenen Pflasters keine Fugen von mehr als 4mm auftreten dürfen.
Abfuhr:
Reststücke sammeln, laden, transportieren und ordnungsgemäß entsorgen, einschl. Entsorgungsgebühren.
Menge: 920,000 m

**05.24 Traufstreifen fachgerecht herstellen - Betonsteinplatte 40/40/6**
Traufstreifen fachgerecht herstellen - Betonsteinplatte 40/40/6.
Bereich:
entlang der Gebäudefassade neben Schulgarten
Material:
Betonplatten DIN EN 1339 Qualität PKDUI7, TL Pflaster-StB, Kanten nicht gefast
Rastermaß:
40/40cm
Steinstärke:
6cm
Farbe:
anthrazit
Verlegung:
einreihig in Geraden entlang Fassadensockel als Traufstreifen,
Platte mit Haftkleber auf Dränbetonbettung höhengerecht versetzen
Bettung:
Dränbeton C 16/20, Dicke 15cm
Unterbau:
Frostschutzkies 0/32m,
Dicke 19cm im verdichteten Zustand
Fugen:
mit Basalt-Brechsand 1/3mm einkehren/-schlämmen,
Belagsflächen anschließend säubern
Anmerkung:
An Einbauten und Begrenzungen sind die Steine anzupassen
Abrechnung:
nach Längenaufmaß
Menge: 12,000 m

**05.25 Bänderung fachgerecht herstellen - Natursteinpflaster 9/11**
Bänderung fachgerecht herstellen - Natursteinpflaster 9/11.
Bereich:
Bänderung im Pflasterbelag
Material:
Natursteinkleinpflaster DIN EN 1342 aus heimischer Grauwacke, Format 9/11cm
Farbe:
gräulich - nach Bemusterung
Verlegung:
5-zeilig in Geraden als Bänderung,
im Rastermaß des umliegenden Pflasters
Bettung:
Beton C 16/20, Dicke 17cm
Unterbau:
Frostschutzkies 0/32mm,
Dicke 23cm im verdichteten Zustand
Fugen:
mit zementärem, kunststoffvergütetem, schnellhärtendem Fugenmörtel für die Verfugung von Natursteinbelägen im Außenbereich, für leichte bis mittlere Verkehrsbelastungen, wasserundurchlässig. Belagsflächen anschließend säubern.
Anmerkung:
An Einbauten und Begrenzungen sind die Steine anzupassen
Abrechnung:
nach Längenaufmaß
Menge: 145,000 m

**05.26 Schachtabdeckungen fachgerecht beiarbeiten**
Schachtabdeckungen fachgerecht beiarbeiten.
Bereich:
Schachtabdeckungen im gesamten Schulhofbereich
Ausführung:
Kleinstflächen im Betonsteinpflaster im Bereich der Schachtabdeckungen mit Natursteinkleinpflaster 9/11cm umpflastern. Umpflasterung in quadratischer Form gemäß dem Fugenbild des Pflasterbelages, i.d.R. 105 x 105cm.
Die Leistung beinhaltet auch das Zuschneiden des umliegenden Pflasters und das Beipflastern nach dem auf Höhe setzen des Schachtes.
Material:
Natursteinkleinpflaster DIN EN 1342 aus heimischer Grauwacke, Format 9/11cm
Farbe:
gräulich - nach Bemusterung
Größe Schachtabdeckungen:
10 x RS/AS-Schacht DN 600-1500 - Durchmesser i.d.R. 80cm
Abrechnung:
je Schachtabdeckung
Menge: 10,000 St

*Hinweis: --- Wiederherstellung Straßenbelag ---*

**05.27 Bituminöse Asphaltbefestigung abkanten / schneiden**
Bituminöse Asphaltbefestigung senkrecht und gradlinig abkanten / schneiden.
Bereich:
Teilflächen in den Baustellenzufahrten
(Hegelstraße & Fuchsiusstraße), nach Erfordernis und in Abstimmung mit der Bauüberwachung
Material:
Bituminös gebundene Deckschicht und Asphalttragschicht
Stärke:
bis 15cm
Ausführung:
mit Fugenschneidegerät, gem. ZTV Fug-Stb 15.
Es ist auf einen fluchtgerechten Schnitt zu achten.
Abfuhr:
Material sammeln, laden, transportieren und ordnungsgemäß entsorgen, einschl. Entsorgungsgebühren.
Menge: 20,000 m

**05.28 Bituminöse Asphaltbefestigung aufnehmen und entsorgen**
Bituminöse Asphaltbefestigung aufnehmen und entsorgen.
Bereich:
wie vor beschrieben
Material:
Bituminös gebundene Deckschicht und Asphalttragschicht
Stärke:
bis 15cm
Abfuhr:
Material sammeln, laden, transportieren und ordnungsgemäß entsorgen, einschl. Entsorgungsgebühren.
AVV-Schlüsselnummer:
17 03 02 - Bitumengemische
mit Ausnahme derjenigen, die unter 17 03 01 fallen
Mengenermittlung:
nach Aufmaß im Soll-Ist-Vergleich,
es wird ein Umrechnungsfaktor von 1m³ = 2,2t angenommen
Menge: 7,000 t

**05.29 Asphalttragschicht profilgerecht herstellen**
Asphalttragschicht profilgerecht herstellen.
Bereich:
Wiederherstellung Asphaltbelag Hegelstraße & Fuchsiusstraße, Baustellenzufahrt
Bauklasse:
bis Bk1,8 gemäß RStO 12 (Tafel 1, Zeile 3)
Mischgut:
Asphalttragschichtmischgut AC 22 TN
Bindemittel:
70/100
Einbaustärke:
10cm
Einbau und Verdichtung:
nach Maßgabe der ZTV Asphalt-StB, neueste Fassung
Anmerkung:
Maschinell nicht erreichbare Flächen sind nach gleicher Maßgabe von Hand zu bearbeiten.
Menge: 20,000 m²

**05.30 Asphalttragschicht fachgerecht reinigen**
Asphalttragschicht fachgerecht reinigen.
Bereich:
wie vor beschrieben
Ausführung:
Evtl. verschmutzte, bituminöse Flächen der vorg. Position gründlich reinigen, notfalls unter Zuhilfenahme von Wasser.
Abfuhr:
Kehrgut sammeln, laden, transportieren und ordnungsgemäß entsorgen, einschl. Entsorgungsgebühren.
Menge: 20,000 m²

**05.31 Bitumenemulsion fachgerecht aufsprühen**
Bitumenemulsion fachgerecht aufsprühen.
Bereich:
auf Asphalttragschicht der vorgenannten Position,
vor Einbau der Asphaltbetondeckschicht
Bauklasse:
bis Bk1,8 gemäß RStO 12 (Tafel 1, Zeile 3)
Bindemittel:
C40BF1-S
Bindemittelmenge:
300g/m²
Ausführung:
Bitumenemulsion zur Herstellung des Schichtenverbundes auf gereinigter Tragschicht aufsprühen.
Menge: 20,000 m²

**05.32 Asphaltdeckschicht profilgerecht herstellen**
Asphaltdeckschicht profilgerecht herstellen.
Bereich:
auf Asphalttragschicht der vorgenannten Positionen
Bauklasse:
bis Bk1,8 gemäß RStO 12 (Tafel 1, Zeile 3)
Mischgut:
Asphaltbeton für Asphaltdeckschichten AC 11 DN
Bindemittel:
50/70
Einbaustärke:
4cm
Einbau und Verdichtung:
nach Maßgabe der ZTV Asphalt-StB, neueste Fassung
Anmerkung:
Maschinell nicht erreichbare Flächen sind nach gleicher Maßgabe von Hand zu bearbeiten.
Menge: 20,000 m²

**05.33 Abstreumaterial maschinell aufbringen**
Abstreumaterial maschinell aufbringen.
Bereich:
auf Asphaltdeckschicht der vorgenannten Position
Ausführung:
Abstreumaterial gleichmäßig auf die noch warme Oberfläche der Asphaltdeckschicht aufbringen und einwalzen.
Abstreumaterial:
Edelbrechsand-Splittgemisch, Körnung 1/3 mm,
SZ-Wert der zugehörigen Gesteinskörnung max. 18,
PSV-Wert der zugehörigen Gesteinskörnung min. 50
Abstreumenge:
1,0 kg/m²
Abfuhr:
Nicht gebundenes und gelöstes Material sammeln, laden, transportieren und ordnungsgemäß entsorgen, einschl. Entsorgungsgebühren.
Menge: 20,000 m²

*Hinweis: --- Gehweg Fuchsiusstraße ---*

**05.34 Tragschicht als Ausgleichsschicht profilgerecht herstellen**
Tragschicht als Ausgleichsschicht profilgerecht herstellen.
Bereich:
Zufahrtsbereich / Gehweg zwischen Neubau und DRK-Garage,
auf vorhandener Schottertragschicht,
in Abstimmung mit der Bauüberwachung
Material:
Natursteinschotter, korngestuft
Körnung:
0/11mm bzw. 0/16mm
Einbau und Verdichtung:
als Ausgleichsschicht auf vorhandene Tragschicht,
nach Maßgabe der ZTVT-StB, neueste Fassung
Schichtdicke:
bis 10cm im verdichteten Zustand
Menge: 3,000 m³

**05.35 Pflasterbelag anpassen - Betonsteinpflaster 20/10/8**
Pflasterbelag anpassen - Betonsteinpflaster 20/10/8.
Bereich:
wie vor beschrieben
Material:
Betonpflasterstein 20/10/8 cm, grau
einschl. der Anfangs- und Endsteine
auf Sandbettung, Stärke bis 5cm
Ausführung:
Pflastersteine aufnehmen, reinigen und nach Egalisierung der Schottertragschicht wieder verlegen, einschl. geordneter Zwischenlagerung innerhalb des Baufeldes.
Verlegung:
im Reihenhalbverband unter Beachtung der DIN 18318 und ZTV Pflaster-StB, neueste Fassung
Bettung:
Brechsand-Splittgemisch 0/5mm, korngestuft,
Dicke 4cm im verdichteten Zustand
Fugen:
mit Basalt-Brechsand einkehren/-schlämmen,
Belagsflächen anschließend säubern
Abrechnung:
nach Flächenaufmaß
Menge: 10,000 m²

### Titel 06 SPIELFLÄCHEN

**06.01 Grundplanum verdichtet herstellen**
Grundplanum verdichtet herstellen.
Bereich:
Spielflächen 1 und 2
Profilgenauigkeit:
+/- 2cm
Ausführung:
Die Position beinhaltet die Herstellung des Gefällesystems einschl. der erforderlichen Bodenregulierung, einschl. Planum und Verdichtung.
Verdichtung:
Nach Maßgabe der ZTV E-StB, neueste Fassung.
Verdichtungsgrad DPr 100 %
Verformungsmodul EV2 mind. 45 MN/m²
Bodenklasse:
3 bis 5 nach DIN 18300
Abrechnung:
in der Abwicklung
Menge: 320,000 m²

*Hinweis: --- Spielfläche 1 ---*

**06.02 Frostschutzschicht 0/32 profilgerecht herstellen**
Frostschutzschicht 0/32 profilgerecht herstellen.
Bereich:
Spielfläche 1 - Kunststoffbelag
Material:
Kiessand, Körnung 0/32mm, korngestuft
Einbau und Verdichtung:
nach Maßgabe der ZTV E-StB, neueste Fassung
Schichtdicke:
23cm im verdichteten Zustand
Abrechnung:
in der Abwicklung x Einbaustärke ohne Randeinfassung
Menge: 38,000 m³

**06.03 Schottertragschicht 0/22 profilgerecht herstellen**
Schottertragschicht 0/22 profilgerecht herstellen.
Bereich:
Spielfläche 1 - Kunststoffbelag,
auf Frostschutzschicht der Vorposition
Material:
Natursteinschotter, 0/22mm, korngestuft
Einbau und Verdichtung:
nach Maßgabe der ZTV E-StB, neueste Fassung
Schichtdicke:
mind. 17cm im verdichteten Zustand
Abrechnung:
in der Abwicklung x Einbaustärke ohne Randeinfassung
Menge: 28,000 m³

*Hinweis: Vorbemerkungen Kunststoffbelag*
Vorbemerkungen Kunststoffbelag:

Für den Kunststoffbelag der Spielfläche im Freien gelten folgende Normen / Gütezeichen:

DIN EN 1177:2018
DIN EN 14877:2013
DIN 18035-6:2021
RAL-GZ 943/3

Der Prüfbericht über die Eignungsprüfung und der Nachweis über die Qualitätsüberwachung sind nach Aufforderung nachzureichen.

Regelaufbau:

Kunststoffbelag Spielfläche, begehbar - Aufbau 50cm
-  10cm Kunststoffbelag
-  17cm Schottertragschicht 0/22, EV2 ≥ 60 MN/m²
-  23cm Frostschutzkies 0/32, EV2 ≥ 60 MN/m²

**06.04 Kunststoffbelag fachgerecht herstellen**
Kunststoffbelag fachgerecht herstellen.
Bereich:
Fallschutz Spielgeräte
Ausführung:
Klimafreundlicher Kunststoffbelag für Kinderspielplätze nach
DIN EN 1177:2018, schüttbeschichtet, wasserdurchlässig,
in einer Gesamtdicke von 102mm,
kritische Fallhöhe bis 2,30m, Farbe Teal,
gemäß den vorgenannten Normen und Gütezeichen als Fallschutzbelag fachgerecht einbauen.
Aufbau:
- 1. Basisschicht:
  Gummigranulat/-fasern und Polyurethan geschüttet
  Bindemittel aus nachhaltigem Polyurethan,
  mind. 20% nachwachsender Rohstoff
  Dicke 90mm, Farbe schwarz
- 2. Oberschicht:
  EPDM-Granulat und Polyurethan geschüttet,
  alifathisches Bindemittel
  Dicke 12mm, Farbe Teal
- 3. Oberfläche:
  Granulat, flachgelagert

Vom Bieter einzutragen:

Angebotener Hersteller:

'..............................................................'

Angebotenes Produkt:

'..............................................................'

Einbau durch:

'..............................................................'

Die Prüfzeugnisse müssen auf die Einbaufirma ausgestellt sein.

1. Labor / Eignungsprüfung nach DIN EN 1177:2018

Name Prüfinstitut:

'..............................................................'

DIN EN ISO/IEC 17025-Registriernummer:

'..............................................................'

Ausstellungsdatum:

'..............................................................'

Prüfzeugnis-Nr.:

'..............................................................'

2. Eignungsprüfung nach DIN 18035-6:2021-08

Name Prüfinstitut:

'..............................................................'

DIN EN ISO/IEC 17025-Registriernummer:

'..............................................................'

Ausstellungsdatum:

'..............................................................'

Prüfzeugnis-Nr.:

'..............................................................'

3. Umweltverträglichkeitsprüfung nach RAL-GZ 943-3
Abs. 3-2.5

Name Prüfinstitut:

'..............................................................'

DIN EN ISO/IEC 17025-Registriernummer:

'..............................................................'

Ausstellungsdatum:

'..............................................................'

Prüfzeugnis-Nr.:

'..............................................................'

4. Gütenachweis gern. RAL-GZ 943/3 o. glw.

Name Prüfinstitut:

'..............................................................'

DIN EN ISO/IEC 17025-Registriernummer:

'..............................................................'

Ausstellungsdatum:

'..............................................................'

Gütenachweis Nr.:

'..............................................................'

Gütenachweis gültig bis:

'..............................................................'
Menge: 165,000 m²

*Hinweis: --- Spielfläche 2 ---*

**06.05 Sickerpackung fachgerecht herstellen**
Sickerpackung fachgerecht herstellen.
Bereich:
Spielfläche 2 - Holzhackschnitzel
Abmessung:
mind. 1,00 x 1,00 x 1,50m ab OK Rohplanum
in Abstimmung mit der Bauüberwachung
Aushubmaterial:
- Tragschicht aus Kiessand und Schotter mit geringen
  Bauschuttanteilen
  EBV-Zuordnung - BM-0 Schluff, Lehm
- Auffüllungen aus schwach kiesigem, sandigem Schluff mit
  geringen Bauschuttanteilen bzw. gewachsener Lehm
  EBV-Zuordnung - BM-0 Sand
- siehe beiliegendes Bodengutachten -
Abfuhr:
Material sammeln, laden, transportieren und ordnungsgemäß entsorgen, einschl. Entsorgungsgebühren.
AVV-Schlüsselnummer:
17 05 04 - Boden und Steine
mit Ausnahme derjenigen, die unter 17 05 03 fallen
Verfüllung:
Rollkies 16/32mm bis OK Rohplanum
Auskleidung und Abdeckung:
Filtervlies, 300 g/m², kf-Wert > 1*10-3 m/s,
wirksame Öffnungsweite 0,1 - 0,2mm
Menge: 2,000 St

**06.06 Dränschicht profilgerecht herstellen**
Dränschicht profilgerecht herstellen.
Bereich:
Spielfläche 2 - Holzhackschnitzel
Material:
Natursteinschotter 8/32mm, korngestuft
Einbau und Verdichtung:
nach Maßgabe der ZTVT-StB, neueste Fassung
Schichtdicke:
10cm im verdichteten Zustand
Abrechnung:
in der Abwicklung
Menge: 150,000 m²

**06.07 Randeinfassung fachgerecht herstellen - Kantenstein 8/40/100**
Randeinfassung fachgerecht herstellen - Kantenstein 8/40/100.
Bereich:
Spielfläche 2 - Holzhackschnitzel, in Teilbereichen
Material:
Tiefbordstein aus Beton, 8/40/100cm,
DIN EN 1340 Qualität DTI - DIN 483,
Kopfseite einseitig mit Fase
Farbe:
anthrazit
Verlegung:
in Geraden
Bettung:
Beton C 16/20, Dicke 15cm,
mit beidseitiger Rückenstütze, Breite 10cm.
Das Fundament ist zur Fallschutzfläche abzurunden.
Unterbau:
Frostschutzkies 0/32mm,
Dicke mind. 10cm im verdichteten Zustand
Fugen:
dicht gestoßen
Anmerkung:
An Einbauten und Begrenzungen sind die Steine anzupassen.
Abrechnung:
nach Längenaufmaß
Menge: 25,000 m

**06.08 Randeinfassung fachgerecht herstellen - Hohlkehlpalisaden**
Randeinfassung fachgerecht herstellen - Hohlkehlpalisaden.
Bereich:
Spielfläche 2 - Holzhackschnitzel, in Teilbereichen
Material:
Hohlkehlpalisade aus Recycling-Kunststoff,
UV-resistent, feuchtigkeitsabweisend, frost- und witterungsbeständig, stabil und bruchfest, Kopf mit Fase.
Geeignet für Spielplätze, Rohstoffe geprüft gem. DIN EN 71-3.
Maße:
Durchmesser 13cm (Setzmaß 11cm)
Länge 80cm
Kehlenwinkel 60°
Farbe:
anthrazit
Einbau:
nach örtlicher Angabe der Bauüberwachung,
mind. 26cm im Beton eingebunden,
in unterschiedlichen Einbauhöhen gem Lageplan,
jedoch mind. 10cm über OK Pflaster- / Spielbelag.
Einschl. 1x Anfangs- bzw. Endstück (ohne Kehle)
Dränage:
erdseitige Verkleidung mit Filtervlies FIL 300
Bettung:
Dränbeton C 20/25, Höhe 10-24cm,
mit beidseitiger Rückenstütze, Breite 15cm.
Das Fundament ist zur Fallschutzfläche abzurunden.
Unterbau:
Frostschutzschicht 0/32mm,
Dicke 10cm im verdichteten Zustand
Menge: 175,000 St

**06.09 Randeinfassung fachgerecht herstellen - Quadersteine**
Randeinfassung fachgerecht herstellen - Quadersteine.
Bereich:
Spielfläche 2 - Holzhackschnitzel, in Teilbereichen
Material:
gestoßene Quadersteine aus heimischer Grauwacke, gleichmäßige Steine, rechteckig
Abmessung:
Höhe 50cm
Tiefe 40cm
Länge 60-80cm
Toleranzmaße max. +/- 5cm
Steinbearbeitung:
gespaltener Naturstein aus Grauwacke, quaderförmig, von Hand bearbeitet, scharfe Kanten mit erhöhter Verletzungsgefahr sind abzuschlagen, abzustumpfen oder anderweitig zu brechen - entspr. der GUV und DIN EN 1176-1.
Einbau:
nach örtlicher Angabe der Bauüberwachung,
mind. 10cm im Erdreich eingebunden.
Die Steine sind in mehreren Abstufungen gem. Lageplan entlang der Spielfläche einzubauen.
Bettung:
Beton C 16/20, Stärke 15cm
auf Frostschutzkies 0/32mm, Dicke 25cm,
einschl. der erforderlichen Erdarbeiten
Fugen:
Dauerhaft vollfugig, haft- und kraftschlüssig auf voller Länge und Breite mit Zementmörtel MG III vermörteln, verputzen und glätten zur Vermeidung von Fangstellen.
Anmerkung:
der AG behält sich das Aussuchen der Steine selbst vor
Menge: 31,000 St

**06.10 Holzhackschnitzel profilgerecht einbauen**
Holzhackschnitzel profilgerecht einbauen.
Bereich:
Fallschutz Spielgeräte
Material:
Spielplatzbelag aus Holzhackschnitzel, lose geschüttet, bestehend aus unbehandelten, geschredderten, trockenen Hölzern ohne Rinden- und Laubanteile, Restfeuchte 15-20%
>> kein Frischholzhackschnitzel
Körnung:
5 - 50mm
Anfangsschichthöhe:
mind. 40cm
Endschichthöhe:
mind. 35cm
Farbe:
naturbelassen
Qualitäten:
Geprüft nach DIN EN 1176-1:2017 für 3m Fallhöhe.
Vom TÜV überwachte und zertifizierte Qualität und Produktion
(gem. DIN EN 1177:2008).
Frei von Holzschutz- und Imprägniermitteln.
Abrechnung:
Fläche x Einbaustärke im verdichteten Zustand.
Liefernachweis durch Original-Lieferscheine.
Anmerkung:
Vor Einbau des Holzhackschnitzel ist der Bauüberwachung ein aktuelles Prüfzeugnis bezüglich der Unbedenklichkeit und Fallschutzeigenschaften (Norm-Konformitätsnachweis) unaufgefordert vorzulegen.
Menge: 60,000 m³

*Hinweis: --- Spielgeräte ---*

*Hinweis: Vorbemerkungen Spiel- und Sportgeräte*
Vorbemerkungen Spiel- und Sportgeräte:

Die Spiel- und Sportgeräte sind vom Auftragnehmer zu liefern und funktionsfähig zu montieren und einzubauen. Vom Auftragnehmer sind sämtliche Arbeiten zum ordnungsgemäßen Aufbau nach Herstellerangaben unter Berücksichtigung der aktuellen Fassung der DIN EN 1176 / 1177 auszuführen.

Vor Montage der Spiel- und Sportgeräte sind jeweils ein Grundriss, die Montageanleitung und die Informationen für die Installation des Herstellers gemäß den Vorgaben der DIN EN 1176 in der aktuellen Fassung der Bauüberwachung vorzulegen.

Alle Fundamente, die im Spiel- und Sportbereich hergestellt werden, müssen mit mind. 40cm Fallschutzmaterial überdeckt sein. Bei abgerundeten bzw. abgeschrägten Oberkanten der Fundamente gem. DIN EN 1176-1 müssen die Fundamentoberkanten mit mind. 20cm Fallschutzmaterial überdeckt sein. Es darf sich kein Wasser auf den Fundamentoberflächen sammeln.

Vom Auftragnehmer sind 3 Monate nach der Abnahme alle Geräte, Verbindungen etc. nachzukontrollieren, ggf. nachzurichten, nachzuarbeiten und anzuziehen sowie die Arbeitsschritte zu dokumentieren.

In die Einheitspreise für das Aufstellen der Spiel- und Sportgeräte sind sämtliche Leistungen zur fachgerechten Aufstellung mit einzurechnen sowie:
 -  das Abladen und der Transport zur Verwendungsstelle
 -  die Montage bzw. der Zusammenbau der Gegenstände
 -  die erf. Erd- und Fundamentarbeiten nach Herstellerangaben
 -  das Beiarbeiten der Beläge einschl. Entsorgung des Aushubs
 -  die Entsorgung der Verpackungsmaterialien

Der Aufwand dieser Vorbemerkungen ist entsprechend in die betreffenden Positionen einzukalkulieren.

**06.11 Hüpfplatte fachgerecht montieren - bauseits gelagert**
Hüpfplatte fachgerecht montieren - bauseits gelagert.
Bereich:
Rasenfläche
Ausführung:
bauseits gelagerte Hüpfplatte, bestehend aus:
1 Siebdruckplatte Ø 120cm, Stärke 4cm,
auf 3 Sicherheitsfedern aus verzinktem Stahl,
verankert in Betonfertigfundament,
Gesamthöhe 40cm
Montage:
Einschl. vorhandenes Betonfertigfundament gem. Herstellerangabe in fertiger Leistung,
einschl. der erforderlichen Erdarbeiten.
Abfuhr:
Verdrängte Bodenmassen sammeln, laden, transportieren und ordnungsgemäß entsorgen, einschl. Entsorgungsgebühren.
Bodenklasse:
Auffüllungen aus schwach kiesigem, sandigem Schluff mit geringen Bauschuttanteilen bzw. gewachsener Lehm
EBV-Zuordnung - BM-0 Sand
- siehe beiliegendes Bodengutachten -
Menge: 3,000 St

**06.12 Inklusives Karussell fachgerecht montieren**
Inklusives Karussell fachgerecht montieren.
Bereich:
Spielfläche 1 - Kunststoffbelag
Ausführung - Variante A:
Barrierefreies Karussell Ø 2,55m durch ebenerdigen Einbau mit 2 Einstiegen und 2 Stellplätzen für Rollstühle
- alle sichtbaren Metallteile aus Edelstahl
- Boden aus 5mm starkem Aluminium-Riffelblech
- Sitzbankgestelle und Handradring aus Rohr Ø 34mm
- Sitzflächen und Handradfläche aus Polyethylen, 19mm stark,
  Handrad Ø 62cm
- Wartungsfreies Kugellager (schmutzgeschützt und
  eingriffssicher) Rollenunterstützt.
- einschl. Fertigfundament 200x200x16cm (1550kg)
- Gesamthöhe 0,85m
- Sicherheitsraum mind. Ø 6,55m
Ausführung - Variante B:
Inklusives Karussell Ø 2,30m zum ebenerdigen Einbau
- Plattform als Winkelstahlkonstruktion mit äußerem
  Begrenzungsring aus Edelstahl
- Lagerung auf 90mm Mittelachse mit einem Axial- und drei
  Radialkugellagern
- Boden aus Aluminium-Tränenblech mit Edelstahlaußenkante
- mittig mit einem Handrad aus Edelstahl, mechanisch poliert,
  zum Selbstantrieb, Säulenverkleidung aus Edelstahl lackiert
- mit 1 Stück Haltebügel
- mit 1 Stück Haltebügel mit einer gebogenen Doppel-Reling
- mit 1 Stück Sitzplatz, Sitzfläche aus HPL-Platte
- Ausführung Edelstahlteile: grundiert, lackiert
- einschl. 4 Stück Fundamentsockel R2 60x40x20cm (je 84kg)
  und 2 Stück Hülsen M 16
- Gesamthöhe 1,05m
- Sicherheitsraum mind. Ø 6,30m
Farben:
Sitzfläche, Haltebügel, Handrad je nach gewähltem Produkt in
RAL 5017 - Verkehrsblau
Montage:
auf Betonfundamentplatte / -sockel gem. Herstellerangabe in fertiger Leistung, einschl. der erforderlichen Erd- und Betonarbeiten, einschl. sämtlicher Befestigungsmaterialien.
Abfuhr:
Verdrängte Bodenmassen sammeln, laden, transportieren und ordnungsgemäß entsorgen, einschl. Entsorgungsgebühren.
Bodenklasse:
Auffüllungen aus schwach kiesigem, sandigem Schluff mit geringen Bauschuttanteilen bzw. gewachsener Lehm
EBV-Zuordnung - BM-0 Sand
- siehe beiliegendes Bodengutachten -

Mögliche Bezugsquellen / Produkte:

FHS Holztechnik, 59823 Arnsberg
- Karussell Wiggley (Nr. 9044250000)

Kinderland Emsland Spielgeräte, 49744 Geeste
- Inklusionskarussell Typ 2 (Nr. 12-1012-XXL-0-000)

Vom Bieter einzutragen:

Angebotener Hersteller:

'..............................................................'

Angebotenes Modell:

'..............................................................'
Menge: 1,000 St

**06.13 Stangenkreisel fachgerecht montieren**
Stangenkreisel fachgerecht montieren.
Bereich:
Spielfläche 1 - Kunststoffbelag
Ausführung - Variante A:
- Drehbare Stange aus Edelstahl, 5° geneigt, mechanisch poliert
- Schale Ø 490mm, mechanisch poliert
- mit Flanschlagerung
- mit verzinktem Tiefenanker
- einschl. Fundamentsockel 81x81x15cm
- Gesamthöhe 2,20m
- Fallhöhe 0,25m
- Sicherheitsraum mind. Ø 3,50m
Ausführung - Variante B:
- Drehbare Stange aus Edelstahl, mehrfach gebogen
- Plattform Ø 470mm mit EPDM-Belag
- mit Flanschlagerung
- mit verzinktem Tiefenanker
- Gesamthöhe 1,86m
- Fallhöhe 0,20m
- Sicherheitsraum mind. Ø 3,48m
Farben:
Stange, Plattform je nach gewähltem Produkt in
RAL 5013 - Kobaltblau und RAL 5017 - Verkehrsblau
Montage:
in Betonfundament gem. Herstellerangabe in fertiger Leistung, einschl. der erforderlichen Erd- und Betonarbeiten,
einschl. sämtlicher Befestigungsmaterialien.
Abfuhr:
Verdrängte Bodenmassen sammeln, laden, transportieren und ordnungsgemäß entsorgen, einschl. Entsorgungsgebühren.
Bodenklasse:
Auffüllungen aus schwach kiesigem, sandigem Schluff mit geringen Bauschuttanteilen bzw. gewachsener Lehm
EBV-Zuordnung - BM-0 Sand
- siehe beiliegendes Bodengutachten -

Mögliche Bezugsquellen / Produkte:

Variante A:
Kinderland Emsland Spielgeräte, 49744 Geeste
- Stangenkreisel (Nr. 05-2030-XEL-0-000)

Variante B:
Ijslander B.V., 8096 RK Oldebroek (NL)
- Click & Play Drehspiel (Nr. 1101)

Vom Bieter einzutragen:

Angebotener Hersteller:

'..............................................................'

Angebotenes Modell:

'..............................................................'
Menge: 3,000 St

**06.14 Hangelpalme Ø 70cm fachgerecht montieren**
Hangelpalme Ø 70cm fachgerecht montieren.
Bereich:
Spielfläche 1 - Kunststoffbelag
Ausführung:
Hangelpalme, bestehend aus:
- Standpfosten aus Stahlrohr Ø 133mm,
  feuerverzinkt und farbbeschichtet
- Hangelgriff aus Edelstahlrohr, mechanisch poliert, Ø 72cm
Griffhöhe / Fallhöhe:
1 x 1,40m
1 x 1,50m
1 x 1,70m
2 x 1,80m
1 x 1,90m
Farbe:
Standpfosten in RAL 5017 - Verkehrsblau
Montage:
in Betonfundament 70 x 70 x 45cm,
Betongüte nach Herstellerangabe,
einschl. der erforderlichen Erd- und Betonarbeiten,
einschl. sämtlicher Befestigungsmaterialien.
Abfuhr:
Verdrängte Bodenmassen sammeln, laden, transportieren und ordnungsgemäß entsorgen, einschl. Entsorgungsgebühren.
Bodenklasse:
Auffüllungen aus schwach kiesigem, sandigem Schluff mit geringen Bauschuttanteilen bzw. gewachsener Lehm
EBV-Zuordnung - BM-0 Sand
- siehe beiliegendes Bodengutachten -

Bezugsquelle / Produkt:

Kinderland Emsland Spielgeräte, 49744 Geeste
- Hangelpalme 70cm (Nr. 07-2011)
Menge: 6,000 St

**06.15 Hangelpalme Ø 90cm fachgerecht montieren**
Hangelpalme Ø 90cm fachgerecht montieren.
Bereich:
Spielfläche 1 - Kunststoffbelag
Ausführung:
Hangelpalme, bestehend aus:
- Standpfosten aus Stahlrohr Ø 133mm,
  feuerverzinkt und farbbeschichtet
- Hangelgriff aus Edelstahlrohr, mechanisch poliert, Ø 90cm
Griffhöhe / Fallhöhe:
1 x 1,50m
1 x 1,60m
1 x 1,80m
1 x 2,10m
Farben:
Standpfosten in RAL 5013 - Kobaltblau
Montage:
in Betonfundament 80 x 80 x 45cm,
Betongüte nach Herstellerangabe,
einschl. der erforderlichen Erd- und Betonarbeiten,
einschl. sämtlicher Befestigungsmaterialien.
Abfuhr:
Verdrängte Bodenmassen sammeln, laden, transportieren und ordnungsgemäß entsorgen, einschl. Entsorgungsgebühren.
Bodenklasse:
Auffüllungen aus schwach kiesigem, sandigem Schluff mit geringen Bauschuttanteilen bzw. gewachsener Lehm
EBV-Zuordnung - BM-0 Sand
- siehe beiliegendes Bodengutachten -

Bezugsquelle / Produkt:

Kinderland Emsland Spielgeräte, 49744 Geeste
- Hangelpalme 90cm (Nr. 07-2010)
Menge: 4,000 St

**06.16 Doppel-Tampenschaukel fachgerecht montieren**
Doppel-Tampenschaukel fachgerecht montieren.
Bereich:
Spielfläche 2 - Holzhackschnitzel
Ausführung:
Doppel-Tampenschaukel, bestehend aus:
- 6x Standpfosten aus Stahlrundrohr mind. Ø 100mm,
  Länge je 3,50m, feuerverzinkt und farbbeschichtet
- 3x Quertraversen aus Stahlrundrohr mind. Ø 100mm,
  Länge je 4,00m, feuerverzinkt und farbbeschichtet
- 2x Schaukelseile aus 4-kant geflochtenem PP-Ta
  mind. Ø 160mm
- 20x Aufhängeseile mind. Ø 16mm aus Herkulesseil
  mit Stahleinlage
Maße:
Gerätehöhe max. 2,65m
Geräteraum max. 5,00m x 4,15m
Sicherheitsraum max. 8,85m x 5,20m
Farben:
je 2 Standpfosten und 1 Quertraverse in
RAL 6018 - Gelbgrün
RAL 6019 - Weißgrün
RAL 6029 - Minzgrün
Montage:
in 6 Betonfundamente gem. Herstellerangabe in fertiger Leistung, einschl. der erforderlichen Erd- und Betonarbeiten,
einschl. sämtlicher Befestigungsmaterialien.
Abfuhr:
Verdrängte Bodenmassen sammeln, laden, transportieren und ordnungsgemäß entsorgen, einschl. Entsorgungsgebühren.
Bodenklasse:
Auffüllungen aus schwach kiesigem, sandigem Schluff mit geringen Bauschuttanteilen bzw. gewachsener Lehm
EBV-Zuordnung - BM-0 Sand
- siehe beiliegendes Bodengutachten -

Vom Bieter einzutragen:

Angebotener Hersteller:

'..............................................................'

Angebotenes Modell:

'..............................................................'
Menge: 1,000 St

**06.17 Rutschenturm fachgerecht montieren**
Rutschenturm fachgerecht montieren.
Bereich:
Spielfläche 2 - Holzhackschnitzel
Ausführung:
Rutschenturm mit quadratischer Grundfläche,
mit zwei übereinanderliegenden Ebenen,
zwei Rutschen und einem Pultdach, bestehend aus:
- 4x Standpfosten aus Stahlrundrohr mind. Ø 130mm,
  feuerverzinkte und farbbeschichtet
- 1x schräges Pultdach aus Robinienbrettern
- Unterzüge aus Robinienkanthölzern mind. 12x8cm
- 1. Ebene - Höhe 1,10m
   - 1x Viereckpodest mind. 1,70x1,70m bis max. 1,80x1,80m,
  mit Bodenbelag aus Robinienbrettern mind. 4cm stark
   - 1x Kastenrutsche aus Edelstahl, mechanisch poliert,
  Breite 0,50m, Höhe 1,10m
   - 1x Kletterwand aus Robinie mit Hartholzgriffen,
  Breite 1,00m, Höhe 1,10m (vom Boden bis 1. Ebene)
   - 1x senkrechte Leiter aus Robinie mit Hartholzsprossen
  als verkleideten Innenaufstieg (von 1. Ebene bis 2. Ebene)
   - Seitenverkleidung umlaufend mit Handläufen aus
  Robinienkanthölzern und teilweise mit Robinienbrettern
- 2. Ebene - Höhe 2,80m
   - 1x Viereckpodest mind. 1,70x1,70m bis max. 1,80x1,80m,
  mit Bodenbelag aus Robinienbrettern mind. 4cm stark
   - 1x Tunnelrutsche aus Edelstahl, mechanisch poliert,
  mit 90° Linkskurve, Höhe 2,80m
   - Seitenverkleidung umlaufend mit Brüstungen aus
  Robinienbrettern sowie mit bunten Fenstern und Gittern aus
  Edelstahl von OK Brüstung bis UK Dach
Platzbedarf:
Sicherheitsraum max. 8,00m x 8,00m
Farben:
Standpfosten in
2x RAL 6018 - Gelbgrün
1x RAL 6019 - Weißgrün
1x RAL 6029 - Minzgrün
Montage:
in Betonfundamente gem. Herstellerangabe in fertiger Leistung,
einschl. der erforderlichen Erd- und Betonarbeiten,
einschl. sämtlicher Befestigungsmaterialien.
Abfuhr:
Verdrängte Bodenmassen sammeln, laden, transportieren und ordnungsgemäß entsorgen, einschl. Entsorgungsgebühren.
Bodenklasse:
Auffüllungen aus schwach kiesigem, sandigem Schluff mit geringen Bauschuttanteilen bzw. gewachsener Lehm
EBV-Zuordnung - BM-0 Sand
- siehe beiliegendes Bodengutachten -

Vom Bieter einzutragen:

Angebotener Hersteller:

'..............................................................'

Angebotenes Modell:

'..............................................................'
Menge: 1,000 St

**06.18 EPDM-Kugel Ø 500mm fachgerecht montieren**
EPDM-Kugel Ø 500mm fachgerecht montieren.
Bereich:
Spielfläche 2 - Holzhackschnitzel
Ausführung:
Kugel aus EPDM Gummigranulat, Ø 500mm,
mit Bodenanker
Farbe:
RAL 6018 - Gelbgrün
Montage:
in Betonfundament gem. Herstellerangabe in fertiger Leistung, einschl. der erforderlichen Erd- und Betonarbeiten,
einschl. sämtlicher Befestigungsmaterialien.
Abfuhr:
Verdrängte Bodenmassen sammeln, laden, transportieren und ordnungsgemäß entsorgen, einschl. Entsorgungsgebühren.
Bodenklasse:
Auffüllungen aus schwach kiesigem, sandigem Schluff mit geringen Bauschuttanteilen bzw. gewachsener Lehm
EBV-Zuordnung - BM-0 Sand
- siehe beiliegendes Bodengutachten -

Vom Bieter einzutragen:

Angebotener Hersteller:

'..............................................................'

Angebotenes Modell:

'..............................................................'
Menge: 1,000 St

**06.19 EPDM-Kugel Ø 750mm fachgerecht montieren**
EPDM-Kugel Ø 750mm fachgerecht montieren.
Bereich:
Spielfläche 2 - Holzhackschnitzel
Ausführung:
Kugel aus EPDM Gummigranulat, Ø 750mm,
mit Bodenanker
Farbe:
RAL 6029 - Minzgrün
Montage:
in Betonfundament gem. Herstellerangabe in fertiger Leistung, einschl. der erforderlichen Erd- und Betonarbeiten,
einschl. sämtlicher Befestigungsmaterialien.
Abfuhr:
Verdrängte Bodenmassen sammeln, laden, transportieren und ordnungsgemäß entsorgen, einschl. Entsorgungsgebühren.
Bodenklasse:
Auffüllungen aus schwach kiesigem, sandigem Schluff mit geringen Bauschuttanteilen bzw. gewachsener Lehm
EBV-Zuordnung - BM-0 Sand
- siehe beiliegendes Bodengutachten -

Vom Bieter einzutragen:

Angebotener Hersteller:

'..............................................................'

Angebotenes Modell:

'..............................................................'
Menge: 1,000 St

### Titel 07 SPORTFLÄCHEN

**07.01 Grundplanum verdichtet herstellen**
Grundplanum verdichtet herstellen.
Bereich:
Sportflächen - Laufbahn und Springgrube
Profilgenauigkeit:
+/- 2cm
Ausführung:
Die Position beinhaltet die Herstellung des Gefällesystems einschl. der erforderlichen Bodenregulierung, einschl. Planum und Verdichtung.
Verdichtung:
Nach Maßgabe der ZTV E-StB, neueste Fassung.
Verdichtungsgrad DPr 100%
Verformungsmodul EV2 mind. 45 MN/m²
Bodenklasse:
3 bis 5 nach DIN 18300
Abrechnung:
in der Abwicklung
Menge: 340,000 m²

**07.02 Sickerpackung fachgerecht herstellen**
Sickerpackung fachgerecht herstellen.
Bereich:
Springgrube
Abmessung:
mind. 1,00 x 1,00 x 1,50m ab OK Rohplanum
in Abstimmung mit der Bauüberwachung
Aushubmaterial:
- Tragschicht aus Kiessand und Schotter mit geringen
  Bauschuttanteilen
  EBV-Zuordnung - BM-0 Schluff, Lehm
- Auffüllungen aus schwach kiesigem, sandigem Schluff mit
  geringen Bauschuttanteilen bzw. gewachsener Lehm
  EBV-Zuordnung - BM-0 Sand
- siehe beiliegendes Bodengutachten -
Abfuhr:
Material sammeln, laden, transportieren und ordnungsgemäß entsorgen, einschl. Entsorgungsgebühren.
AVV-Schlüsselnummer:
17 05 04 - Boden und Steine
mit Ausnahme derjenigen, die unter 17 05 03 fallen
Verfüllung:
Rollkies 16/32mm bis OK Rohplanum
Auskleidung und Abdeckung:
Filtervlies, 300 g/m², - kf-Wert > 1*10-3 m/s,
wirksame Öffnungsweite 0,1 - 0,2 mm
Menge: 1,000 St

**07.03 Frostschutzschicht profilgerecht herstellen**
Frostschutzschicht profilgerecht herstellen.
Bereich:
Springgrube
Material:
Kiessand, Körnung 0/32, korngestuft
Einbau und Verdichtung:
nach Maßgabe der ZTV E-StB, neueste Fassung
Schichtdicke:
10cm im verdichteten Zustand
Abrechnung:
in der Abwicklung
Menge: 35,000 m²

**07.04 Randeinfassung fachgerecht herstellen - Kantenstein 8/20/100**
Randeinfassung fachgerecht herstellen - Kantenstein 8/20/100.
Bereich:
Laufbahn
Material:
Tiefbordstein aus Beton, 8/20/100cm,
DIN EN 1340 Qualität DTI - DIN 483,
Kopfseite einseitig mit Fase
Farbe:
anthrazit
Verlegung:
in Geraden
Bettung:
Beton C 16/20, Dicke 15cm,
mit einseitiger Rückenstütze, Breite 15cm
Unterbau:
Frostschutzkies 0/32mm,
Dicke mind. 10cm im verdichteten Zustand
Fugen:
dicht gestoßen
Anmerkung:
An Einbauten und Begrenzungen sind die Steine anzupassen.
Abrechnung:
nach Längenaufmaß
Menge: 140,000 m

**07.05 Randeinfassung fachgerecht herstellen - Randstein 100/6/40**
Randeinfassung fachgerecht herstellen - Randstein 100/6/40.
Bereich:
Sprunggrube
Material:
Randsteine aus Polymerbeton, mit fest eingearbeitetem Gummiprofil aus EPDM als Verletzungsschutz, Farbe schwarz
Maße:
Länge 100cm
Breite 6cm
Höhe 40cm
Versetzen:
in Gerade, flucht- und höhengerecht einbauen.
Die Einbauanleitung des Herstellers ist zu beachten.
Bettung:
Beton C 16/20, Dicke 10cm,
mit beidseitiger Rückenstütze, Breite 15cm,
Das Fundament ist zur Sandseite abzurunden.
Unterbau:
Frostschutzkies 0/32mm,
Dicke 10cm im verdichteten Zustand
Menge: 22,000 St

**07.06 Randeinfassung fachgerecht herstellen - Randstein 50/6/40**
Randeinfassung fachgerecht herstellen - Randstein 50/6/40.
Leistung:
wie zuvor in vollem Wortlaut beschreiben, jedoch
Maße:
Länge 100cm
Breite 6cm
Höhe 40cm
Hinweis:
Einschl. Herstellung von Passschnitten nach örtlichem Aufmaß
Menge: 4,000 St

**07.07 Randeinfassung fachgerecht herstellen - Randstein Außenecke**
Randeinfassung fachgerecht herstellen - Randstein Außenecke.
Leistung:
wie zuvor in vollem Wortlaut beschreiben, jedoch
Material:
Außenecke 90°
Maße:
Breite 6cm
Höhe 40cm
Schenkelinnenlänge 25/25cm
Menge: 4,000 St

**07.08 Fallschutzsand profilgerecht einbauen**
Fallschutzsand profilgerecht einbauen.
Bereich:
Springgrube
Ausführung:
Fallschutzbelag aus gewaschenem Sand höhengerecht einbauen und egalisieren.
Material:
Fallschutzsand 0,2/2mm ohne schluffige / tonige Anteile gemäß den Vorgaben der DIN EN 1176 und DIN EN 1177, je aktuelle Fassung, für Fallhöhen bis 3.000mm
Einbaustärke:
mind. 40cm
Abrechnung:
Fläche x Einbaustärke im verdichteten Zustand.
Liefernachweis durch Original-Lieferscheine.
Anmerkung:
Vor Einbau des Spielsandes ist der Bauüberwachung ein aktuelles Prüfzeugnis bezüglich der Unbedenklichkeit und Fallschutzeigenschaften (Norm-Konformitätsnachweis) unaufgefordert vorzulegen.
Menge: 15,000 m³

*Hinweis: Vorbemerkungen Kunststoffbelag*
Vorbemerkungen Kunststoffbelag:

Für die Kunststofffläche der Laufbahn im Freien gilt die
DIN EN 14877:2013 sowie die DIN 18035-6:2021.

Für den Aufbau der Kunststoffsportanlage ist der aktuelle Stand der Technik anzuwenden, der in den RAL Güte- und Prüfbestimmungen geregelt ist. Die RAL-GZ 943/1 o. glw. (Kunststoffbeläge) wird hiermit vertraglich vereinbart.

Für den angebotenen Kunststoffbelag sind folgende Merkmale gemäß RAL-GZ 943/1:2018 o. glw. nachzuweisen:
- die Eignung sowie die Umweltverträglichkeit auf Grundlage der
  Stoffkennwerte und der beschreibenden Merkmale
- der Nachweis über die Qualitätsüberwachung
  sowie dessen Art und Umfang
Für die Eignungsprüfungen, Erst- und Regelüberwachung werden nur akkreditierte Prüflaboratorien nach EN ISO 17025 und mit entsprechender EN ISO 17025-Registrierungsnummer anerkannt.

Der Prüfbericht über die Eignungsprüfung und der Nachweis über die Qualitätsüberwachung sind nach Aufforderung nachzureichen.

Regelaufbau:

Kunststoffbelag Laufbahn, begehbar - Aufbau 50cm
-  1,3cm Kunststoffbelag
-  2,5cm Obere geb. Asphalttragschicht
-  4,0cm Untere geb. Asphalttragschicht
-  15cm Obere ungeb. Schottertragschicht, EV2 ≥ 60 MN/m²
-  27cm Untere ungeb. Kiestragschicht, EV2 ≥ 60 MN/m²

**07.09 Untere ungebundene Tragschicht profilgerecht herstellen**
Untere ungebundene Tragschicht profilgerecht herstellen.
Bereich:
Laufbahn - Kunststoffbelag
Material:
Frostschutzkies, korngestuft
Frostbeständigkeit nach DIN EN 1367-1
Körnung:
0/32mm, dosiert, entspr. DIN 18035-6
Massenanteil an Feinanteilen Ø ≤ 0,063mm höchstens 7%,
Wasserdurchlässigkeit mind. 0,01cm/s.
Einbau und Verdichtung:
gem. DIN 18035-6
Verformungsmodul EV2 mind. 60 MN/m²
Nennhöhentoleranz sowie Spaltweite unter der
4m-Latte max. 10mm, Gefälle ≤ 1,0%
Schichtdicke:
27cm im verdichteten Zustand
Menge: 300,000 m²

**07.10 Obere ungebundene Tragschicht profilgerecht herstellen**
Obere ungebundene Tragschicht profilgerecht herstellen.
Bereich:
Laufbahn - Kunststoffbelag,
auf untere ungebundene Tragschicht der Vorposition
Material:
Natursteinschotter, korngestuft, güteüberwacht,
Frostbeständigkeit nach DIN EN 1367-1
Körnung:
0/22mm, Körnungslinienbereich nach DIN 18035-6,
Massenanteil an Feinanteilen Ø ≤ 0,063mm höchstens 7%,
Wasserdurchlässigkeit mind. 0,01cm/s.
Einbau und Verdichtung:
gem. DIN 18035-6,
Verformungsmodul EV2 mind. 60 MN/m²
Nennhöhentoleranz sowie Spaltweite unter der
4m-Latte max. 10mm, Gefälle ≤ 1,0%
Schichtdicke:
15cm im verdichteten Zustand
Menge: 300,000 m²

**07.11 Statischen Lastplattendruckversuch durchführen**
Statischen Lastplattendruckversuch durchführen.
Bereich:
Grundplanum und ungebundene Tragschichten
Ausführung:
gem. ZTV E-StB, neueste Fassung.
Die Versuche sind durch ein staatl. anerkanntes Prüflabor ausführen zu lassen einschl. dem Zuarbeiten und der Hilfestellung bei der Durchführung sowie der Bereitstellung eines beladenen, geeigneten LKW's und alle Nebenarbeiten.
Die Prüfung erfolgt auf Anweisung der Bauüberwachung.
Diese ist 2 Arbeitstage vor der Prüfung über den genauen Zeitpunkt der Durchführung zu informieren.
Die Prüfberichte sind dem Auftraggeber und der Bauüberwachung umgehend zuzustellen (max. 3 Tage).
Bei ungenügend festgestellter Verdichtung ist entsprechend Prüfzeugnis und Angabe nachzuverdichten bzw. Materialaustausch vorzunehmen, der Lastplattendruckversuch ist zu wiederholen.
Lastplattendruckversuche:
- 2 x auf Planum, EV2 mind. 45 MN/m²
- 2 x auf Ungebundene Tragschicht, EV2 mind. 60 MN/m²
Abrechnung:
Es werden jeweils nur Versuche mit Erreichung des geforderten Verdichtungswertes anerkannt und verrechnet.
Anmerkung:
Diese Position dient nicht als Ersatz der Eigenüberwachung, die durch den AN durchzuführen ist.
Kontrollprüfungen an unterschiedlichen Tagen.
Menge: 4,000 St

**07.12 Untere bituminös gebundene Tragschicht profilgerecht herstellen**
Untere bituminös gebundene Tragschicht profilgerecht herstellen.
Bereich:
Laufbahn - Kunststoffbelag,
auf obere ungebundene Tragschicht der Vorposition
Ausführung:
Bituminös gebundene Tragschicht für Kunststoffflächen,
wasserdurchlässig, mit erhöhten Anforderungen gemäß
DIN 18035-6:2021 Tab. 4 und 5 wie folgt herstellen,
einschl. aller Nebenarbeiten:
- Bezeichnung Schicht PA 16
- Bindemittelart 70/100
- Einbaudicke 40mm
- Wasserdurchlässigkeit Wasserinfiltrationsrate ≥ 360mm/h
  (≥ 2 L Prüfflüssigkeit müssen in 5 Min abgeflossen sein)
- Gefälle max. 1%, soweit nicht geringere Gefälle
  sportfunktionell gefordert werden
- Randeinfassung Grenzabmaße von der Nennhöhe +/- 5mm,
  jedoch auf 1m Länge nur +/- 2mm
- Ebenheit Stichmaße als Grenzwert bei Messpunktabstand
  gemäß DIN 18035-6:2021 Tab. 5 Zeile 4
Menge: 300,000 m²

**07.13 Obere bituminös gebundene Tragschicht profilgerecht herstellen**
Obere bituminös gebundene Tragschicht profilgerecht herstellen.
Bereich:
Laufbahn - Kunststoffbelag,
auf untere bituminös gebundene Tragschicht der Vorposition
Ausführung:
Bituminös gebundene Tragschicht für Kunststoffflächen,
wasserdurchlässig, mit erhöhten Anforderungen gemäß
DIN 18035-6:2021 Tab. 4 und 5 wie folgt herstellen,
einschl. aller Nebenarbeiten:
- Bezeichnung Schicht PA 8
- Bindemittelart 70/100
- Einbaudicke 25mm
- Wasserdurchlässigkeit Wasserinfiltrationsrate ≥ 360mm/h
  (≥ 2 L Prüfflüssigkeit müssen in 5 Min abgeflossen sein)
- Gefälle max. 1%, soweit nicht geringere Gefälle
  sportfunktionell gefordert werden
- Randeinfassung Grenzabmaße von der Nennhöhe +/- 5mm,
  jedoch auf 1m Länge nur +/- 2mm
- Ebenheit Stichmaße als Grenzwert bei Messpunktabstand
  gemäß DIN 18035-6:2021 Tab. 5 Zeile 4
Menge: 300,000 m²

**07.14 Verkrallungsnut fachgerecht herstellen**
Verkrallungsnut fachgerecht herstellen.
Bereich:
Anschluss Randeinfassung Kunststoffbelag (Kantenstein)
Ausführung:
Verkrallungsnut für eine kraftschlüssige Verbindung des Kunststoffbelages zum Kantenstein fachgerecht herstellen, Breite 2,0cm, Tiefe 2,0cm.
Menge: 140,000 m

**07.15 Kantenstein fachgerecht schützen**
Kantenstein fachgerecht schützen.
Bereich:
Randeinfassung Kunststoffbelag
Ausführung:
Umlaufende Kantensteine mit Klebeband vor Verschmutzung durch Kunststoffmasse schützen, einschl. Entfernen und Entsorgen des Bandes nach dem Kunststoffeinbau.
Menge: 140,000 m

**07.16 Kunststoffhaftbrücke fachgerecht aufbringen**
Kunststoffhaftbrücke fachgerecht aufbringen.
Bereich:
Laufbahn - Kunststoffbelag,
auf obere bituminös gebundene Tragschicht der vorg. Position
Ausführung:
Bituminöse Tragschicht reinigen und Kunststoffhaftbrücke auf Polyurethanbasis aufbringen, Auftragsmenge 200 g/m².
Menge: 300,000 m²

**07.17 Kunststoffbelag für Laufbahn profilgerecht einbauen**
Kunststoffbelag für Laufbahn profilgerecht einbauen.
Bereich:
Laufbahn
Ausführung:
Kunststoffbelag für Leichtathletikanlagen DIN EN 14877:2013 Normtyp D, gießbeschichtet, wasserundurchlässig,
in einer Gesamtdicke von 13mm fachgerecht einbauen gem.
- DIN EN 14877:2013,
- DIN 18035-6:2021
- RAL-GZ 943/1:2014 o. glw.
Aufbau wie folgt:
1. Basisschicht
  Gummigranulat / -fasern und Polyurethan geschüttet,
  Dicke 10mm, Farbe schwarz
2. Oberschicht
  Polyurethan gegossen und EPDM-Granulat eingestreut,
  Dicke 3mm, Farbe ziegelrot
3. Oberfläche
  Granulat mit sichtbarer Spitze eingestreut

Zuschnitte nach Ausmaße der Sportfläche und an Kantensteinen / Einbauten sind Bestandteil der Leistung und werden nicht gesondert vergütet.

Vom Bieter einzutragen:

Angebotener Hersteller:

'......................................................'

Angebotenes Produkt:

'......................................................'

Einbau durch:

'......................................................'

1. Labor/Eignungsprüfung nach DIN EN 14877:2013

Name Prüfinstitut:

'......................................................'

DIN EN ISO/IEC 17025-Registriernummer:

'......................................................'

Ausstellungsdatum:

'......................................................'

Prüfzeugnis-Nr.:

'......................................................'

2. Umweltverträglichkeitsprüfung nach RAL-GZ 943/1
Abs. 1-2.5 o. glw.

Name Prüfinstitut:

'......................................................'

DIN EN ISO/IEC 17025-Registriernummer:

'......................................................'

Ausstellungsdatum:

'......................................................'

Prüfzeugnis-Nr.:

'......................................................'

3. Gütenachweis gemäß RAL-GZ 943/1:2014 o. glw.

Name Prüfinstitut:

'......................................................'

DIN EN ISO/IEC 17025-Registriernummer:

'......................................................'

Ausstellungsdatum:

'......................................................'

Gütenachweis Nr.:

'......................................................'

Gütenachweis gültig bis:

'......................................................'
Menge: 300,000 m²

**07.18 Linierungen fachgerecht aufbringen**
Linierungen fachgerecht aufbringen.
Bereich:
Laufbahn
Farbe:
weiß
Ausführung:
Einmessen und fachgerechtes Aufbringen der erforderlichen Laufbahnlinierung in 6cm Breite gem. Lageplan,
nach Vorgaben der entsprechenden Sportfachverbände.
Abrechnung:
Längenaufmaß
Menge: 240,000 m

**07.19 Absprungbalken-Set fachgerecht einbauen**
Absprungbalken-Set fachgerecht einbauen.
Bereich:
Weitsprunganlage
Ausführung:
- Schulsport-Absprungbalken aus Massivholz - 122 x 20 x 10cm
  Drehbares Wendeprofil mit Arretierung,
  2-seitig weiß und beidseitig nutzbar
- Einbauwanne aus Aluminium-Winkelprofilen,
  Innenmaße 122,5 x 20 x 10cm.
  Die Einbauwanne ist mit entsprechenden Erdankern und drei
  Mittelstegen (für einen exakten Einbau) gefertigt.
  Einschl. Distanzbretter für den geraden Einbau
- TÜV geprüft, mit TÜV-Zertifikat.
Montage:
gemäß Herstellerangaben fachgerecht einbauen in fertiger Leistung.
Menge: 1,000 St

**07.20 Laufbahnbarriere fachgerecht herstellen - Höhe 100cm**
Laufbahnbarriere fachgerecht herstellen - Höhe 100cm.
Bereich:
Schulhofseitige Längsseite der Laufbahn,
in zu erstellende Fläche aus Kunststoffbelag
Ausführung:
Aufstellen gemäß Herstellervorschrift und den statischen Erfordernissen. Die Statik ist der Bauüberwachung rechtzeitig vor Ausführung der Bauüberwachung vorzulegen. Gerade Ausführung, mit allen Verbindungsteilen, flucht-, lot und höhengerecht einbauen. Der Handlauf ist mit den Pfosten durch T-Stücke (Verbinder) aus hochfestem Zink-Druckguss (gratfrei) zu verbinden und mit 6 Stück Edelstahlnieten vor unbefugter Demontage und Verdrehen zu sichern. Die Anfangs- und Endpunkte (2 Stück) werden durch 90° Bögen ausgebildet, einschl. aller Nebenarbeiten.
Barriere:
Pfosten und Handlauf aus Stahlrundrohr gem. DIN 2458/EN 10219, Rohrquerschnitt 60 x 3mm, Verbindungsstücke aus gratfreiem, hochfestem Zink-Druckguss,
Pfostenlänge 150cm, davon Einbindung in das Erdreich 50cm,
Pfostenabstand 205cm, Standhöhe über Belag 100cm.
Korrosionsschutz:
Alle Metallteile sind nach dem Schweißen hochwertig im Vollbad feuerverzinkt nach DIN EN ISO 1461 und zweifach pulverbeschichtet (Pulvergrundierung und Pulverdecklackierung). Die Pulverbeschichtung ist absolut lichtecht, festhaftend und abriebfest. Beschädigungen an der Verzinkung bzw. Beschichtung sind durch Kaltverzinkung und Nachlackieren im passenden Farbton zu beheben.
Farbe:
RAL 7016 - anthrazit
Fundamente:
Beton C 20/25, Abmessung nach Herstellerangabe,
frostfrei gegründet, höhen- lot- und fluchtgerecht,
einschl. der erforderlichen Erdarbeiten
OK Fundament mind. 20cm unter OK Gelände.
Aushub:
Verdrängte Bodenmassen sammeln, laden, transportieren und ordnungsgemäß entsorgen, einschl. Entsorgungsgebühren.
Bodenklasse:
Oberbau der Verkehrsflächen - Schottertragschicht, Kiessand
bzw.
Auffüllungen aus schwach kiesigem, sandigem Schluff mit geringen Bauschuttanteilen bzw. gewachsener Lehm
EBV-Zuordnung - BM-0 Sand
- siehe beiliegendes Bodengutachten -
Menge: 50,000 m

### Titel 08 ZAUN- UND TORANLAGEN

**08.01 Stabgitterzaun fachgerecht herstellen - Höhe 1.600mm**
Stabgitterzaun fachgerecht herstellen - Höhe 1.600mm.
Bereich:
Grundstückseinfriedung, Fuchsiusstraße
Ausführung:
Gem. Lageplan und örtlichem Aufmaß / Nivellement.
Die Pfosten sind in Abständen von 252cm in Betoneinzelfundamente zu versetzen. Die Gitter sind mit Kunststoffelementen, Linsenkopf-Schrauben DIN ISO 7380 mit Innensechskant und Schlüsselweite 5,5mm sowie einer Stahl-Abdeckleiste 40/5mm an den Pfosten zu montieren.
Je Zaunpfosten sind 2 Spezialschrauben einzubauen, um ein Abschrauben der Zaunfelder zu verhindern. Darüberhinaus gelten die Einbauvorschriften und Montageanleitungen der Herstellerfirma.
Zaunhöhe:
1.600mm, obere und untere Ausführung glatt
Pfosten:
Bestehend aus Rechteckstahlrohren, 60x40x3mm,
Länge mind. 2.200mm, mit aufgeschweißter Kopfplatte (keine Kunststoffkappen), Pfosten im Abstand von 252cm höhen-, lot- und fluchtgerecht in Betoneinzelfundamente versetzen.
Gittermatten:
Bestehend aus waagerecht verlaufenden Ø 8mm doppelt gegenüberliegenden, punktgeschweißten Stahldrähten und senkrechten, im Kreuzverbund verschweißten, Ø 6mm Stahldrähten, Nutzlänge der Gitter 2.500mm,
Maschenweite 50/200mm.
Korrosionsschutz:
Alle Metallteile sind nach dem Schweißen hochwertig im Vollbad feuerverzinkt nach DIN EN ISO 1461 und zweifach pulverbeschichtet (Pulvergrundierung und Pulverdecklackierung). Die Pulverbeschichtung ist absolut lichtecht, festhaftend und abriebfest. Beschädigungen an der Verzinkung bzw. Beschichtung sind durch Kaltverzinkung und Nachlackieren im passenden Farbton zu beheben.
Farbe:
RAL 7016 - anthrazit
Fundamente:
Beton C 20/25, Abmessung nach Herstellerangabe,
mindestens 40 x 40 x 60cm, höhen-, lot- und fluchtgerecht,
einschl. der erforderlichen Erdarbeiten und der fachgerechten Wiederherstellung der Rasen- bzw. Verkehrsflächen.
OK Fundament mind. 20cm unter OK Gelände.
Aushubmaterial:
Auffüllungen aus schwach kiesigem, sandigem Schluff mit geringen Bauschuttanteilen bzw. gewachsener Lehm
EBV-Zuordnung - BM-0 Sand
- siehe beiliegendes Bodengutachten -
Abfuhr:
Verdrängte Bodenmassen sammeln, laden, transportieren und ordnungsgemäß entsorgen, einschl. Entsorgungsgebühren.
Menge: 16,000 m

**08.02 Zaunfeldkürzung fachgerecht herstellen**
Zaunfeldkürzung fachgerecht herstellen.
Ausführung:
Zaunfelder innerhalb der vorgenannten Zaunanlagen fachgerecht kürzen, Mattenhöhe 1.600mm.
Beschädigungen der Verzinkung sind mit Zinkstaub-Beschichtung und mit Kunststoffspray im passenden Farbton nachzuarbeiten.
Menge: 3,000 St

**08.03 Eckausbildung fachgerecht herstellen**
Eckausbildung fachgerecht herstellen.
Ausführung:
Eckausbildung an der Stabgitterzaunmatte innerhalb der vorgenannten Zaunanlagen nach Herstellerangaben mit Spezial-Eckverbindern herstellen, Mattenhöhe 1.600mm.
Menge: 1,000 St

**08.04 Toranlage fachgerecht herstellen - 2-flügelig, Breite 400cm**
Toranlage fachgerecht herstellen - 2-flügelig, Breite 400cm.
Bereich:
Pflegezufahrt Fuchsiusstraße
Tortyp:
Drehflügeltor, 2-flügelig, statischer Nachweis durch den AN
Abmessungen:
Rahmenhöhe 160cm,
Lichte Durchgangsbreite 400cm,
Flügelbreite je 200cm,
Länge der Pfosten nach Herstellerangabe.
Konstruktion:
Rahmenkonstruktion aus Rechteckrohr 60/40mm in der der Flügelgröße entsprechenden Dimension, durchbiegungssicher und verwindungssteif. Standpfosten bestehend aus Quadratrohr 100/100mm mit aufgeschweißter Kopfplatte. Torfüllung wie Zaunanlage der vorgenannten Position. Flügel durch Torbänder aus starken, allseitig verstellbaren, geschmiedeten Augenschrauben und Bolzen mit dem Pfosten verbunden.
Die Aufhängungen sind jederzeit mühelos justierbar.
Öffnungsrichtung:
in Abstimmung mit der Bauüberwachung und dem AG
Verriegelung:
Bestehend aus einer in den Rahmen eingelassenen Schließanlage, vorbereitet zur bauseitigen Montage eines Profilzylinders.
Einschl. Mittelverriegelung mit 2 Bodenhülsen sowie
seitlicher Hakenfeststeller, versetzt in Beton,
einschl. Drückergarnituren aus eloxiertem Aluminium,
Ausführung Knauf / Klinke in Abstimmung mit dem AG.
Korrosionsschutz:
Alle Metallteile sind nach dem Schweißen hochwertig im Vollbad feuerverzinkt nach DIN EN ISO 1461 und zweifach pulverbeschichtet (Pulvergrundierung und Pulverdecklackierung). Die Pulverbeschichtung ist absolut lichtecht, festhaftend und abriebfest. Beschädigungen an der Verzinkung bzw. Beschichtung sind durch Kaltverzinkung und Nachlackieren im passenden Farbton zu beheben.
Farbe:
RAL 7016 - anthrazit
Ausführung:
Die Pfosten der Toranlage sowie die Bodenhülsen für die Seitenfeststeller sind in Betoneinzelfundamente zu versetzen.
Nach dem Abbinden des Betons ist die gesamte Toranlage genau einzujustieren, einschl. Anschluss an Außenzaunanlage.
Fundamente:
Beton C 20/25, Abmessung nach Herstellerangabe,
frostfrei gegründet, höhen-, lot- und fluchtgerecht,
einschl. der erforderlichen Erdarbeiten und der fachgerechten Wiederherstellung des Pflasterbelags bzw. Vegetationsflächen.
OK Fundament mind. 20cm unter OK Gelände.
Abfuhr:
Verdrängte Bodenmassen sammeln, laden, transportieren und ordnungsgemäß entsorgen, einschl. Entsorgungsgebühren.
Bodenklasse:
Oberbau der Verkehrsflächen - Schottertragschicht, Kiessand.
Menge: 1,000 St

### Titel 09 AUSSTATTUNG

**09.01 Ausstattungsgegenstände am Lagerort abholen**
*** Pauschalposition
Ausstattungsgegenstände am Lagerort abholen.
Lagerort:
Die Materialien sind auf dem Baubetriebshof der Stadt Kerpen zwischengelagert - Sindorfer Straße 26, 50171 Kerpen.
Material:
1x Abfallbehälter bestehend aus Korpus und Bogenständer
  aus feuerverzinktem & farbbeschichtetem Stahl.
1x Tischtennisplatte bestehend aus zweiteiliger Oberplatte aus
  Betonwerkstein mit Spielnetz aus feuerverzinktem Stahlblech
  und zwei Standfüßen aus Beton (Gerät vollständig montiert)
Ausführung:
Materialien laden, transportieren und abladen, einschl. Gestellung des Ladegerätes am Verwendungsort.
Die Entfernung zwischen Baustelle und Baubetriebshof beträgt ca. 5km.
Abrechnung:
pauschal
Menge: 1,000 psch

**09.02 Abfallbehälter fachgerecht aufstellen - bauseits gelagert**
Abfallbehälter fachgerecht aufstellen - bauseits gelagert.
Bereich:
im gesamten Schulhofgelände,
in Abstimmung mit der Bauüberwachung
Ausführung:
bemalte Abfallbehälter der Grundschule, bauseits gelagert.
Abfallbehälter bestehend aus Korpus und Bogenständer aus feuerverzinktem Stahl, Korpus zusätzlich farbbeschichtet.
Maße:
Höhe ca. 80cm
Breite ca. 60cm
Tiefe ca. 40cm
Montage:
in Betonfundamente C 16/20 nach Herstellerangabe,
einschl. der erforderlichen Erd- und Betonarbeiten sowie Beiarbeiten des Wegebelages
Abfuhr:
Verdrängte Bodenmassen sammeln, laden, transportieren und ordnungsgemäß entsorgen, einschl. Entsorgungsgebühren.
Bodenklasse:
Oberbau der Verkehrsflächen - Schottertragschicht, Kiessand.
Menge: 5,000 St

**09.03 Outdoor-Tischtennisplatte fachgerecht montieren - bauseits gelagert**
Outdoor-Tischtennisplatte fachgerecht montieren
- bauseits gelagert.
Bereich:
Schulhofgelände - in Abstimmung mit der Bauüberwachung
Ausführung:
Outdoor-Tischtennisplatte, bauseits gelagert,
bestehend aus zweiteiliger Oberplatte aus Betonwerkstein mit Spielnetz aus feuerverzinktem Stahlblech und zwei Standfüßen aus Beton, freistehend mit Befestigungsbügeln.
Maße:
Länge ca. 274cm
Breite ca. 152cm
Höhe ca. 76cm
Montage:
Tischtennisplatte mittels Befestigungsbügeln nach Herstellerangabe fachgerecht auf herzustellenden Pflasterbelag montieren, einschl. eventuell erforderlicher Unterlegscheiben zum Höhenausgleich.
Menge: 2,000 St

**09.04 Fahnenmast fachgerecht aufstellen - bauseits gelagert**
Fahnenmast fachgerecht aufstellen - bauseits gelagert.
Bereich:
oberhalb Haupteingang der Mehrzweckhalle
Ausführung:
Konischer Fahnenmast, bauseits gelagert,
Mast Ø bis ca. 13cm, Höhe über Belag ca. 800cm,
mit Fußplatte auf einbetonierte Stahlkonstruktion aufgeschraubt.
Montage:
Herstellen eines konstruktiv bewehrten Betonfundamentes
C 30/35 in fertiger Leistung, Abmessung mind. 100x100x80cm,
OK Fundament mind. 20cm unter OK Gelände.
Einschl. der erforderlichen Schalung,
einschl. der erforderlichen Erd- und Betonarbeiten sowie Wiederherstellung des Wegebelags.
Bewehrung:
konstruktiv, entsprechend den statischen Erfordernissen,
einschl. Anschlussfahne an der Fundamentbewehrung zur Einbeziehung in den Blitzschutzpotentialausgleich und Standortisolierung.
Bettung und Arbeitsraumverfüllung:
mit Kiessand 0/32mm,
Einbau und Verdichtung lagenweise gem. ZTV E-StB
Abfuhr:
Verdrängte Bodenmassen sammeln, laden, transportieren und ordnungsgemäß entsorgen, einschl. Entsorgungsgebühren.
Bodenklasse:
Oberbau der Verkehrsfläche - Schottertragschicht, Kiessand.
Menge: 3,000 St

**09.05 Pfosten für Verkehrsschilder fachgerecht setzen - Länge 3,50m**
Pfosten für Verkehrsschilder fachgerecht setzen - Länge 3,50m.
Bereich:
Feuerwehrzufahrt & -bewegungsfläche
Ausführung:
Rohrpfosten aus Stahl, feuerverzinkt,
komplett mit Bodenanker und Abdeckkappe.
Abmessungen:
Länge 3,50m, Durchmesser 76,1mm, Wandstärke 2,9mm
Fundament:
Beton C 16/20 nach Herstellerangabe in vorhandene Vegetationsfläche und Verkehrsfläche aus Betonsteinpflaster, einschl. der erforderlichen Erdarbeiten und Wiederherstellung der Vegetations- / Verkehrsfläche.
Abfuhr:
Verdrängte Bodenmassen sammeln, laden, transportieren und ordnungsgemäß entsorgen, einschl. Entsorgungsgebühren.
Bodenklasse:
Oberbau der Verkehrsflächen - Schottertragschicht, Kiessand.
Hinweis:
Bei Montage muss die lichte Höhe zum unteren Verkehrszeichen mind. 220cm betragen!
Menge: 2,000 St

**09.06 Verkehrsschild fachgerecht montieren - Feuerwehrzufahrt**
Verkehrsschild fachgerecht montieren - Feuerwehrzufahrt.
Bereich:
wie vor beschrieben
Ausführung:
Verkehrsschild "Feuerwehrzufahrt", DIN 4066-D1,
Abmessung 210 x 594mm, Stärke 2mm, reflektierend,
Grundfarbe weiß, Rahmen rot, Schrift schwarz.
Schriftzug:
Feuerwehrzufahrt
Kolpingstadt Kerpen
Der Bürgermeister
Montage:
An Pfosten der vorgenannten Position gem. Lageplan,
einschl. der erforderlichen Befestigungsmaterialien.
Menge: 1,000 St

**09.07 Verkehrsschild fachgerecht montieren - Fläche für die Feuerwehr**
Verkehrsschild fachgerecht montieren - Fläche für die Feuerwehr.
Bereich:
wie vor beschrieben
Ausführung:
Verkehrsschild "Fläche für die Feuerwehr", DIN 4066-D1,
Abmessung 210 x 594mm, Stärke 2mm, reflektierend,
Grundfarbe weiß, Rahmen rot, Schrift schwarz.
Schriftzug:
Fläche für die Feuerwehr
Kolpingstadt Kerpen
Der Bürgermeister
Montage:
An Pfosten der vorgenannten Position gem. Lageplan,
einschl. der erforderlichen Befestigungsmaterialien.
Menge: 1,000 St

**09.08 Fahrradanlehnbügel fachgerecht aufstellen**
Fahrradanlehnbügel fachgerecht aufstellen.
Bereich:
Teilflächen im gesamten Baustellenbereich,
in zu erstellende Fläche aus Betonsteinpflaster, Rasenkammersteinen und Schotterrasen
Ausführung:
aus Stahlrundrohr Ø mind. 48mm, U-förmig gebogen,
feuerverzinkt und farbbeschichtet.
Die Farbbeschichtung ist absolut lichtecht, festhaftend und abriebfest. Beschädigungen an der Verzinkung bzw. Beschichtung sind durch Kaltverzinkung und Nachlackieren im passenden Farbton zu beheben.
Mit verlängerten Pfosten zum Einbetonieren.
32x im Achsabstand 100cm für Standard-Fahrrad,
7x im Achsabstand 140cm für Erwachsenen-Dreirad
Farbe:
RAL 7016 - anthrazitgrau
Maße:
Breite 440-460mm
Gesamthöhe 1.200mm
Höhe über Flur 900mm
Montage:
In Betonfundamente C20/25 nach Herstellerangabe,
einschl. der erforderlichen Erd- und Betonarbeiten
sowie Beiarbeiten des Wegebelages.
OK Fundament mind. 20cm unter OK Gelände.
Abfuhr:
Verdrängte Bodenmassen sammeln, laden, transportieren und ordnungsgemäß entsorgen, einschl. Entsorgungsgebühren.
Bodenklasse:
Oberbau der Verkehrsflächen - Schottertragschicht, Kiessand.

Vom Bieter einzutragen:

Angebotener Hersteller:

'..............................................................'

Angebotenes Modell:

'..............................................................'
Menge: 39,000 St

**09.09 Scooter-Parker fachgerecht aufstellen**
Scooter-Parker fachgerecht aufstellen.
Bereich:
in zu erstellende Fläche aus Rasenkammersteinen,
neben Schulgarten
Ausführung:
Reihenparker für Scooter und Tretroller,
mit einseitiger Radeinstellung mit 8 Einstellplätzen.
Reihenparker bestehend aus:
- 3x Standpfosten aus Rechteckrohr mind. 60x40mm,
  zum Einbetonieren, Länge 800mm
- 1x horizontal angeschweißtes Rechteckrohr mind. 80x50mm
- 8x Überwurf aus Flacheisen (Sicherung der geparkten Roller
  durch ein vom Nutzer mitzubringendem Schloss).
Alle Teile feuerverzinkt und farbbeschichtet,
die Farbbeschichtung ist absolut lichtecht, festhaftend und abriebfest. Beschädigungen an der Verzinkung bzw. Beschichtung sind durch Kaltverzinkung und Nachlackieren im passenden Farbton zu beheben.
Maße:
Modullänge 1.380mm,
Einbauhöhe 500mm über OK Belag
Farbe:
RAL 7016 - anthrazitgrau
Montage:
in Betonfundamente C 16/20 nach Herstellerangabe,
einschl. der erforderlichen Erd- und Betonarbeiten,
sowie Beiarbeiten des Wegebelages.
OK Fundament mind. 20cm unter OK Gelände.
Abfuhr:
Verdrängte Bodenmassen sammeln, laden, transportieren und ordnungsgemäß entsorgen, einschl. Entsorgungsgebühren.
Bodenklasse:
Oberbau der Verkehrsflächen - Schottertragschicht, Kiessand.

Vom Bieter einzutragen:

Angebotener Hersteller:

'..............................................................'

Angebotenes Modell:

'..............................................................'
Menge: 6,000 St

**09.10 Hochbeet fachgerecht aufstellen**
Hochbeet fachgerecht aufstellen.
Bereich:
Schulgarten
Ausführung:
Hochbeet für die Nutzung von Grundschulkindern geeignet,
Pfosten und Latten aus Recyclingkunststoff mit strukturierter / gemaserter Oberfläche, mit Querstreben, Farbe anthrazit.
Boden mit Wühlmausgitter aus feuerverzinktem Stahl.
Geeignet für Spielplätze, Rohstoffe geprüft gem. DIN EN 71-3.
Maße:
Länge 190cm
Breite 90cm
Höhe 63cm
Bettung:
auf Sauberkeitsschicht aus Kiessand 0/32mm,
Dicke mind. 5cm in verdichtetem Zustand,
einschl. der erforderlichen Erdarbeiten
Verfüllung:
Untere Schicht 20cm aus groben / gehäckselten Ästen,
Mittlere Schicht 10cm aus Komposterde,
Obere Schicht 30cm aus nährstoffreicher Gartenerde.

Vom Bieter einzutragen:

Angebotener Hersteller:

'..............................................................'

Angebotenes Modell:

'..............................................................'
Menge: 4,000 St

**09.11 Sitzgruppe fachgerecht aufstellen**
Sitzgruppe fachgerecht aufstellen.
Bereich:
Sitzbereich Begegnungszentrum
Ausführung - Variante A:
Sitzgruppe Lübeck bestehend aus
1x Tisch, Höhe 75cm, Breite 70cm, Länge 184cm
2x Hockerbank, Höhe 45cm, Breite 44cm, Länge 184cm
- Gestell aus Stahlrohrprofilen, feuerverzinkt und
  farbbeschichtet. Beschädigungen an der Verzinkung bzw.
  Beschichtung sind durch Kaltverzinkung und Nachlackieren im
  passenden Farbton zu beheben.
- Tisch- und Sitzfläche aus farbiger HPL-Platte
- einschl. Bodenanker zum Einbetonieren
Ausführung - Variante B:
Sitzgruppe Pia (Größe 6) bestehend aus
1x Tisch, Höhe 75cm, Breite 73,5cm, Länge 180cm
2x Hockerbank, Höhe 45cm, Breite 44cm, Länge 180cm
- Rahmenkonstruktion aus Stahlprofil 50 x 3mm, mit Mittelsteg,
  feuerverzinkt und farbbeschichtet. Beschädigungen an der
  Verzinkung bzw. Beschichtung sind durch Kaltverzinkung und
  Nachlackieren im passenden Farbton zu beheben.
- Tisch- und Sitzfläche aus farbigem HPL-Plattenwerkstoff,
  lösemittelbeständig, abwischbar und witterungsresistent,
  Stärke 13mm, alle Kanten 3mm gerundet.
- Einschl. Bohrungen und Befestigungsdübel (6 St. je
  Sitzgruppe) zur ortsfesten Montage auf Betonfundamente
Farben:
Alle Stahlteile in RAL 7016 - anthrazitgrau,
HPL-Platten in Abstimmung mit dem Bauherrn
Montage:
in Betonfundament gem. Herstellerangabe in fertiger Leistung, einschl. der erforderlichen Erd- und Betonarbeiten sowie Beiarbeiten des Wegebelages, einschl. sämtlicher Befestigungsmaterialien.
Abfuhr:
Verdrängte Bodenmassen sammeln, laden, transportieren und ordnungsgemäß entsorgen einschl. Entsorgungsgebühren.
Bodenklasse:
Oberbau der Verkehrsflächen - Schottertragschicht, Kiessand

Mögliche Bezugsquellen / Produkte:

Variante A:
Thieme GmbH, 48165 Münster
- Sitzgruppe Lübeck HPL

Variante B:
Freiraumobjekte Ney, 01157 Dresden
- Sitzgruppe PIA (SG 6)

Vom Bieter einzutragen:

Angebotener Hersteller:

'..............................................................'

Angebotenes Modell:

'..............................................................'
Menge: 5,000 St

**09.12 Podestbank fachgerecht aufstellen - A**
Podestbank fachgerecht aufstellen - A.
Bereich:
Sitzbereich Begegnungszentrum
Ausführung:
Podestbank bestehend aus vielseitig kombinierbaren Sitzebenen in verschiedenen Breiten (A bis D).
Sitzebene mit Holz-Leisten 50x50mm,
Länge 200cm aus FSC®-zertifiziertem Hartholz,
mit 4 Zugstangen mit Distanzringen aus Kunststoff.
Bodenstützen (BS) und Stützmodule (SM) aus Rundrohr
Ø mind. 89mm, feuerverzinkt und pulverbeschichtet in DB 703,
mit Abdeckkappen aus Aluminium.
Verlängerte Bodenstützen zum Einbetonieren.
Umfang:
1x PA = 8 Leisten, Tiefe 575mm, Podesthöhe 580mm
2x PB = 10 Leisten, Tiefe 725mm, Podesthöhe 280 & 430mm
1x PC = 14 Leisten, Tiefe 1.025mm, Podesthöhe 430mm
5x BS 30mm,
9x BS 45mm
6x SM 15mm,
16x Abdeckkappe
Montage:
in Betonfundament gem. Herstellerangabe in fertiger Leistung, einschl. der erforderlichen Erd- und Betonarbeiten sowie Beiarbeiten des Wegebelages, einschl. sämtlicher Befestigungsmaterialien.
Abfuhr:
Verdrängte Bodenmassen sammeln, laden, transportieren und ordnungsgemäß entsorgen einschl. Entsorgungsgebühren.
Bodenklasse:
Oberbau der Verkehrsflächen - Schottertragschicht, Kiessand
Anmerkung:
Es ist darauf zu achten, dass die Höhe des obersten Podestes stets < 60cm über Belag sein muss!

Bezugsquelle / Produkt:
NUSSER Stadtmöbel GmbH & Co. KG, 71364 Winnenden
- Sitzebenen TERRAZZOLA
Menge: 1,000 St

**09.13 Podestbank fachgerecht aufstellen - B**
Podestbank fachgerecht aufstellen - B.
Bereich:
Quadrat oberhalb der Laufbahn
Leistung:
wie zuvor in vollem Wortlaut beschrieben, jedoch:
Umfang:
1x PB = 10 Leisten, Tiefe 725mm, Podesthöhe 580mm
2x PC = 14 Leisten, Tiefe 1.025mm, Podesthöhe 280 & 430mm
5x BS 30mm,
3x BS 45mm,
2x BS 60mm,
4x SM 15mm,
12x Abdeckkappe
Anmerkung:
Es ist darauf zu achten, dass die Höhe des obersten Podestes stets < 60cm über Belag sein muss!

Bezugsquelle / Produkt:
NUSSER Stadtmöbel GmbH & Co. KG, 71364 Winnenden
- Sitzebenen TERRAZZOLA
Menge: 1,000 St

**09.14 Podestbank fachgerecht aufstellen - C**
Podestbank fachgerecht aufstellen - C.
Bereich:
Quadrat oberhalb der Laufbahn
Leistung:
wie zuvor in vollem Wortlaut beschrieben, jedoch:
Umfang:
1x PA = 8 Leisten, Tiefe 575mm, Podesthöhe 580mm
2x PB = 10 Leisten, Tiefe 725mm, Podesthöhe 280 & 430mm
1x PC = 14 Leisten, Tiefe 1.025mm, Podesthöhe 280mm
5x BS 30mm,
7x BS 45mm,
1x BS 60mm,
6x SM 15mm,
16x Abdeckkappe
Anmerkung:
Es ist darauf zu achten, dass die Höhe des obersten Podestes stets < 60cm über Belag sein muss!

Bezugsquelle / Produkt:
NUSSER Stadtmöbel GmbH & Co. KG, 71364 Winnenden
- Sitzebenen TERRAZZOLA
Menge: 1,000 St

**09.15 Liegenetz Klein fachgerecht einbauen**
Liegenetz Klein fachgerecht einbauen.
Bereich:
Wassergebundene Wegedecke neben Uhrenturm
Ausführung:
Liegenetz bestehend aus:
- 1x Netz mind. 110x110cm bis max. 120x120cm,
  Maschenweite 10x10cm bis 12x12cm,
  aus Herkulesseil mind. Ø 16mm mit Stahleinlage,
  Knotenverbindungen mit Kreuzstich,
  in den Ecken unterschiedlich hoch an Pfosten befestigt
- 4x Standpfosten aus Stahlrundrohr mind. Ø 130mm,
  feuerverzinkt und farbbeschichtet,
  Höhe über Belag 80-120cm
- Sicherheitsraum max. 4,70m x 4,70m
Netzhöhe:
mind. 40cm bis max. 55cm
Farbe:
Standpfosten in
2x RAL 6018 - Gelbgrün
1x RAL 6019 - Weißgrün
1x RAL 6029 - Minzgrün
Montage:
in 4 Betonfundamente gem. Herstellerangabe in fertiger Leistung, einschl. der erforderlichen Erd- und Betonarbeiten,
einschl. sämtlicher Befestigungsmaterialien.
Abfuhr:
Verdrängte Bodenmassen sammeln, laden, transportieren und ordnungsgemäß entsorgen, einschl. Entsorgungsgebühren.
Bodenklasse:
Oberbau der Verkehrsflächen - Schottertragschicht, Kiessand

Vom Bieter einzutragen:

Angebotener Hersteller:

'..............................................................'

Angebotenes Modell:

'..............................................................'
Menge: 1,000 St

**09.16 Liegenetz Groß fachgerecht einbauen**
Liegenetz Groß fachgerecht einbauen.
Bereich:
Wassergebundene Wegedecke neben Uhrenturm
Ausführung:
Liegenetz bestehend aus:
- 1x Netz mind. 140x140cm bis max. 150x150cm,
  Maschenweite 10x10cm bis 12x12cm,
  aus Herkulesseil mind. Ø 16mm mit Stahleinlage,
  Knotenverbindungen mit Kreuzstich,
  in den Ecken unterschiedlich hoch an Pfosten befestigt
- 4x Standpfosten aus Stahlrundrohr mind. Ø 130mm,
  feuerverzinkt und farbbeschichtet,
  Höhe über Belag 80-120cm
- Sicherheitsraum max. 5,00m x 5,00m
Netzhöhe:
mind. 40cm bis max. 55cm
Farbe:
Standpfosten in
1x RAL 6018 - Gelbgrün
1x RAL 6019 - Weißgrün
2x RAL 6029 - Minzgrün
Montage:
in 4 Betonfundamente gem. Herstellerangabe in fertiger Leistung, einschl. der erforderlichen Erd- und Betonarbeiten,
einschl. sämtlicher Befestigungsmaterialien.
Abfuhr:
Verdrängte Bodenmassen sammeln, laden, transportieren und ordnungsgemäß entsorgen, einschl. Entsorgungsgebühren.
Bodenklasse:
Oberbau der Verkehrsflächen - Schottertragschicht, Kiessand

Vom Bieter einzutragen:

Angebotener Hersteller:

'..............................................................'

Angebotenes Modell:

'..............................................................'
Menge: 1,000 St

**09.17 Quadersteine fachgerecht einbauen**
Quadersteine fachgerecht einbauen.
Bereich:
als Sitzelemente im Schulgarten
Material:
gestoßene Quadersteine aus heimischer Grauwacke, gleichmäßige Steine, rechteckig
Abmessung:
Höhe  50cm
Tiefe  40cm
Länge  60cm bis 80cm
Toleranzmaße max. +/- 5cm
Steinbearbeitung:
gespaltener Naturstein aus Grauwacke, quaderförmig, von Hand bearbeitet, scharfe Kanten mit erhöhter Verletzungsgefahr sind abzuschlagen, abzustumpfen oder anderweitig zu brechen - entspr. der GUV und DIN EN 1176-1.
Einbau:
nach örtlicher Angabe der Bauüberwachung,
mind. 5cm im Erdreich eingebunden
Bettung:
Beton C 16/20, Stärke 15cm
auf Frostschutzkies 0/32mm, Dicke 25cm,
einschl. der erforderlichen Erdarbeiten
Fugen:
Dauerhaft vollfugig, haft- und kraftschlüssig auf voller Länge und Breite mit Zementmörtel MG III vermörteln, verputzen, und glätten zur Vermeidung von Fangstellen.
Anmerkung:
der AG behält sich das Aussuchen der Steine selbst vor
Menge: 9,000 St

**09.18 Betonsitzblöcke fachgerecht aufstellen - 100/40/50**
Betonsitzblöcke fachgerecht aufstellen - 100/40/50.
Bereich:
Haupteingang Mehrzweckhalle
Material:
Sitzblock als Betonfertigteil C 35/45 nach DIN 13198 in Anlehnung an DIN 1045 und DIN EN 206,
säurebehandelt und wasserabweisend,
konstruktiv bewehrt, Betonstahl BST 500S/M
Oberfläche:
glatter Sichtbeton, Stahlplanschalung,
Sichtflächen geschliffen und feingestrahlt,
Kanten gefast gem. GUV 5/5mm, Rutschsicherheitswert ≥ R12.
Das Einbringen von jeglichen Versetzhilfen in sichtbaren
Bereichen ist nicht zulässig.
Farbe:
anthrazit
Maße:
Länge 100cm - Rastermaß,
Breite 40cm,
Höhe 50cm - davon mind. 5cm zur Einbindung
Versetzt:
als Sitzblöcke in Belag aus Rasenkammersteinen
Bettung:
in Mörtel MG III, Dicke 5cm
Unterbau:
Beton C 20/25, Dicke 15cm,
auf Frostschutzkies 0/32mm, Dicke 25cm
Menge: 8,000 St

*Hinweis: --- Sitzinseln ---*

**09.19 Betonsitzblöcke fachgerecht aufstellen - 100/50/50**
Betonsitzblöcke fachgerecht aufstellen - 100/50/50.
Bereich:
Sitzinseln
Leistung:
wie zuvor in vollem Wortlaut beschrieben, jedoch:
Maße:
Länge 100cm - Rastermaß,
Breite 50cm,
Höhe 50cm - davon mind. 5cm zur Einbindung
Versetzt:
als Sitzblöcke in Belag aus Betonsteinpflaster und Rasenkammersteinen
Anmerkung:
4 Blöcke sind ca. 4cm tiefer als die restlichen Blöcke einzubinden, zur bündigen Montage der Holzauflagen
Menge: 22,000 St

**09.20 Holzauflage auf Sitzblock fachgerecht montieren**
Holzauflage auf Sitzblock fachgerecht montieren.
Bereich
Blockelemente der vorgenannten Position,
im Bereich der Sitzinseln
Sitzauflage:
aus Nordischer Lärche, kerngetrennt, splintfrei, unbehandelt, allseits gesägt und gehobelt,
Kanten gerundet (3mm), Querlattung 50cm,
7 Auflagehölzer je 1m Betonsitzblock,
Höhe 30mm, Breite 135mm, Abstand der Auflagen < 8mm.
Montage:
Unterkonstruktion aus verzinktem U-Stahl (2 Stück),
Höhe 10mm im Abstand von ca. 40cm,
unsichtbar verschraubt an Holzauflagen.
Verdübelt auf Betonelemente, einschl. Herstellung der Bohrungen.
Anmerkung:
Es ist darauf zu achten, dass die Oberfläche der Holzauflage nach Montage bündig mit der Oberfläche der angrenzenden Sitzblöcke liegt.
Menge: 4,000 St

*Hinweis: --- Eingang Umkleideräume ---*

**09.21 Betonsitzblöcke fachgerecht aufstellen - 120/60/60**
Betonsitzblöcke fachgerecht aufstellen - 120/60/60.
Bereich:
Eingang Umkleideräume der Mehrzweckhalle
Material:
Sitzblock als Betonfertigteil C 35/45 nach DIN 13198 in Anlehnung an DIN 1045 und DIN EN 206,
säurebehandelt und wasserabweisend,
konstruktiv bewehrt, Betonstahl BST 500S/M
Oberfläche:
glatter Sichtbeton, Stahlplanschalung,
Sichtflächen geschliffen und feingestrahlt,
Kanten gefast gem. GUV 5/5mm, Rutschsicherheitswert ≥ R12.
Das Einbringen von jeglichen Versetzhilfen in sichtbaren
Bereichen ist nicht zulässig.
Farbe:
anthrazit
Maße:
Länge 120cm - Rastermaß,
Breite 60cm
Höhe 60cm - davon mind. 5cm zur Einbindung
Versetzt:
als Sitzblöcke in Belag aus Betonsteinpflaster
Bettung:
in Mörtel MG III, Dicke 5cm
Unterbau:
Beton C 20/25, Dicke 15cm,
auf Frostschutzkies 0/32mm, Dicke 25cm
Menge: 13,000 St

**09.22 Betonblockstufe fachgerecht herstellen - 120/35/16**
Betonblockstufe fachgerecht herstellen - 120/35/16.
Bereich:
Eingang Umkleideräume der Mehrzweckhalle
Material:
Blockstufe als Betonfertigteil C 35/45
nach DIN EN 206-1, DIN 1045-2 gefertigt,
widerstandsfähig gegen Frost und Tausalz nach DIN EN 13198,
konstruktiv bewehrt, Betonstahl BST 500S/M
Oberfläche:
glatter Sichtbeton, Stahlplanschalung,
Tritt- und Stoßflächen geschliffen und feingestrahlt,
Kanten gefast gem. GUV 5/5mm, Rutschsicherheitswert ≥ R12
Farbe:
anthrazit
Maße:
Länge 120cm - Rastermaß,
Blockstufenquerschnitt 16/35cm,
Antrittshöhe 14cm
Versetzt:
als unterste Stufe der 2-stufigen Treppenanlage
Bettung:
in Mörtel MG III, Dicke 5cm
Unterbau:
Beton C 20/25, Dicke 20cm,
auf Frostschutzkies 0/32mm, Dicke 23cm
Menge: 3,000 St

**09.23 Betonblockstufe fachgerecht herstellen - 120/32/14**
Betonblockstufe fachgerecht herstellen - 120/32/14.
Bereich:
Eingang Umkleideräume der Mehrzweckhalle
Leistung:
wie zuvor in vollem Wortlaut beschrieben, jedoch:
Maße:
Länge 120cm - Rastermaß,
Blockstufenquerschnitt 14/32cm,
Antrittshöhe 14cm
Versetzt:
als oberste Stufe der 2-stufigen Treppenanlage
Bettung:
in Mörtel MG III, Dicke 5cm
Unterbau:
Beton C 20/25, Dicke 36cm,
auf Frostschutzkies 0/32mm, Dicke 23cm
Menge: 3,000 St

**09.24 Handlauf fachgerecht herstellen**
Handlauf fachgerecht herstellen.
Bereich:
Eingang Umkleideräume der Mehrzweckhalle,
in zu erstellende Fläche aus Betonsteinpflaster
Ausführung:
Gem. Lage- und Detailplan und nach örtlichem Aufmaß / Nivellement in fertiger Leistung.
Handlauf im Teilstück gemäß Treppensteigung hergestellt.
Einschl. Verbindungsmittel und Befestigungsmaterialien, Schweißnähte sowie der Bohrungen in dem Pflasterbelag in fertiger Leistung.
Mit verlängerten Pfosten (mind. 40cm) zum Einbetonieren,
mit runden Rosetten, Durchmesser 8cm, an Pfosten vandalismussicher verschraubt, Einbauhöhe Handlauf 85cm über Belag. Holmlast 1 KN/m.
Verbindungen der Stahlkonstruktion mit Kehlnähten verschweißt und versäubert.
Anforderungen Handlauf gem. DIN 18040-1, neueste Fassung.
Länge:
10,60m - in der Horizontalprojektion gemessen
Handlauf und Pfosten:
aus Stahlrundrohr, Ø 42,4mm, Wanddicke 3,0mm.
Handlauf oberhalb der Pfosten angeschweißt,
Handlaufenden als verlängerte Pfosten im Boden einbetoniert,
Winkelecke gerundet.
Material und Oberfläche:
- alle Teile aus Stahl feuerverzinkt nach DIN EN ISO 1461
  und zweifach pulverbeschichtet (Pulvergrundierung und
  Pulverdecklackierung). Die Pulverbeschichtung ist absolut
  lichtecht, festhaftend und abriebfest. Beschädigungen an der
  Verzinkung bzw. Beschichtung sind durch Kaltverzinkung und
  Nachlackieren im passenden Farbton zu beheben.
- Stahlgüte S 235 JR DIN EN 10027-1
- Befestigungsmaterial aus nichtrostendem Stahl, Güte A
- Konstruktionsverbindungen und Baustellenstöße geschweißt
Farbe:
RAL 7016 - anthrazit
Montage:
Pfosten (9 St.) in Betonfundamente C 20/25,
Abmessung 30x30x40cm, einschl. der erforderlichen Erdarbeiten sowie Beiarbeiten des Wegebelages.
Abfuhr:
Verdrängte Bodenmassen sammeln, laden, transportieren und ordnungsgemäß entsorgen, einschl. Entsorgungsgebühren.
Aushubmaterial:
Oberbau der Verkehrsflächen - Schottertragschicht, Kiessand
Abrechnung:
Längenaufmaß Handlauf in der Horizontalprojektion
Menge: 11,000 m

### Titel 10 VEGETATIONSARBEITEN

**10.01 Grundplanum gelockert herstellen**
Grundplanum gelockert herstellen.
Bereich:
Vegetationsflächen,
Teilflächen im gesamten Baustellenbereich, z.T. Kleinstflächen
Lockerung:
kreuzweise durch Aufreißen
auf ebenen und leicht geneigten Flächen
Abstand der Aufreißer:
bis 30cm
Lockerungstiefe:
mind. 50cm
Profilgenauigkeit:
+/- 5cm
Die Position beinhaltet die erforderliche Bodenregulierung
+/- 10cm.
Bodenklasse:
Vegetationsfähiger Füllboden
Abfuhr:
Steine und Fremdkörper ab 5cm Durchmesser sowie Unkraut und schwerverrottbare Pflanzenteile ablesen. Anfallende Stoffe sammeln, laden, transportieren und ordnungsgemäß entsorgen, einschl. Entsorgungsgebühren.
Abrechnung:
in der Abwicklung
Anmerkung:
Maschinell nicht erreichbare Flächen sind nach gleicher Maßgabe von Hand zu bearbeiten.
Menge: 980,000 m²

**10.02 Vegetationsfähigen Füllboden profilgerecht einbauen**
Vegetationsfähigen Füllboden profilgerecht einbauen.
Bereich:
wie vor beschrieben
Material:
Bodengruppe 4 DIN 18915
Auftragsstärke:
bis 50cm
Abrechnung:
nach Auftragsprofilen
Menge: 85,000 m³

**10.03 Oberboden profilgerecht andecken**
Oberboden profilgerecht andecken.
Bereich:
wie vor beschrieben
Material:
Oberboden
-  Bodenklasse 1 DIN 18300
-  Bodengruppe 4 DIN 18915
Andeckstärke:
Rasenflächen mind. 20cm
Pflanzflächen mind. 30cm
Andeckung:
auf ebenen und leicht geneigten Flächen
Abrechnung:
nach Auftragsprofilen
Menge: 215,000 m³

**10.04 Bodenverbesserungsmittel aufbringen - Bäume**
Bodenverbesserungsmittel aufbringen und einarbeiten - Bäume.
Bereich:
Baumgruben
Ausführung:
auf ebenen und leicht geneigten Flächen,
bei Baumpflanzung mit einarbeiten
Dünger:
- granulierter organischer NPK-Volldünger 7-3-10
- 7% N, 3% P2O5, 10% K2O
- mit Mykorrhizapilzen
- mind. 65 % organische, humusbildende Substanz
- angereichert mit natürlichen Bodenorganismen
Menge:
nach Herstellerangabe
Nachweis:
nach bestätigten Lieferscheinen
Menge: 7,000 St

**10.05 Bodenverbesserungsmittel aufbringen - Pflanzflächen**
Bodenverbesserungsmittel aufbringen - Pflanzflächen.
Bereich:
Pflanzflächen, Hecken und Solitärgehölze
Ausführung:
auf ebenen und leicht geneigten Flächen
Dünger:
- granulierter organischer NPK-Volldünger 7-3-10
- 7% N, 3% P2O5, 10% K2O
- mit Mykorrhizapilzen
- mind. 65 % organische, humusbildende Substanz
- angereichert mit natürlichen Bodenorganismen
Menge:
50g / m²
Nachweis:
nach bestätigten Lieferscheinen
Menge: 200,000 m²

**10.06 Bodenverbesserungsmittel aufbringen - Rasenflächen**
Bodenverbesserungsmittel aufbringen - Rasenflächen.
Bereich:
Rasenflächen
Ausführung:
auf ebenen und leicht geneigten Flächen
Dünger:
- granulierter organischer NPK-Volldünger 8-3-4
- 8% N, 3% P2O5, 4% K2O
- mit Mykorrhizapilzen
- mind. 65 % organische, humusbildende Substanz
- angereichert mit natürlichen Bodenorganismen
Menge:
100g / m²
Nachweis:
nach bestätigten Lieferscheinen
Menge: 780,000 m²

**10.07 Bodenverbesserungsstoffe einarbeiten**
Bodenverbesserungsstoffe einarbeiten.
Art:
fräsen
Ausführung:
auf ebenen und leicht geneigten Flächen
Arbeitstiefe:
mind. 10cm,
Maschinell nicht erreichbare Flächen sind nach gleicher
Maßgabe von Hand zu bearbeiten.
Abfuhr:
Steine und Fremdkörper ab 3cm Durchmesser sowie Unkraut und schwer verrottbare Pflanzenteile ablesen. Anfallende Stoffe sammeln, laden, transportieren und ordnungsgemäß entsorgen, einschl. Entsorgungsgebühren.
Abrechnung:
in der Abwicklung
Menge: 980,000 m²

*Hinweis: --- Baumpflanzung ---*

**10.08 Baumgrube ausheben und entsorgen**
Baumgrube ausheben und entsorgen.
Bereich:
Aushub Baumbeet im gesamten Baustellenbereich
Abmessung:
3,00 x 3,00m, Tiefe 1,00m (ab OK Planum)
Aushubmaterial:
Auffüllungen aus schwach kiesigem, sandigem Schluff mit geringen Bauschuttanteilen bzw. gewachsener Lehm
EBV-Zuordnung - BM-0 Sand
- siehe beiliegendes Bodengutachten -
Abfuhr:
Material sammeln, laden, transportieren und ordnungsgemäß entsorgen einschl. Entsorgungsgebühren.
AVV-Schlüsselnummer:
17 05 04 - Boden und Steine,
mit Ausnahme derjenigen, die unter 17 05 03 fallen
Abrechnung:
nach Abtragsprofilen
Menge: 65,000 m³

**10.09 Baumgrube profilgerecht verfüllen - Substrat 0/32mm**
Baumgrube profilgerecht verfüllen - Substrat 0/32mm.
Bereich:
wie vor beschrieben
Abmessung:
3,00 x 3,00m, Tiefe 1,80m
Baumgrubensohle:
tiefgründig lockern, mind. 20cm
Verfüllung:
Substrat auf Basis von Löss, Lava, Bims und Sand.
Substrateigenschaften und Substrateinbau, entsprechend den "Empfehlungen der FLL für Baumpflanzungen, Teil 2, Standortvorbereitungen für Neupflanzungen, Bauweise 2 - überbaute Pflanzgrube, Ausgabe 2010" und den Vorgaben der Düngemittelverordnung.
Körnung:
0/32mm - die Einzelbestandteile des Substrates müssen homogen vermischt sein.
Einbau:
Einbaustärke bis 1,80m,
mehrlagiger Einbau und standfest verdichten,
Verdichtungsgrad ≤ 95% DPr.
Zur Verzahnung ist vor dem Einbau jede Unterlage aufzurauen.
Nachweis:
Das Substrat muss die nachfolgenden Anforderungen erfüllen:
Korngrößenverteilung
- abschlämmbare Bestandteile 10 - 20 Massen %
- Fein- / Mittelkies 30 - 40 Massen %
Volumengewicht
- Anlieferzustand DIN EN 1097-3, lose 1,05 - 1,15 to/m³
- bei max. Wasserkapazität, verdichtet 1,60 - 1,90 to/m³
Wasser- / Luft-Haushalt, verdichtet
- maximale Wasserkapazität 20 - 35 Vol. %
- Wasserdurchlässigkeit mod. 0,3 - 18 mm/min
pH-Wert
7,0 - 7,5
Salzgehalt
10 - 50 mg/100g
Anmerkung:
Die Eignung des Baumsubstrates ist mittels aktuellem aussagefähigen Prüfzeugnis (max. 1 Jahr alt) vor Einbau des Materials unaufgefordert nachzuweisen. Der Materialnachweis ist nur durch Originallieferscheine möglich.
Menge: 115,000 m³

**10.10 Tiefenbelüftung fachgerecht herstellen**
Tiefenbelüftung fachgerecht herstellen.
Bereich:
in Abstimmung mit der Bauüberwachung auf Baumgrubensohle der vorgenannten Positionen
Ausführung:
7 Bäume à 2 Belüftungslöcher,
Bohrlochdurchmesser mind. 20cm, Bohrlochtiefe mind. 100cm unter gelockerter Baumgrubensohle, Verfüllung des Bohrlochs mit Lava 8/16mm bis Baumgrubensohle.
Aufsetzrohr PVC DN 100, Länge 200cm,
mit Wasser- / Luft-Kappe aus Aluminiumguss, mit Lüftungsöffnungen für eine dauerhafte Sauerstoffzufuhr.
Einschl. Einbau einer Betonabdeckplatte mit Aussparung für die Abschlusskappe
Aushubmaterial:
Auffüllungen aus schwach kiesigem, sandigem Schluff mit geringen Bauschuttanteilen bzw. gewachsener Lehm
EBV-Zuordnung - BM-0 Sand
- siehe beiliegendes Bodengutachten -
Abfuhr:
Material sammeln, laden, transportieren und ordnungsgemäß entsorgen, einschl. Entsorgungsgebühren.
AVV-Schlüsselnummer:
17 05 04 - Boden und Steine,
mit Ausnahme derjenigen, die unter 17 05 03 fallen
Menge: 14,000 St

**10.11 Stammschutzfarbe an Bäumen fachgerecht auftragen**
Stammschutzfarbe an Bäumen fachgerecht auftragen.
Material:
Stammschutzfarbe (weiß) zum Schutz der Rinde am Stamm und Hauptästen von Hochstämmen gegen Verdunstung und Sonneneinstrahlung
Ausführung:
Nach Herstellerangabe in fertiger Leistung vom Wurzelhals bis mind. zum Kronenansatz einschl. Reinigung und Voranstrich mit einer Grundierung. Stammdurchmesser 20-25cm.
Arbeitsablauf:
1. mechanische Vorreinigung der Stammteile mittels Schleifvlies
2. Voranstrich satt auftragen und antrocknen lassen
3. Hauptanstrich deckend auftragen
Hinweis:
Die mehrjährig haftende Stammschutzfarbe darf nicht auf gefrorenes oder nasses Holz aufgetragen werden.
Menge: 7,000 St

**10.12 Baumverankerung fachgerecht herstellen - Pfahl-Dreibock**
Baumverankerung fachgerecht herstellen - Pfahl-Dreibock.
Pfähle:
Länge 350cm, Zopfdicke 10/12cm, Pfähle angespitzt
Lattenrahmen:
aus Halbrundhölzern, 3-lagig, Zopfdicke 8/10cm,
an Pfählen genagelt
Holzbearbeitung:
Fichte, weißgeschält, nicht imprägniert
Baumbefestigung:
mit Bindegurt, Breite 5cm,
mit Baumbinde-Flachschlauch als Stammschutz
Anmerkung:
Die Baumpfähle müssen nach Einbau gemäß DIN 18916 mind. 25cm und höchstens 10cm unter Kronenansatz reichen.
Auf eine gleichförmige Ausrichtung und Höhe der Dreiböcke innerhalb der Gesamtanlage ist zu achten.
Menge: 7,000 St

**10.13 Gießrand fachgerecht herstellen**
Gießrand fachgerecht herstellen.
Bereich:
neu gepflanzte Bäume
Material:
Gießrand aus 100% LDPE, Höhe 30cm, Stärke 3mm, dunkelgrün, zur Bewässerung des Wurzelballens.
Alterungsbeständig, UV-beständig, wiederverwendbar.
Ausführung:
Gießrand rund um den Baumstamm 10cm tief eingraben.
Sichtbare Gießrandhöhe 20cm,
einschl. Verbindung mittels passender Gießrandkupplung,
einschl. Verschraubung an Pfahl-Dreibock, innenseitig.
Umfang des Gießrandes mind. 250cm = Durchmesser 80cm,
Wasserkapazität 100 Liter.
Menge: 7,000 St

*Hinweis: Vorbemerkungen Pflanzenlieferung*
Vorbemerkungen Pflanzenlieferung:

Für die Lieferung der Pflanzen ist die DIN 18916 maßgebend.

Die Qualität der Pflanzen hat den "Gütebestimmungen für Baumschulpflanzen" des Bundes deutscher Baumschulen zu entsprechen.

Der Auftragnehmer hat die vollständige und termingerechte Auslieferung der Pflanzen zu veranlassen. Sind die Pflanzen (Anzahl, Art, Sorte, Sortierung, Güteklasse) nicht termingerecht zu beschaffen, ist der Auftraggeber umgehend zu verständigen. Dabei sind ihm entsprechende Ersatzvorschläge über beschaffbare Pflanzen zu machen.

Zur Überprüfung der Pflanzqualität hat der Auftragnehmer dem Auftraggeber rechtzeitig vor der Pflanzung die Möglichkeit zu geben, die für die Pflanzung vorgesehene Ware in der Baumschule zu besichtigen. Der Auftragnehmer hat den Auftraggeber zu informieren, dass die Pflanzen zur Besichtigung bereit stehen.

Der Auftraggeber behält sich vor, Pflanzenmengen aus dem Angebot zu kürzen bzw. ganz herauszunehmen, ohne dass hierdurch der Auftragnehmer Nachforderungen stellen kann.

Die Pflanzen sind frei Verwendungsstelle zu liefern.
Der Anlieferungs- bzw. Pflanztermin ist mit der Bauüberwachung abzustimmen.

*Hinweis: Vorbemerkungen Pflanzarbeiten*
Vorbemerkungen Pflanzarbeiten:

In die Einheitspreise für die Pflanzarbeiten sind sämtliche Nebenleistungen zur Fertigstellung der Pflanzflächen mit einzurechnen, sowie das Abladen und der Transport der Pflanzen zur Verwendungsstelle.

Die Pflanzen sind auf der Baustelle gegen Witterungseinflüsse zu schützen. Ein eventuell notwendiges Einschlagen der Pflanzen wird nicht gesondert vergütet.

Die Pflanzen sind gem. DIN 18916 und 18920 zu versorgen und anschließend an den jeweiligen Standort zu pflanzen.

Anfallendes Verpackungsmaterial (Pflanzcontainer, Paletten etc.) ist ordnungsgemäß zu entsorgen, einschl. Entsorgungsgebühren. Eine gesonderte Vergütung hierfür erfolgt nicht.

Der Auftragnehmer übernimmt die Gewährleistung für das Anwachsen gem. VOB. In die Einheitspreise ist mit einzukalkulieren, dass nicht angewachsene oder Minderwuchs zeigende Pflanzen nach Beendigung der Vegetationsperiode herausgenommen, abgefahren und durch neue Gehölze ersetzt werden müssen. Für sämtliche Pflanzen ist eine Anwuchsgarantie von 100% festgelegt.

Abnahmen / Teilabnahmen finden förmlich statt. Für die Pflanzarbeiten werden folgende Abnahmen festgelegt:
1. Zwischenabnahme
  nach Beendigung der Pflanzarbeiten
  (Pflanzenlieferung und Pflanzarbeiten).
2. Zwischenabnahme
  nach dem 1. Laubaustrieb
  (Anwuchs, Beginn der Gewährleistungsfrist).
Schlussabnahme
  nach Beendigung der 2-jährigen Pflegearbeiten
  (Fertigstellung).

Alle Abnahmen einschließlich der Schlussabnahme sind schriftlich bei der Stadt Kerpen über die Bauüberwachung zu beantragen.

*Hinweis: --- Bäume ---*

**10.14 Acer platanoides 'Faassen's Black' - H StU 20-25**
Acer platanoides ‘Faassen‘s Black‘
Spitz-Ahorn ‘Faassen‘s Black‘
H 4xv mDb m.dgh. Leittr StU 20-25

Besonderer Hinweis:
Ein fachgerechter Pflanzschnitt der Hochstämme ist durchzuführen.
Menge: 2,000 St

**10.15 Corylus colurna - H StU 20-25**
Corylus colurna
Baum-Hasel
H 4xv mDb m.dgh. Leittr StU 20-25

Besonderer Hinweis:
Ein fachgerechter Pflanzschnitt der Hochstämme ist durchzuführen.
Menge: 2,000 St

**10.16 Gleditsia triacanthos 'Shademaster' - H StU 20-25**
Gleditsia triacanthos ‘Shademaster‘
Gleditschie ‘Shademaster‘
H 4xv mDb m.dgh. Leittr StU 20-25

Besonderer Hinweis:
Ein fachgerechter Pflanzschnitt der Hochstämme ist durchzuführen.
Menge: 2,000 St

**10.17 Quercus frainetto - H StU 20-25**
Quercus frainetto
Ungarische Eiche
H 4xv mDb m.dgh. Leittr StU 20-25

Besonderer Hinweis:
Ein fachgerechter Pflanzschnitt der Hochstämme ist durchzuführen.
Menge: 1,000 St

*Hinweis: --- Solitärsträucher ---*

**10.18 Acer ginnala - Schirmform, mehrstämmig 5xv mDb**
Acer ginnala
Feuer-Ahorn
Schirmform, mehrstämmig 5xv mDb
Breite 150-200cm, Höhe 250-300cm
Menge: 3,000 St

**10.19 Amelanchier lamarckii - Schirmform, mehrstämmig 5xv mDb**
Amelanchier lamarckii
Kupfer-Feslenbirne
Schirmform, mehrstämmig 5xv mDb
Breite 150-200cm, Höhe 250-300cm
Menge: 3,000 St

**10.20 Kolkwitzia amabilis - Sol 4xv mDb h 150-175**
Kolkwitzia amabilis
Kolkwitzie
Sol 4xv mDb h 150-175
Menge: 4,000 St

**10.21 Osmanthus burkwoodii - Sol 3xv mDb h 125-150**
Osmanthus burkwoodii
Burkwoods Duftblüte
Sol 3xv mDb h 125-150
Menge: 3,000 St

**10.22 Philadelphus coronarius - Sol 3xv mDb h 125-150**
Philadelphus coronarius
Pfeifenstrauch
Sol 3xv mDb h 125-150
Menge: 3,000 St

**10.23 Photinia fraseri 'Red Robin' - Sol 3xv mDb h 125-150**
Photinia fraseri ‘Red Robin‘
Rote Glanzmispel ‘Red Robin‘
Sol 3xv mDb h 125-150
Menge: 4,000 St

**10.24 Syringa microphylla 'Superba' - Sol 3xv mDb h 150-175**
Syringa microphylla ‘Superba‘
Flieder ‘Superba‘
Sol 3xv mDb h 150-175
Menge: 3,000 St

**10.25 Viburnum x bodnantense 'Dawn' - Sol 4xv mDb h 150-175**
Viburnum x bodnantense ‘Dawn‘
Schneeball ‘Dawn‘
Sol 4xv mDb h 150-175
Menge: 4,000 St

*Hinweis: --- Beerensträucher ---*

**10.26 Ribes rubrum 'Rovada' - v Str 5-7 Triebe h 60-100**
Ribes rubrum ‘Rovada‘
Rote Johannisbeere ‘Rovada‘
v Str 5-7 Triebe h 60-100
Menge: 3,000 St

**10.27 Ribes rubrum 'Weiße Langtraubige' - v Str 5-7 Triebe h 60-100**
Ribes rubrum ‘Weiße Langtraubige‘
Weiße Johannisbeere ‘Weiße Langtraubige‘
v Str 5-7 Triebe h 60-100
Menge: 2,000 St

**10.28 Rubus idaeus 'Autumn Bliss' - v Str 5-7 Triebe h 60-100**
Rubus idaeus ‘Autumn Bliss‘
Gemeine Himbeere ‘Autumn Bliss‘
v Str 5-7 Triebe h 60-100
Menge: 2,000 St

**10.29 Vaccinium corymbosum 'Bluecrop' - v Str 5-7 Triebe h 60-100**
Vaccinium corymbosum ‘Bluecrop‘
Heidelbeere ‘Bluecrop‘
v Str 5-7 Triebe h 60-100
Menge: 2,000 St

*Hinweis: --- Bodendecker ---*

**10.30 Hypericum calycinum - Str 2xv mB b 30-40**
Hypericum calycinum
Niedriges Johanniskraut
Str 2xv mB b 30-40
Menge: 120,000 St

**10.31 Spiraea japonica 'Little Princess' - Str 3xv C h 30-40**
Spiraea japonica ‘Little Princess‘
Rosa Zwerg-Spiere ‘Little Princess‘
Str 3xv C h 30-40
Menge: 165,000 St

**10.32 Spiraea betulifolia - Str 3xv C h 40-60**
Spiraea betulifolia
Birkenblättrige Spiere
Str 3xv C h 40-60
Menge: 140,000 St

**10.33 Potentilla fruticosa - Str 2xv C h 40-60**
Potentilla fruticosa
Fünffingerstrauch
Str 2xv C h 40-60
Menge: 125,000 St

*Hinweis: --- Hecke ---*

**10.34 Carpinus betulus - 2xv mB h 150-175**
Carpinus betulus
Hainbuche
2xv mB h 150-175
Menge: 330,000 St

**10.35 Schutzzaun fachgerecht herstellen - Heckenpflanzung**
Schutzzaun fachgerecht herstellen - Heckenpflanzung.
Bereich:
Heckenpflanzung als Durchlaufschutz
Pfosten:
Länge 140cm, davon 50cm im Erdreich eingeschlagen, Zopfdicke 8/10cm,
weißgeschält, nicht imprägniert, Pfähle angespitzt,
Pfostenabstand 200cm
Spanndraht:
2-lagig, verzinkt, mit Krampen an Pfosten befestigt
Menge: 110,000 m

*Hinweis: --- Rasen ---*

**10.36 Rasenansaat fachgerecht herstellen - RSM 2.3**
Rasenansaat fachgerecht herstellen - RSM 2.3.
Bereich:
Teilflächen im gesamten Baustellenbereich,
ebene und leicht geneigte Flächen
Saatgut:
Gebrauchsrasen - Spielrasen, RSM 2.3,
Nachweis der Beschaffenheit durch Vorlage eines Zertifikates und des Original-Lieferscheines.
Ansaatmenge:
25 g/m²
Ansaat:
in gekreuzten Arbeitsgängen einschl. Flächenvorbereitung gem. DIN 18917 (Feinplanum, Walzen etc.)
Anmerkung:
Das Feinplanum der Rasenflächen ist von der Bauüberwachung abzunehmen. Eine nicht freigegebene Fläche darf nicht eingesät werden.
Menge: 780,000 m²

*Hinweis: --- Baumschutzmaßnahmen ---*

**10.37 Stammschutz mit Bauzaunelementen herstellen**
Stammschutz mit Bauzaunelementen herstellen.
Bereich:
4 Einzelbäume im gesamten Baustellenbereich,
nach Angabe der Bauüberwachung
Art und Größe:
1x Acer, Kronendurchmesser ca. 8m
1x Acer, Kronendurchmesser ca. 10m
1x Acer, Kronendurchmesser ca. 12m
1x Acer, Kronendurchmesser ca. 18m
Ausführung:
Gem. DIN 18920 und den Richtlinien für die Anlage von Straßen, Teil Landschaftspflege, Abschnitt 4 - Schutz von Bäumen, Vegetationsbeständen und Tieren bei Baumaßnahmen - RAS-LP 4, neueste Fassung.
Bauzaunelemente als Schutz gegen mechanische Schäden an Stamm- und Wurzelhals sowie zum Schutz des Wurzel- bzw. Traufbereichs aufstellen, vorhalten und nach Beendigung der Baumaßnahme beseitigen.
Menge: 126,000 m

**10.38 Stammschutz mit Brettermantel herstellen**
Stammschutz mit Brettermantel herstellen.
Bereich:
4 Einzelbäume im gesamten Baustellenbereich,
nach Angabe der Bauüberwachung
Art und Größe:
1x Acer, Stammumfang ca. 80cm
1x Acer, Stammumfang ca. 130cm
1x Acer, Stammumfang ca. 190cm
1x Acer, Stammumfang ca. 260cm
Ausführung:
Brettermantel und Dränrohr-Polsterung DN 110 als Schutz gegen mechanische Schäden an den Stämmen herstellen, vorhalten und nach Beendigung der Baumaßnahme beseitigen,
Mindesthöhe der Schutzmaßnahme 200cm.
Menge: 4,000 St

**10.39 Wurzelgraben fachgerecht herstellen**
Wurzelgraben fachgerecht herstellen.
Bereich:
im Traufbereich von drei Bäumen (3x Acer),
nach Angabe der Bauüberwachung
Ausführung:
Wurzelgraben zur Ortung und Abtrennung der Wurzelpartien im späteren Baubereich herstellen, in Handarbeit, Grabensohle lockern.
Grabentiefe:
80cm
Grabenbreite:
50cm
Wurzelbehandlung:
Gem. FLL ZTV Baumpflege.
Wurzeln durch glatten Schnitt trennen und zur Förderung der Wurzelneubildung behandeln. Wurzeln über 3cm Durchmesser zusätzlich am Wundrand mittels scharfen Messers glätten.
Aushubmaterial:
Auffüllungen aus schwach kiesigem, sandigem Schluff mit geringen Bauschuttanteilen bzw. gewachsener Lehm
EBV-Zuordnung - BM-0 Sand
- siehe beiliegendes Bodengutachten -
Abfuhr:
Aushub und Wurzeln sammeln, laden, transportieren und ordnungsgemäß entsorgen, einschl. Entsorgungsgebühren.
AVV-Schlüsselnummer:
17 05 04 - Boden und Steine
mit Ausnahme derjenigen, die unter 17 05 03 fallen
Menge: 20,000 m

**10.40 PE-Wurzelsperre fachgerecht verlegen**
PE-Wurzelsperre fachgerecht verlegen.
Bereich:
in Wurzelgraben der Vorposition
Ausführung:
Wurzelschutzsperre aus PE, Stärke 2mm, vertikal in Wurzelgraben verlegen, um ein Eindringen von Wurzeln in den Oberbau der Verkehrsfläche zu verhindern.
Verlegetiefe bis 80cm. Die Wurzelsperre schließt 5cm unter OK Randeinfassung / Gelände ab.
Abrechnung:
Flächenaufmaß, Überlappung und Verschnitt sind in den Einheitspreis mit einzukalkulieren, einschl. der Herstellung von Eckausbildungen und Aufkantungen.
Menge: 16,000 m²

**10.41 Vegetationstragschicht profilgerecht einbauen - Substrat 0/32mm**
Vegetationstragschicht profilgerecht einbauen
- Substrat 0/32mm.
Bereich:
im Wurzelgraben der Vorposition
Ausführung:
Pflanzsubstrat in den Wurzelgraben der vorgenannten Position profilgerecht einbauen und standfest verdichten.
Verfüllung:
Substrat auf Basis von Löss, Lava, Bims und Sand.
Substrateigenschaften und Substrateinbau, entsprechend den "Empfehlungen der FLL für Baumpflanzungen, Teil 2, Standortvorbereitungen für Neupflanzungen, Bauweise 2 - überbaute Pflanzgrube, Ausgabe 2010".
Körnung:
0/32mm - die Einzelbestandteile des Substrates müssen homogen vermischt sein.
Einbau:
Einbaustärke bis 80cm, Einbaubreite bis 50cm,
mehrlagiger Einbau und standfest verdichten,
Verdichtungsgrad ≤ 95% DPr.
Zur Verzahnung ist vor dem Einbau jede Unterlage aufzurauen.
Nachweis:
Das Substrat muss die nachfolgenden Anforderungen erfüllen:
Korngrößenverteilung
- abschlämmbare Bestandteile 10 - 20 Massen %
- Fein- / Mittelkies 30 - 40 Massen %
Volumengewicht
- Anlieferzustand DIN EN 1097-3, lose 1,05 - 1,15 to/m³
- bei max. Wasserkapazität, verdichtet 1,60 - 1,90 to/m³
Wasser- / Luft-Haushalt, verdichtet
- maximale Wasserkapazität 20 - 35 Vol. %
- Wasserdurchlässigkeit mod. 0,3 - 18 mm/min
pH-Wert
7,0 - 7,5
Salzgehalt
10 - 50 mg/100g
Anmerkung:
Die Eignung des Baumsubstrates ist mittels aktuellem aussagefähigen Prüfzeugnis (max. 1 Jahr alt) vor Einbau des Materials unaufgefordert nachzuweisen. Der Materialnachweis ist nur durch Originallieferscheine möglich.
Menge: 8,000 m³

**10.42 Kronenausgleichsschnitt fachgerecht durchführen**
Kronenausgleichsschnitt fachgerecht durchführen.
Bereich:
nach Anweisung der Bauüberwachung an drei Bäumen, nach Eingriff in den Wurzelbereich / Herstellung des Wurzelgrabens
Ausführung:
Gem. FLL ZTV Baumpflege nach unvermeidbarem Eingriff in den Wurzelbereich (Kronenanpassung) sowie unter Einhaltung der Unfallverhütungsvorschriften der Gartenbau-Berufsgenossenschaft, je neueste Fassung.
Die Krone ist in ihrer Höhe und/oder ihrer seitlichen Ausdehnung entsprechend den Erfordernissen durch den Wurzeleingriff einzukürzen.
Der Umfang der Einkürzung darf höchstens bis 15% betragen.
Der arttypische Habitus des Baumes ist zu erhalten.
Art und Größe:
1x Acer, Höhe ca. 10m,
  Kronendurchmesser ca. 8m,
  Stammumfang ca. 80cm
1x Acer, Höhe ca. 20m,
  Kronendurchmesser ca. 12m,
  Stammumfang ca. 190cm
1x Acer, Höhe ca. 20m,
  Kronendurchmesser ca. 18m,
  Stammumfang ca. 260cm
Abfuhr:
Schnittgut sammeln, laden, transportieren und ordnungsgemäß entsorgen, einschl. Entsorgungsgebühren.
Anmerkung:
Erst nach ausdrücklicher Aufforderung durch die Bauüberwachung.
Menge: 3,000 St

### Titel 11 FERTIGSTELLUNGSPFLEGE

*Hinweis: Vorbemerkung Fertigstellungspflege*
Vorbemerkung Fertigstellungspflege:

FERTIGSTELLUNGSPFLEGE gem. DIN 18916 und 18917.

Die nachfolgend aufgeführte Fertigstellungspflege umfasst alle Leistungen zum Erreichen eines abnahmefähigen Zustandes von Pflanz- und Rasenflächen. Wenn hierzu zusätzliche Lieferungen und Leistungen notwendig sind, gehen sie zu Lasten des AN und werden nicht gesondert vergütet.
Wird der abnahmefähige Zustand mit einer geringeren Anzahl von Pflegegängen erreicht als vorgesehen, so besteht kein Anspruch auf weitere Pflegegänge.

Die Wässerungsgänge sind je nach Witterung und Standortverhältnissen den Bedürfnissen der jeweiligen Pflanzung entsprechend, in Absprache mit der Bauüberwachung, durchzuführen, ggf. auch bei Überschreitung der vorgegebenen Arbeitsgänge.

Wenn die Anzahl der Arbeitsgänge von den jeweiligen Vorgaben im LV abweicht, so wird der Angebotspreis im gleichen Verhältnis umgerechnet.

Alle Pflegegänge sind der Bauüberwachung einen Tag vor der Ausführung anzumelden. Die Nichtanerkennung verspätet gemeldeter Arbeitsgänge behält sich die Bauüberwachung vor.

**11.01 Bäume pflegen - 6x**
Bäume fachgerecht pflegen - 6x.
Umfang:
Trockene und gebrochene Triebe abschneiden. Verankerungen kontrollieren und ggf. nachrichten. Baumscheiben von Unkraut, Steinen ab 3cm Durchmesser und Unrat jeglicher Art säubern.
Gießränder kontrollieren und ggf nachrichten.
Abfuhr:
Anfallende Stoffe sammeln, laden, transportieren und ordnungsgemäß entsorgen, einschl. Entsorgungsgebühren
Anzahl der Pflegegänge:
6
Menge: 7,000 St

**11.02 Bäume wässern - 8x**
Bäume fachgerecht wässern - 8x.
Mindestwassermenge:
100 l/St/Arbeitsgang - mit zu lieferndem Wasser
Ausführung:
In Abhängigkeit von den natürlichen Niederschlägen,
in Abstimmung mit der Bauüberwachung.
Anzahl der Arbeitsgänge:
8
Menge: 7,000 St

**11.03 Solitärsträucher pflegen - 6x**
Solitärsträucher fachgerecht pflegen - 6x.
Umfang:
Trockene und gebrochene Triebe abschneiden. Pflanzscheibe von Unkraut, Steinen ab 3cm Durchmesser und Unrat jeglicher Art säubern. Gießränder nacharbeiten und lockern.
Abfuhr:
Anfallende Stoffe sammeln, laden, transportieren und ordnungsgemäß entsorgen, einschl. Entsorgungsgebühren.
Anzahl der Pflegegänge:
6
Menge: 36,000 St

**11.04 Solitärsträucher wässern - 8x**
Solitärsträucher fachgerecht wässern - 8x.
Mindestwassermenge:
50 l/St/Arbeitsgang - mit zu lieferndem Wasser
Ausführung:
In Abhängigkeit von den natürlichen Niederschlägen,
in Abstimmung mit der Bauüberwachung.
Anzahl der Arbeitsgänge:
8
Menge: 36,000 St

**11.05 Bodendecker pflegen - 6x**
Bodendecker fachgerecht pflegen - 6x.
Umfang:
Pflanzfläche durch Hacken um Gehölzpflanzen lockern sowie trockene und gebrochene Triebe abschneiden.
Flächen von Unkraut, Steinen ab 3cm Durchmesser und Unrat jeglicher Art säubern.
Abfuhr:
Anfallende Stoffe sammeln, laden, transportieren und ordnungsgemäß entsorgen, einschl. Entsorgungsgebühren.
Anzahl der Pflegegänge:
6
Menge: 110,000 m²

**11.06 Bodendecker wässern - 8x**
Bodendecker fachgerecht wässern - 8x.
Mindestwassermenge:
20 l/m²/Arbeitsgang - mit zu lieferndem Wasser
Ausführung:
In Abhängigkeit von den natürlichen Niederschlägen,
in Abstimmung mit der Bauüberwachung.
Anzahl der Arbeitsgänge:
8
Menge: 110,000 m²

**11.07 Hecke schneiden - 1x**
Hecken fachgerecht schneiden - 1x.
Gehölzart:
Carpinus betulus
Heckenbreite:
80cm
Heckenhöhe:
120cm
Ausführung:
Schnitt an allen Seiten als Kastenform
Abfuhr:
Schnittgut sammeln, laden, transportieren und ordnungsgemäß entsorgen einschl. Entsorgungsgebühren
Arbeitsgänge:
1
Menge: 110,000 m

**11.08 Hecken pflegen - 6x**
Hecken fachgerecht pflegen - 6x.
Umfang:
Pflanzfläche durch Hacken um Gehölzpflanzen lockern sowie trockene und gebrochene Triebe abschneiden.
Flächen von Unkraut, Steinen ab 3cm Durchmesser und Unrat jeglicher Art säubern.
Abfuhr:
Anfallende Stoffe sammeln, laden, transportieren und ordnungsgemäß entsorgen, einschl. Entsorgungsgebühren.
Anzahl der Pflegegänge:
6
Menge: 110,000 m

**11.09 Hecken wässern - 8x**
Hecken fachgerecht wässern - 8x.
Mindestwassermenge:
35 l/m/Arbeitsgang - mit zu lieferndem Wasser
Ausführung:
In Abhängigkeit von den natürlichen Niederschlägen,
in Abstimmung mit der Bauüberwachung.
Anzahl der Arbeitsgänge:
8
Menge: 110,000 m

**11.10 Rasenflächen mähen - 8x**
Rasenflächen fachgerecht mähen - 8x.
Bereich:
neu erstellte Rasenflächen,
ebene und leicht geneigte Flächen
Wuchshöhe:
5 bis 8cm
Schnitthöhe:
3cm
Schnittfolge:
nach Wuchshöhe
Abfuhr:
Schnittgut sammeln, laden, transportieren und ordnungsgemäß entsorgen, einschl. Entsorgungsgebühren
Anzahl der Schnitte:
8
Menge: 780,000 m²

**11.11 Rasenflächen wässern - 8x**
Rasenflächen fachgerecht wässern - 8x.
Bereich:
neu erstellte Rasenflächen,
ebene und leicht geneigte Flächen
Mindestwassermenge:
20 l/m²/Arbeitsgang - mit zu lieferndem Wasser
Ausführung:
In Abhängigkeit von den natürlichen Niederschlägen,
in Abstimmung mit der Bauüberwachung
Anzahl der Arbeitsgänge:
8
Menge: 780,000 m²

**11.12 Wurzelvorhang wässern - 12x**
Wurzelvorhang wässern - 12x.
Wassermenge:
mind. 50 l/m/Arbeitsgang - mit zu lieferndem Wasser
Ausführung:
in Abhängigkeit von den natürlichen Niederschlägen in Abstimmung mit der Bauüberwachung
Arbeitsgänge:
12
Menge: 20,000 m

**11.13 Pflanzflächen mit Rindenmulch abdecken - 1x**
Pflanzflächen mit Rindenmulch abdecken - 1x.
Bereich:
Pflanzflächen, Hecken, Baumscheiben
Mulchmaterial:
zerkleinerte, fraktionierte Rinde ohne Zusätze nach Gütezeichen RAL-Rinde für den Pflanzenbau
Körnung:
RM 10-40mm
Andeckstärke:
10cm
Ausführung:
nach Aufforderung der Bauüberwachung
Menge: 200,000 m²

**11.14 Pflaster- und Plattenflächen nachsanden - 2x**
Pflaster- und Plattenflächen nachsanden - 2x.
Bereich:
Betonsteinpflaster- / plattenflächen
Umfang:
Fugen mit Basalt-Brechsand einkehren / -schlämmen, Belagsflächen anschließend säubern, einschl. aller notwendigen Nacharbeiten, Gerätekosten, Transportkosten etc.
Abfuhr:
Anfallendes Abfallgut sammeln, laden, transportieren und ordnungsgemäß entsorgen einschl. Entsorgungsgebühren.
Abrechnung:
nach Flächenaufmaß
Anzahl der Wartungsgänge:
2
Menge: 2585,000 m²

**11.15 Wassergebundene Wegedecke pflegen - 2x**
Wassergebundene Wegedecke fachgerecht pflegen - 2x.
Bereich:
Teilflächen im gesamten Baustellenbereich
Umfang:
Wassergeb. Wegedecke wie folgt pflegen / nachbehandeln:
- punktuelles Ausbessern von Durchtritten
- flächiges Egalisieren
- nachverdichten / walzen
Abfuhr:
Anfallendes Abfallgut sammeln, laden, transportieren und ordnungsgemäß entsorgen, einschl. Entsorgungsgebühren.
Abrechnung:
nach Flächenaufmaß
Anzahl der Wartungsgänge:
2
Menge: 290,000 m²

### Titel 12 ENTWICKLUNGSPFLEGE

*Hinweis: Vorbemerkung Entwicklungspflege*
Vorbemerkung Entwicklungspflege:

ENTWICKLUNGSPFLEGE gemäß DIN 18919

Die nachfolgend aufgeführte Entwicklungspflege umfasst 1 Jahr nach der Abnahme. Die Abnahme der Entwicklungspflege erfolgt dabei nach dem 30.09.
Für den Auftragnehmer besteht kein Anspruch auf Durchführung einzelner oder gar der gesamten Pflegegänge.

Die Wässerungsgänge sind je nach Witterung und Standortverhältnissen den Bedürfnissen der jeweiligen Pflanzung entsprechend, in Absprache mit der Bauüberwachung durchzuführen, ggf. auch bei Überschreitung der vorgegebenen Wässerungsgänge.

Wenn bei Durchführung der Entwicklungspflege die Anzahl der Arbeitsgänge von der jeweiligen Vorgabe im LV abweicht, so wird der Angebotspreis im gleichen Verhältnis umgerechnet.
Die Abnahme ist vom AN rechtzeitig zu beantragen.
Alle Pflegegänge sind der Bauüberwachung einen Tag vor der Ausführung anzumelden. Die Nichtanerkennung verspätet gemeldeter Arbeitsgänge behält sich die Bauüberwachung vor.

**12.01 Bäume pflegen - 6x**
Bäume fachgerecht pflegen - 6x.
Umfang:
Trockene und gebrochene Triebe abschneiden. Verankerungen kontrollieren und ggf. nachrichten. Baumscheiben von Unkraut, Steinen ab 3cm Durchmesser und Unrat jeglicher Art säubern.
Gießränder kontrollieren und ggf nachrichten.
Abfuhr:
Anfallende Stoffe sammeln, laden, transportieren und ordnungsgemäß entsorgen, einschl. Entsorgungsgebühren
Anzahl der Pflegegänge:
6
Menge: 7,000 St

**12.02 Bäume wässern - 8x**
Bäume fachgerecht wässern - 8x.
Mindestwassermenge:
100 l/St/Arbeitsgang - mit zu lieferndem Wasser
Ausführung:
In Abhängigkeit von den natürlichen Niederschlägen,
in Abstimmung mit der Bauüberwachung.
Anzahl der Arbeitsgänge:
8
Menge: 7,000 St

**12.03 Solitärsträucher pflegen - 6x**
Solitärsträucher fachgerecht pflegen - 6x.
Umfang:
Trockene und gebrochene Triebe abschneiden. Pflanzscheibe von Unkraut, Steinen ab 3cm Durchmesser und Unrat jeglicher Art säubern. Gießränder nacharbeiten und lockern.
Abfuhr:
Anfallende Stoffe sammeln, laden, transportieren und ordnungsgemäß entsorgen, einschl. Entsorgungsgebühren.
Anzahl der Pflegegänge:
6
Menge: 36,000 St

**12.04 Solitärsträucher wässern - 8x**
Solitärsträucher fachgerecht wässern - 8x.
Mindestwassermenge:
50 l/St/Arbeitsgang - mit zu lieferndem Wasser
Ausführung:
In Abhängigkeit von den natürlichen Niederschlägen,
in Abstimmung mit der Bauüberwachung.
Anzahl der Arbeitsgänge:
8
Menge: 36,000 St

**12.05 Bodendecker pflegen - 6x**
Bodendecker fachgerecht pflegen - 6x.
Umfang:
Pflanzfläche durch Hacken um Gehölzpflanzen lockern sowie trockene und gebrochene Triebe abschneiden.
Flächen von Unkraut, Steinen ab 3cm Durchmesser und Unrat jeglicher Art säubern.
Abfuhr:
Anfallende Stoffe sammeln, laden, transportieren und ordnungsgemäß entsorgen, einschl. Entsorgungsgebühren.
Anzahl der Pflegegänge:
6
Menge: 110,000 m²

**12.06 Bodendecker wässern - 8x**
Bodendecker fachgerecht wässern - 8x.
Mindestwassermenge:
20 l/m²/Arbeitsgang - mit zu lieferndem Wasser
Ausführung:
In Abhängigkeit von den natürlichen Niederschlägen,
in Abstimmung mit der Bauüberwachung.
Anzahl der Arbeitsgänge:
8
Menge: 110,000 m²

**12.07 Hecke schneiden - 1x**
Hecken fachgerecht schneiden - 1x.
Gehölzart:
Carpinus betulus
Heckenbreite:
80cm
Heckenhöhe:
120cm
Ausführung:
Schnitt an allen Seiten als Kastenform
Abfuhr:
Schnittgut sammeln, laden, transportieren und ordnungsgemäß entsorgen einschl. Entsorgungsgebühren
Arbeitsgänge:
1
Menge: 110,000 m

**12.08 Hecken pflegen - 6x**
Hecken fachgerecht pflegen - 6x.
Umfang:
Pflanzfläche durch Hacken um Gehölzpflanzen lockern sowie trockene und gebrochene Triebe abschneiden.
Flächen von Unkraut, Steinen ab 3cm Durchmesser und Unrat jeglicher Art säubern.
Abfuhr:
Anfallende Stoffe sammeln, laden, transportieren und ordnungsgemäß entsorgen, einschl. Entsorgungsgebühren.
Anzahl der Pflegegänge:
6
Menge: 110,000 m

**12.09 Hecken wässern - 8x**
Hecken fachgerecht wässern - 8x.
Mindestwassermenge:
35 l/m/Arbeitsgang - mit zu lieferndem Wasser
Ausführung:
In Abhängigkeit von den natürlichen Niederschlägen,
in Abstimmung mit der Bauüberwachung.
Anzahl der Arbeitsgänge:
8
Menge: 110,000 m

**12.10 Rasenflächen mähen - 8x**
Rasenflächen fachgerecht mähen - 8x.
Bereich:
neu erstellte Rasenflächen,
ebene und leicht geneigte Flächen
Wuchshöhe:
5 bis 8cm
Schnitthöhe:
3cm
Schnittfolge:
nach Wuchshöhe
Abfuhr:
Schnittgut sammeln, laden, transportieren und ordnungsgemäß entsorgen, einschl. Entsorgungsgebühren
Anzahl der Schnitte:
8
Menge: 780,000 m²

**12.11 Rasenflächen wässern - 8x**
Rasenflächen fachgerecht wässern - 8x.
Bereich:
neu erstellte Rasenflächen,
ebene und leicht geneigte Flächen
Mindestwassermenge:
20 l/m²/Arbeitsgang - mit zu lieferndem Wasser
Ausführung:
In Abhängigkeit von den natürlichen Niederschlägen,
in Abstimmung mit der Bauüberwachung
Anzahl der Arbeitsgänge:
8
Menge: 780,000 m²

**12.12 Wurzelvorhang wässern - 12x**
Wurzelvorhang wässern - 12x.
Wassermenge:
mind. 50 l/m/Arbeitsgang - mit zu lieferndem Wasser
Ausführung:
in Abhängigkeit von den natürlichen Niederschlägen in Abstimmung mit der Bauüberwachung
Arbeitsgänge:
12
Menge: 20,000 m
